# EBW, Westendstadion
Angebotsaufforderung (GAEB DA XML 3.2, DA83)
Projekt: 610405
Währung: EUR
Auftraggeber: Stadt Eberswalde, Amt für Hochbau und Gebäudewirtschaft, Breite Straße 41-44, 16225 Eberswalde
Erstellt mit: AVAPLAN, AVAPLAN win64bit 26.0.0.4266, 17.02.2026

## Holzbau, Fenster, Dachdecker und Gerüstbau
Datum: 19.12.2025
EP-Anteile: Löhne; Stoffe; Geräte; Sonstiges

**Ausführungsbeschreibung 1 Baubeschreibung**
*Baubeschreibung*
1 ALLGEMEINE BAUBESCHREIBUNG

Funktionsgebäude Westendstadion Eberswalde Heegermühler Straße 71A, 16225 Eberswalde inklusive Nebengebäude
Auf dem Gelände des Westendstadions in Eberswalde sollen die Sozialeinrichtungen des Sportplatzes neu gebaut und das Gebäude mit der Kegelbahn saniert werden. Diese Ausschreibung beinhaltet die Gründungsmaßnahmen sowie die zugehörigen Erdarbeiten für die Errichtung der neuen Gebäudeteile.

Die Gesamtbaumaßnahme umfasst folgende Maßnahmen:

Gebäudeteil 1:
Lagergebäude Hausmeister, unterschiedliche Baukonstruktionen bis zu einer Höhe von 2,50 m, mehrere eingeschossige Kleingebäude, Grundfläche gesamt ca. 250 m²,
KOMPLETTRÜCKBAU

Gebäudeteil 2:
Entkernung des Gebäudes mit der Kegelbahn, 1- geschossiger Bau mit einer Grundfläche von ca. 400 m. Das Dach ist als Satteldach ausgebildet. In dem Gebäude befinden sich neben kleineren Umkleideräumen eine Gastwirtschaft sowie eine in Betrieb befindliche Kegelbahn.
Das Gebäude hat eine Grundfläche von ca. 400 m² und ist an der Außenmauer ca. 3,5 m, an dem Giebel ca. 5 m hoch. Der z.Zt. angrenzende Sozialbau ist zum Baubeginn bereits vollständig abgebrochen und die Gebäudeöffnung mit einer Baufolie gesichert.
RÜCKBAU INNENAUSBAU / ENTKERNUNG

Im Anschluss wird das Gebäude der Kegelbahn komplett saniert und eine neue Kegelbahn eingebaut.

Gebäudeteil 3:
Funktionsgebäude/bestehende Umkleideräume Sportplatz, 1- geschossiger Bau mit einer Grundfläche von ca. 270 m². Das Dach ist als Satteldach ausgebildet. Im Zugangsbereich ist das Gebäude teilunterkellert.
Das Gebäude ist an der Außenmauer ca. 3,5 m, am Giebel ca. 5 m hoch. Das Gebäude ist mit der angrenzenden Kegelbahn baulich verbunden.
KOMPLETTRÜCKBAU

Im Anschluss wird das Gebäude der Kegelbahn komplett saniert und eine neue Kegelbahn eingebaut.

Im Anschluss an die Abbrucharbeiten werden die Gebäudeteile 1 und 3 neu errichtet. Es sind jeweils eingeschossige Baukörper in Holzbauweise mit Flachdach vorgesehen. Diese schließen direkt an Gebäudeteil 2 an.

Die Leistungen sind in mehreren Bauabschnitten gem. anliegendem Bauablaufplan auszuführen.

Alle Arbeiten sind mit entsprechender Umsicht so auszuführen, dass keine Beschädigungen an der benachbarten Bausubstanz erfolgen. Die benachbarten Grundstücke bzw. Sportanlagen werden zum Zeitpunkt des Abbruchs weiterhin genutzt.

Die Zufahrt zur Baustelle kann über die Heegemühler Straße erfolgen. Bei dem Fahrzeugverkehr ist besondere Rücksicht auf den privaten Verkehr zu nehmen und für eine ausreichende Sicherung und Schließung der Baustelle zu sorgen. Alle An- und Abfahrten sind durch einen Einweiser zu begleiten.
Die Abfallcontainer können auf dem Baufeld in einem dafür ausgewiesenen Bereich gestellt werden. Die Anfuhr von Containern ist vorab bei der Bauüberwachung anzumelden. Die allgemeine Baustelleneinrichtung kann nach Abstimmung mit der Bauleitung auf einer vom AG zur Verfügung gestellten Fläche auf dem Baufeld erfolgen. Vor Beginn der Maßnahme wird der Zustand der Fläche gemeinsam aufgenommen. Die Aufstellfläche ist nach Fertigstellung ordnungsgemäß wieder herzustellen.

2 ANGABEN ZUR BAUSTELLE

2.1 BAUSTELLENORDNUNG

Die Einhaltung der Baustellenordnung für dieses Bauvorhaben ist Teil der Vertragserfüllung. Die Baustellenordnung ist bei der Kalkulation zu berücksichtigen. Auf dem Baufeld dürfen keine Privatfahrzeuge parken.

Die Firmen sind verpflichtet, den Anordnungen der Bauleitung und der Fachingenieure Folge zu leisten.
Fluchtwege sind ständig frei zu halten.
Auf der Baustelle sind mehrere Firmen beschäftigt. Die AN sind verpflichtet, eigenständig auf Ordnung und Sauberkeit zu achten.

Lärm und Staub sind auf ein Mindestmaß zu beschränken.
Die werktägliche Arbeitszeit auf der Baustelle ist begrenzt von Montag bis Freitag, jeweils 6.00 bis 20.00 Uhr. Abweichungen sind mit der Bauleitung des AG vorab schriftlich zu vereinbaren.

Bauschutt, Abfälle und Verpackungen sind vom AN unverzüglich nach dem Anfallzeitpunkt zu beseitigen.
Die Baustelle ist täglich zu reinigen.

Der tägliche Verschluss der Baustelle sowie die Verkehrssicherheit auf dem Baustellengelände ist von allen beteiligten Firmen zu gewähren.

Sollten wider Erwarten auf der Baustelle hinsichtlich Ordnung und Sauberkeit unzumutbare Zustände eintreten, organisiert die Bauleitung auf Kosten der am Baubeteiligten AN die erforderlichen Aktivitäten zur Beseitigung der Missstände.

Alle AN haben ihre eigenen Bauleistungen vor möglichen Fremdeinwirkungen und Schäden zu schützen, gleiches gilt für die Arbeiten der übrigen am Bau beteiligten AN.
Auf der Baustelle gilt Alkohol- und Rauchverbot. Bei Zuwiderhandlungen hat der AN das Personal von der Baustelle zu entfernen und entsprechend seiner Fürsorgepflicht zu handeln. Bei Nichteinhaltung verweisen der AG / seine Bevollmächtigten den Betroffenen von der Baustelle und sprechen ein Betretungsverbot aus.

2.2 UMLAGEN / NUTZUNGSKONDITIONEN

2.2.1 Baustrom

Der Baustrom wird von dem Gewerk Baustelleneinrichtung organisiert. Das Heranführen an die Anschlüsse ist Sache des AN.

2.2.2 Bauwasser

Das Bauwasser wird von dem Gewerk Baustelleneinrichtung organisiert. Das Heranführen an die Anschlüsse ist Sache des AN.

2.3 BAUSTELLENEINRICHTUNG

Allgemeine Angaben zur Baustelleneinrichtung:
Vom AN ist vor Beginn der eigenen Arbeiten ein Baustelleneinrichtungsplan auf Grundlage der beiliegenden Baustellenordnungspläne zu erstellen und dem AG bzw. der örtlichen Bauüberwachung zur Genehmigung vorzulegen. Sofern keine gesonderten Positionen ausgeschrieben sind, sind die Kosten für die nicht vom AG bereitgestellte Baustelleneinrichtung in die EP einzurechnen. Sind gesonderte Positionen für die Baustelleneinrichtung vorgesehen, so ist die vom AG gestellte Baustelleneinrichtung preismindernd bei der Kalkulation zu berücksichtigen. Der AG ist rechtzeitig über den beabsichtigten Abbau der Baustelleneinrichtung oder wesentlicher Teile davon zu unterrichten. Nicht mehr benötigte Teile der Baustelleneinrichtung sind nach Abstimmung mit der örtlichen Bauleitung unverzüglich zu entfernen. Vom AG zur Verfügung gestellte Lagerplätze, Arbeitsplätze und Zufahrtswege sind dem früheren Zustand entsprechend wiederherzustellen, soweit die Zustandsveränderung vom AN zu vertreten ist.

Die Baustellensicherung durch einen Bauzaun erfolgt durch den AG über das Gewerk Baustelleneinrichtung. Der AN muss seine Materialien und Geräte eigenständig gegen Diebstahl und Vandalismus sichern .Der AN hat für den sicheren Verschluss der Baustellensicherung über seine Bauzeit zu sorgen. Vom AN beschädigte Bauzaunelemente werden zu seinen Lasten durch das Gewerk Baustelleneinrichtung ersetzt.

Auftraggeberseitig wird ein Bauschild mit Benennung der beauftragten Firmen installiert. Darüberhinaus sind keine firmeneigenen Werbebanner auf dem Baugrundstück bzw. dem Baukörper zulässig.

Geräte, Werkzeuge und sonstige Betriebsmittel, die zur vertragsgemäßen Durchführung der Bauleistung erforderlich sind, auf die Baustelle bringen, bereitstellen, über die vereinbarte Bauzeit vorhalten und betreiben, sofern Geräteeinsatz nicht gesondert ausgeschrieben ist. Die erforderlichen festen Anlagen gemäß Arbeitsstättenverordnung herstellen. Die Baubüros, Werkstätten, Lagerschuppen, Aufenthaltsräume und dgl., antransportieren, aufbauen, einrichten, vorhalten und unterhalten. Soweit nicht für bestimmte Leistungen für das Einrichten der Baustelle gesonderte Positionen im Leistungsverzeichnis enthalten sind, gilt die Pauschale der Baustelleneinrichtung für alle Leistungen sämtlicher Abschnitte des Leistungsverzeichnisses. Baufeld von allen Geräten, Anlagen, Einrichtungen, behelfsmäßigen Baustraßen räumen. Benutzte Flächen und Wege entsprechend dem ursprünglichen Zustand ordnungsgemäß herrichten, Verunreinigungen beseitigen.

2.4 BRANDSCHUTZMAßNAHMEN

Offenes Feuer ist auf der gesamten Baustelle verboten. Der Umgang mit brennbaren Stoffen wie auch mit feuergefährlichen Arbeiten hat nach den dafür geltenden Richtlinien und Unfall- verhütungsvorschriften zu erfolgen. Hier sind insbesondere zu erwähnen:

- Gefahrstoffverordnung (GefStoffV)
- Regeln zum Arbeitsschutz auf Baustellen (RAB)
- Technische Regel für Arbeitsstätten (ASR A2.2)
- Berufsgenossenschaft (BGR)
- Technische Regeln für Gefahrstoffe (TRGS)
- Merkblatt BGHW Kompakt 19 der Berufsgenossenschaft.

Für feuergefährliche Arbeiten sind eigene geeignete Feuerlöschmittel in ausreichender Menge vorzuhalten.

Der AN trägt die alleinige Verantwortung für die Einhaltung aller Auflagen und einschlägigen Bestimmungen. Die Kosten dafür sind in die Einheitspreise einzurechnen. Der AG stellt für die Baumaßnahme einen SiGe Koordinator.

2.5 ARBEITSSCHUTZ

Die AN sind eigenständig für die Einhaltung der Unfall- verhütungsvorschriften und sonstigen Bestimmungen des Arbeits- und Gesundheitsschutzes in ihrem Verant- wortungsbereich auf der Baustelle verantwortlich.
Auf Nachfrage ist dem Auftraggeber / SiGeKo Einsicht in die durch den AN erstellten Gefährdungsbeurteilungen sowie die Nachweise über erfolgte Belehrungen zu gewähren. Die Unterlagen sind ständig auf der Baustelle vorzuhalten und auf Verlangen vorzuweisen.

Besonders gefährliche Arbeiten sind dem Sicherheitskoordinator und der Bauleitung rechtzeitig anzukündigen.

2.6 UMWELTSCHUTZ

Bei der Durchführung der Baumaßnahmen sind die zum jeweiligen Zeitpunkt anerkannten Regeln der Technik sowie alle Sicherheitsbestimmungen zu beachten. Insbesondere sind einzuhalten:

- die allgemein gültigen Vorschriften zum Schutz gegen Baulärm (AVV Baulärm)
- die Auflagen und Verwaltungsvorschriften des Immissions- schutz- und des Abfallbeseitigungsgesetzes,
- die Geräte- und Maschinenlärmschutz-Verordnung (32. BImSchV).

Das Baufeld liegt in der Wasserschutzzone WSZ III. Die entsprechenden Vorgaben hinsichtlich des Umweltschutzes und des Wasserhaushaltsgesetzes sind einzuhalten.

Abfälle dürfen nur in geeigneten Deckelcontainern zwischen- gelagert werden.

Für sämtliche Arbeiten auf der Baustelle dürfen nur Baumaschinen eingesetzt werden, die den Lärmschutz- anforderungen des RAL-UZ 53 entsprechen. Abweichungen durch spezielle Sondermaschinen sind der örtlichen BÜ anzukündigen und zu begründen. Grundsätzlich sind lärmreduzierte Arbeitsweisen lärmintensiven Arbeitsweisen vorzuziehen. Die Einhaltung der Anforderungen wird regelmäßig durch die örtliche Bauüberwachung kontrolliert und dokumentiert. Für sämtliche Arbeiten auf der Baustelle gilt ein erhöhter Staubschutz. Daher sind alle Maschinen und Geräte mit einer Absaugung zu versehen, so dass Stäube direkt an der Entstehungsstelle möglichst vollständig erfasst und gefahrlos entsorgt werden können. Die Ausbreitung des Staubes auf unbelastete Bereiche wird, soweit technisch möglich, verhindert. Ablagerungen sind zu vermeiden. Zur Beseitigung von Stäuben dürfen nur Feucht- bzw. Nassverfahren oder saugende Verfahren angewandt werden. Die Einrichtungen und Maschinen werden durch die BÜ überprüft. Der Erhalt von Bäumen, Sträuchern und Pflanzbeständen in den nicht unmittelbar vom Baugeschehen in Anspruch genommenen Flächen bzw. gemäß den gesetzlichen Vorschriften gehört zur vertraglichen Leistung. Der AN trägt die alleinige Verantwortung für die Einhaltung aller Auflagen und einschlägigen Bestimmungen. Die Kosten dafür sind als Nebenleistungen entsprechend zu berücksichtigen.

2.6 UMGEBUNG / NACHBARN

Während der durchzuführenden Arbeiten befinden sich die angrenzenden Sportanlagen in Nutzung. Die benachbarten Grundstücke dürfen nicht betreten werden. Nachbarschaftliche Belange sind in Abstimmung mit dem AG zu berücksichtigen. Daraus resultierende kurzfristige Einschränkungen oder Ablaufänderungen sind möglich. Alle Arbeiten sind durch ausreichende Wasserbenässung staubfrei durchzuführen.

3. MEDIEN

Der AG bestätigt dem AN vor Baubeginn schriftlich die physische Trennung aller Medienanschlüsse des Gebäudes. Alle Leitungen außerhalb des Sanierungsbereiches sind aktiv und dürfen nicht beschädigt werden.

4 BAUTAGESBERICHTE

Der AN hat Bautagesberichte im Format DIN A4 zu führen und dem AG bzw. seiner Bauüberwachung einmal wöchentlich, für jeden Arbeitstag einzeln, zu übergeben. Sie müssen alle Angaben enthalten, die für die Ausführung und Abrechnung des Auftrages von Bedeutung sein können.

5 BAUBESPRECHUNGEN

Der AN hat innerhalb seines Ausführungszeitraumes an den wöchentlich stattfindenden Baubesprechungen mit einem geeigneten, bevollmächtigten Vertreter, der vor Beginn der Arbeiten benannt werden muss, teilzunehmen. Eine Vergütung der Teilnahme erfolgt nicht. Das Ergebnis dieser Gespräche wird in Protokollen festgehalten. Einsprüche gegen das Protokoll sind umgehend, spätestens innerhalb von 7 Tagen, geltend zu machen. Die Protokolle werden den Vertragsparteien über die Bauüberwachung per E-Mail zugestellt.

6 RECHNUNGSSTELLUNG

Die Abrechnung erfolgt nach Massenermittlung anhand der Ausführungszeichnungen, die, bei Bedarf und rechtzeitiger Veranlassung, gemeinsam mit der örtlichen Bauüberwachung durch örtliche Aufmaße ergänzt werden können. Bei Unterlassung gilt das Aufmaß der Bauüberwachung. Ergeben sich bei der Ausführung Mehrmengen, so sind die Bauüber-wachung sowie der Auftraggeber unverzüglich hiervon zu unterrichten. Erst nach schriftlicher Zustimmung des AG darf mit der Ausführung der Mehrmengen begonnen werden. Zu sämtlichen Rechnungen -auch zu Zwischenrechnungen- sind vorab von der Bauüberwachung geprüfte Aufmaße einzureichen und kumulativ fortzuschreiben (mit nach Positionen getrennten Aufmaßblättern). Rechnungen, die von den bestätigten Aufmaßen abweichen, werden grundsätzlich zurückgewiesen.
Bei Abschlagsrechnungen sind Kopien, bei Schlussrechnungen die Originale der bestätigten Aufmaße beizufügen. Abschlagsrechnungen sind samt Aufmaß der zuständigen Bauüberwachung zur Prüfung und Bearbeitung zu übergeben. Als Eingangsdatum der Rechnung gilt der Eingangsstempel der Bauüberwachung. Der AG erhält parallel eine Kopie der Abschlagsrechnung ohne Aufmaß.

7. ANLIEFERUNGEN

Liefertermine sind mit der örtlichen Bauleitung abzustimmen und einzuhalten.
Bei Materialanlieferungen müssen Mitarbeiter des AN zur Annahme vor Ort sein, die Lieferungen werden nicht vom AG oder seinen Vertretern entgegengenommen.
Die Lagerung des angelieferten Materials ist nur innerhalb der Baustelle auf den vom Auftraggeber ausgewiesenen Stellen gestattet.

Während der Baumaßnahme sind der anliegende Sportplatz sowie die Schwemmhalle in Betrieb. Hier ist im Bereich der Zufahrtsstraße zur Baustelle mit Nutzern der Sportanlagen, insbesondere Kindern, zu rechnen. Hierauf ist unbedingt Rücksicht zu nehmen. Die Zufahrt zum Gelände darf nur mit einem Einweiser gem. BG Verkehr erfolgen. Die Zufahrt auf das Gelände darf nur in Schrittgeschwindigkeit erfolgen.

8 AUSFÜHRUNG

Die technischen Angaben dieser Ausschreibung stellen qualitative Mindestanforderungen dar. Die Ausführungs- und Leistungsbeschreibung sowie die beigefügten Zeichnungen erläutern das geforderte Konstruktionsprinzip und die Anforderungen an die zu erstellenden Arbeiten. Die technischen Anforderungen der Leistungsbeschreibung und die dargestellte formale Gestaltung sind verbindlich für die Preiskalkulation. Die konstruktive (Detail-) Ausführung ist dem Bieter zur Anwendung eigener Erfahrungen und der betriebseigenen Verfahrensweise unter Berücksichtigung der oben genannten Anforderungen freigestellt. Eine Qualitätsminderung gegenüber der ausgeschriebenen Leistung ist nicht zulässig.

Der AN sichert bei der Bauausführung die Einhaltung aller DIN- und Rechtsvorschriften, der gewerke- und fachspezifischen Richtlinien sowie die Vorgaben der Hersteller der Bauprodukte.
Die Einhaltung der anerkannten Regeln der Technik und Baukunst gilt als vereinbart.

Entsprechend der ´Verordnung über Anforderungen an Hersteller von Bauprodukten und Anwender von Bauarten im Land Brandenburg´ von 2009 sind nur bauaufsichtlich zugelassene Materialien, Bauprodukte, Bausysteme sowie die eingeführten Produkte der Bauregelliste einzusetzen und entsprechende Bauverfahren anzuwenden.

Auflagen der örtlichen bzw. territorial zuständigen Behörden sind einzuhalten.

Der AN hat sich vor Aufnahme der Bauarbeiten über die örtlichen Gegebenheiten auf der Baustelle zu informieren und die Einbringung der einzusetzenden Produkte und Materialien abzusichern.

Alle Arbeiten müssen von einem fachlich qualifizierten Bauleiter betreut werden, der dem Auftraggeber vor Ausführungsbeginn mit Angabe der Telefonnummer zu benennen ist. Der Bauleiter muss während der Arbeiten ständig auf der Baustelle anwesend oder erreichbar und der deutschen Sprache mächtig sein. Er ist schriftlich namentlich zu benennen.

Während der Bauzeit hat der AN stets ausreichend Arbeitskräfte einzusetzen, um einen zügigen Baufortschritt und die Einhaltung der abgestimmten Zwischen- sowie vertraglich vereinbarten Fertigstellungstermine zu sichern.
Der AN sichert die Realisierung der Leistungen mit eigenen Arbeitskräften bzw. über die mit  Angebotsabgabe benannten Subunternehmen.
Sollten wider Erwarten weitere Subunternehmer einbezogen werden müssen, dann ist vor  Arbeitsaufnahme die Zustimmung der Bauleitung und des Auftraggebers einzuholen.
Die Bauarbeiten sind in enger Abstimmung mit der Bauleitung durchzuführen. Zur Sicherung eines zügigen Bauablaufs wird davon ausgegangen, dass sich die am Bau beteiligten AN zu Details, Baufreiheits- und Rückbaufreiheitsterminen eigenständig verständigen, sofern nicht Entscheidungen der Bauleitung berührt oder erforderlich werden.

Die Bauarbeiten werden auf der Grundlage des Leistungsverzeichnisses, der Ausführungsplanung und dem Bauzeitenplan ausgeführt. Operative Abweichungen und Festlegungen des Auftraggebers und der Bauleitung sind möglich.
Das Verbrennen, Vergraben oder anderweitiges Beseitigen von Materialresten oder Bauschutt auf dem Gelände ist strengstens untersagt.

Vom Auftragnehmer sind vor Beginn der Arbeiten sämtliche Maße am Bau zu überprüfen. Maßüberprüfungen, Messungen usw. sind in voller eigener Verantwortung vom Auftragnehmer durchzuführen.
Die Teilnahme eines Vertreters des Auftraggebers an diesen Messungen entbindet den Auftragnehmer nicht von seiner Verantwortung.

Auf Verlangen sind dem Bauherren einzelne Materialien, Ausstattungen etc. zur Bemusterung vorzulegen.

9 ABNAHMEN

Nur bei völlig einwandfreier fachgerechter Ausführung kann eine Abnahme der Leistungen erfolgen.
Auf eine sorgfältige Ausführung wird besonderer Wert gelegt.

Die Abnahme der vertraglich vereinbarten Leistungen erfolgt erst nach Vorlage einer vollständigen Bauherrendokumentation, bestehend aus:

- Fachunternehmererklärung
- Auflistung aller wesentlichen eingesetzten Bauprodukte und Bausysteme mit Angaben der Hersteller und bauaufsichtlichen Zulassungs-Nummern und Produktinformationen (Produktdaten- blätter).
- Entsorgungsnachweise.
- Zusammenstellung aller Betriebs-, Geräte- und Funktions- beschreibungen.
- Revisionsdokumentationen und Zusammenstellung aller Nachweise, Zertifikate, Einmessrisse etc. und deren Prüfung auf Richtigkeit und Vollständigkeit durch die Bauleitung.

Die rechtsverbindliche Abnahme wird als förmliche Abnahme auf der Baustelle durchgeführt.

Zwischenabnahmen, besonders die Abnahme durch nachfolgender Arbeiten verdeckter Leistungen, sind rechtzeitig mit der Bauleitung zu vereinbaren.
*Hinweise zur Angebotserstellung*
HINWEISE ZUR ANGEBOTSERSTELLUNG

Die ausgeschriebenen Leistungen verstehen sich als vollständige Leistungen und sind immer als Komplexleistung anzubieten. Sofern nicht gesondert ausgeschrieben, sind alle für die vollständige und fachgerechte Ausführung der Leistungspositionen erforderlichen Nebenleistungen mit einzukalkulieren.
Alle ausgewiesenen Leistungen umfassen auch die Lieferung der dazugehörenden Stoffe und Bauteile einschließlich Abladen und Lagern auf der Baustelle, wenn in der Leistungsbeschreibung nichts anderes vorgesehen ist.

Für die angebotene Leistung übernimmt der Bieter die Verpflichtung der Vollständigkeit, d.h. Leistungen, die sich mit der Ausführung der angefragten Position zwangsläufig ergeben, hat er mit einzukalkulieren, auch wenn diese im Leistungsverzeichnis nicht ausdrücklich erwähnt sind.
Kalkulationsgrundlage ist stets der mutmaßliche Wille des Bauherrn. (17.02.2026: wird ersatzlos gestrichen)
Das Angebot ist als abgeschlossene Leistung zu verstehen.

Sofern sich während der Bauausführung Mengenänderungen ergeben, behält sich der Bauherr ausdrücklich das Recht vor, einzelne Positionen mengenmäßig zu ändern, ganz aus dem LV herauszunehmen bzw. nicht ausführen zu lassen, ohne dass dadurch Kosten für den AG entstehen. Eine Mischkalkulation ist daher nicht zulässig.(17.02.2026: wird ersatzlos gestrichen)
Alle Maßangaben dienen nur zur Kalkulation, zur Ausführung sind alle Maße am Bau zu nehmen.
Die Abrechnung erfolgt nach gemeinsamem Aufmaß.
Zur Kalkulation sind in Anlage die Planungszeichnungen enthalten.

In die Einheitspreise sind kostenmäßig einzurechnen:
- Alle Materialien, auch systembedingte Zubehör-, Klein- und Befestigungsmaterialien und Nebenleistungen, die zur Vollständigkeit bzw. Funktionstüchtigkeit erforderlich sind,
- Transporte zur und von der Baustelle und zur Verwendungsstelle in den Geschossen, Be- und Entladeprozesse, Aufwendungen zur Lagerung,
- Verschleiß der nicht gesondert aufgeführten Maschinen, Geräte und Anlagen sowie der Verbrauch an Energie, Wasser und sonstigen Betriebsmitteln,
- Schutzmaßnahmen für die erbrachten Leistungen bis zur Abnahme, die kontinuierliche Beseitigung von Abfallstoffen, Bauschutt und Verpackungsmaterial,
- Aufwendungen der eigenen Baustelleneinrichtung, sofern nicht gesondert ausgeschrieben, die Bauleitung, Einmessarbeiten, Prüfungen, Fremdüberwachung, behördliche Abnahmen, die Erstellung von Revisionsunterlagen und Bauherren- bzw. Betreiberdokumentationen,
- Arbeitsgerüste, Hubbühnen, Hebezeuge etc. für die eigenen Bauleistungen, sofern durch den Auftraggeber infolge der Baustellenspezifik bzw. der Geometrie des Baukörpers nicht gesonderte Lösungen bereitgestellt werden.

Für die Baumaßnahme eingeplante Subunternehmen sind mit Angebotsabgabe zu benennen und bedürfen der Zustimmung des Auftraggebers.

Für die auszuführenden Lieferungen und Leistungen gelten die Bedingungen der VOB einschl. der darin aufgeführten DIN-Vorschriften in der derzeit gültigen Fassung.
Die für die Ausführung relevanten technischen Baubestim- mungen und die allgemein anerkannten Regeln der Technik sind zu beachten!

Der Bieter erklärt durch die Abgabe des Angebotes, dass er die Baustelle eingehend besichtigt und sich über alle für die Bauausführung maßgeblichen Verhältnisse unterrichtet hat.
Der Bieter kann sich nicht nachträglich auf unzureichende Unterrichtung der örtlichen Verhältnisse gegenüber dem AG berufen und daraus eventuelle Nachforderungen ableiten.

Der AN hat sich vom Zustand der Baustelle zu überzeugen, um festzustellen, ob die zur Erbringung der Leistung erforderlichen Positionen der Ausschreibung den gesamten Leistungsumfang erfassen, Ergänzungen bzw. Änderungen erforderlich sind und er seine Leistungen ohne Gefahr des nachträglichen Auftretens von Schäden und Mängeln erbringen kann.
Einwände und Anregungen sind vom AN im Rahmen der Angebotsabgabe schriftlich vorzulegen.

Die Ausführungsfristen sind in den Ausschreibungsunterlagen angegeben. Entsprechend VOB Teil B gelten Witterungseinflüsse während der Ausführungszeit, mit denen bei Abgabe des Angebotes normalerweise gerechnet werden muss, nicht als Behinderung.
Witterungsbedingungen wie z. B. Starkregen, längerer Dauer- regen sowie Frostperioden, welche die Bauarbeiten beeinträchtigen können, sind zu berücksichtigen.
Der geplante Bauablauf richtet sich nach dem beigefügten Bauzeitenplan. Der Fertigstellungstermin ist verbindlich.

Ergänzung 17.02.2026:

Der Zusatz "Ausschluss bei Nichtangabe" wird in den Positionen mit Bietertextergänzungen ersatzlos gestrichen. Bei Positionen ohne Angabe eines Leitfabrikates werden die fehlenden Angaben nachgefordert.

Sofern Positionen ein Leitfabrikat enthalten und kein anderes Fabrikat angegeben ist, wird das Leitfabrikat geschuldet.

### Bereich 1 Baustelleneinrichtung, vorbereitende Leistungen

#### Abschnitt 1.1 Baustelleneinrichtung

**1.1.10 Baustelleneinrichtung, Einrichten, Vorhalten und Räumen**
*** Pauschalposition
Einrichten, Vorhalten über die Bauzeit, sowie Räumen der Baustelle soweit für das Gewerk erforderlich,
einschl. Entfernen von Verunreinigung, mit folgenden in den Pauschalpreis einzurechnenden Leistungen:
- Herrichten der erforderlichen Lager- und Arbeitsplätze
- notwendige Geräte, Maschinen, Werkzeuge, Hilfsmitteletc.
- Hebemittel und Kraneinsätze
- Materialvorhaltekosten
- Personalkosten
- alle sonstigen Kosten, die der Auftragnehmer zur ordnungsgemäßen Durchführung der Bauaufgabe zu erbringen hat.

Maßgeblich sind ebenso die Forderungen des Amtes für öffentliche Ordnung, der Bauberufsgenossenschaften und sonst mitwirkender Behörden, Amtsstellen und Körperschaften.
Menge: 1,000 psch

**1.1.20 Besondere Leistungen für das Abdecken mit Planen/Folien**
*** Pauschalposition
Zulage zur Baustelleneinrichtungfür das Abdecken der Konstruktionsteile (auch im eingebauten Zustand während der Bauphase) mit einer geeigneten Planen- oder Folienabdeckung.
Witterungsschutz der Bauteile während der Bauphase bis zur kompletten Herstellung der Notabdichtung auf der Dachfläche.
Herstellen, vorhalten und Rückbau, soweit erforderlich.
Menge: 1,000 psch

**1.1.30 Prüffähige Werkstattzeichnungen**
*** Pauschalposition
Prüffähige Werkstattzeichnungen vorzufertigenden Außen- und Innenwände mit allen Ausführungsdetails in prüfbarer Form.

Die Unterlagen sind dem Auftraggeber jeweils 5-fach in Papierform sowie als dwg- und pdf-Datei zur Verfügung zu stellen.
Menge: 1,000 psch

**1.1.40 Meterrisse und Metermarken setzen**
Raumweises Anlegen von Meterrissen in allen Geschossen nach  Anweisung der Bauleitung, einschl. Liefern und Setzen von  Meterrissmarken aus Kunststoff mit Aufsatzkante (Befestigung mit Kleber), einschließlich rückstandsfreiem Wiederentfernen der  Marken nach Freigabe durch die Bauleitung.
Menge: 20,000 Stck

**1.1.50 Witterungsschutz**
Sichern der Türöffnungen in den Außenwänden während der Bauzeit / bis zum Einbau der durch das Gewerk Tischler einzubauenden Außentüren mit Span- oder OSB-Platten (keine Folie!), einschließlich der erforderlichen Aussteifungen ohne Beschädigung der Holzrahmenkonstruktionen.
Ausführung im Werk.
Inkl. Rückbau und Entsorgung vor Einbau der Außentüren.
Menge: 50,000 m²

**1.1.60 Bautür, verschließbar, einflüglig**
Bautür, behelfsmäßig einbauen, vorhalten und beseitigen.
Bautür in Systembauweise aus Stahlblech, zum Einsetzen in rohe Wandöffnungen, stabile Ausführung, abschließbar.
Maulweite einstellbar, als einflüglige Tür.
Inkl. PZ-Schloss mit 10 Schlüsseln.
Größe  : ca. 1,00 x 2,40 m

Alle Türen gleichschließend!
Menge: 20,000 Stck

#### Abschnitt 1.2 Vorbereitende Leistungen

**1.2.10 Rückschnitt Dachüberstand Nagelbrettbinder, Bestandsdach Kegelbahn**
Rückschnitt des Obergurtes der Nagelbrettbinder der Kegelbahn,
Festlegung Schnittführung in Abstimmung mit Statiker nach örtlichen Erfordernissen.
Abbruch Dachkasten und Dacheindeckung gesondert.
Querschnitt Obergurt ca. 10/16 cm.
Altholz abtransportieren und fachgerecht entsorgen
Einstufung ohne weiteren Nachweis A4.
in fertiger Leistung.
Menge: 55,000 Stck

### Bereich 2 Holzrahmenbau Funktionsgebäude

#### Abschnitt 2.1 Vorbereitende Leistungen, Abdichtung

**2.1.10 Untergrundvorbereitung: Haftungsmindernde Oberflächenschichten mechanisch entfernen u. aufrauen**
Minderfeste haftungssmindernde Oberflächenschichten (z. B. Zementschlämme oder Schalöl) durch geeignete mechanische Verfahren (z. B. Strahlen,Fräsen) entfernen.
Bauteile  : Aufkantung Bodenplatte, 3seitig
Menge: 68,000 m²

**2.1.20 Untergrundvorbereitung: Haftungsmindernde Oberflächenschichten mechanisch entfernen u. aufrauen**
wie vor, jedoch Einbaubereich Bodenplatte in den Bereichen von aufgestellten Holzrahemelementen
Bauteile  : Bodenplatte, Fläche
Menge: 97,000 m²

**2.1.30 Grundierung für KSK Bahnen**
Geschlossene, egalisierte und saubere Oberfläche mit lösemittelhaltigem Bitumenanstrich grundieren.
Verbrauch je nach Saugfähigkeit des Untergrundes: ca. 120 bis 300 ml/m²

Einbaubereich: Aufkantung Bodenplatte, Bodenplatte im Aufstellbereich Holzrahmenbau
Menge: 165,000 m²

**2.1.40 Eindichten mit vorgefertigten Innenecken**
Einlegen der vorgefertigten Innenecke in die abzudichtende Innen- oder auf die abzudichtende Fundamentsecke.
Menge: 4,000 Stck

**2.1.50 Eindichten mit vorgefertigten Außenecken**
Einlegen der vorgefertigte Außenecke in die abzudichtende Außen- oder auf die abzudichtende Fundamentsecke.
Menge: 4,000 Stck

**2.1.60 Verstärkungsdichtstreifen an Kanten**
Radondichte kaltselbstklebende Bitumendichtstreifen mit 8 cm Überlappungsbreite auf den grundierten Untergrund an gefährdeten Katen wie Mauerecken oder Sohlvorderkanten aufkleben.

Rissüberbrückung nach E DIN 28052-6: > 5 mm bei 2 mm Rissversatz

Wasserdampfdurchlässigkeit: ca. 0,11 g/m² d
sd-Wert (DIN EN 1931): 360 m
Dicke 1,5 mm, Breite 300 mm
Menge: 170,000 m

**2.1.70 Abdichten nach W1-E DIN 18533-2, KSK**
Radondichte kaltselbstklebende Bitumenbahnen (KSK-Bahn) mit der auf der Bahn vorgegebenen Überlappungsbreite auf den grundierten Untergrund aufkleben und mit einer Andruckrolle fest anpressen.

Rissüberbrückung nach E DIN 28052-6: > 5 mm bei 2 mm Rissversatz.

Wasserdampfdurchlässigkeit: ca. 0,11 g/m² d
Dicke 1,5 mm, Breite 1,0 m

Einbaubereich: Aufkantung Bodenplatte, Bodenplatte im Aufstellbereich Holzrahmenbau

Ausführung nicht vollflächig, sondern ausschließlich in Einbaubereich der vorgefertigten Holzrahmenelemente!
Spätere Anarbeitung durch Gewerk Abdichtung.
Menge: 165,000 m²

**2.1.80 Ausführung von Durchdringungen bei W1-E, KSK**
KSK-Abdichtung mit dem Flansch der bereits eingebauten Durchdringung fest verkleben. Öffnungsbereich bündig ausschneiden. Inklusive aller Nebenarbeiten.
Menge: 10,000 Stck

#### Abschnitt 2.2 Rohbauelement Außenwand (AW1)

**Ausführungsbeschreibung 2 Vorbemerkungen Holzrahmenbau**
*Vorbemerkungen Holzrahmenbau*
Vorbemerkungen
Die Ausführung sämtlicher Holzrahmenbauteile (Wand-, Decken- und Dachtafeln) erfolgt gemäß DIN EN 1995 Bemessung und Konstruktion von Holzbauten, sowie den dazugehörigen nationalen Anhängen. Sämtliche Vollholzbauteile müssen die Anforderungen gemäß Abs. 3.3.1 der ATV DIN 18 334 (VOB/C, Zimmer- und Holzbauarbeiten) an Bauschnittholz erfüllen.
Vorelementierung von Wand- und Dachbauteilen:
Die Vorelementierung umfasst die im LV beschriebenen Schichten. In den Quadratmeterpreis sind das Abbinden der Holzbauteile und alle nicht separat erfassten Maßnahmen wie Auswechslungen, Mehrfachpfosten, Eckverstärkungen und Sturzausbildungen einzukalkulieren. Außerdem sind Eckverbindungsmittel, Verbindungsmittel der Elemente untereinander und die Verbindung mit der Nivellierschwelle einzukalkulieren. Besondere statisch relevante Bauteile wie z. B. Verankerungselemente sind separat erfasst. Montageleistungen werden nicht extra ausgewiesen.
Vor Abbund und Baustellenmontage sind die tatsächlichen Abmessungen des Gebäudes (Bodenplatte) zu überprüfen. Elementpläne sind im Rahmen der Werkplanung vom Bieter ohne besondere Vergütung zu liefern und mit ausreichendem Vorlauf vor Produktions- und Montagebeginn mit der Bauleitung abzustimmen.

Die Bauart der angebotenen vorgefertigten Elemente ist entsprechend des aktuellen Standes der VVTB (Verwaltungsvorschrift technischer Baubestimmungen) durch entsprechende aktuelle Ver- bzw. Anwendbarkeitsnachweise nachzuweisen:
- Allgemeine Bauartgenehmigung (aBG);
- Allgemein bauaufsichtliche Zulassung in Verbindung mit einer allgemeinen Bauartgenehmigung (abZ/aBG);
- Allgemein bauaufsichtliches Prüfzeugnis (abP).
Diese sind zur Angebotsabgabe vorzulegen.

Montageöffnungen
Das Verschließen von für Montage und Verbindung vor Ort erforderlicher Montageöffnungen inkl. Herstellen von Luft- / Winddichtigkeit wird nicht gesondert ausgeschrieben, sondern ist nach Erfordernis zu planen und in die Positionen der Rohbauelemente einzukalkulieren.
Luft- und Winddichtheit
Das Herstellen einer inneren luftdichten und äußeren winddichten Gebäudehülle ist in die Einheitspreise einzukalkulieren. Dazu gehört das fachgerechte Abkleben von Wand-, Dach- und Deckenstößen und deren Anschlüsse mit geeigneten Materialien sowie eine ordnungsgemäße Folienführung im Bereich von Sockel und Dachanschluss. Luftdichte Anschlüsse an Fremdgewerke werden separat ausgewiesen.

Abrechnung
Soweit nicht anders vereinbart, erfolgt die Abrechnung von Holzrahmenbauelementen im Flächenmaß nach Plänen gemäß ATV DIN 18 334 (VOB/C). Im horizontalen Schnitt wird die Abwicklung der Außenkante der äußeren Beplankung, im vertikalen Schnitt das Maß von OK Betonaufkantung
bzw. Betonplatte bis zur OK oberes Rähm als Abrechnungsgrundlage vereinbart.
Eine Zulage für die Eckausbildung erfolgt nicht. Wandöffnungen über 2,5 m² werden abgezogen; bis 2,5 m² werden diese übermessen. Die Leibungsausbildung sowie Ecken und Randabschlüsse von Fassadenbekleidungen sind separat ausgewiesen.

Im Folgenden sind Wandrohbauelemente beschrieben.
Die Bezeichnungen der einzelnen Schichten beschreiben das Rohbauelement und beinhalten die unterschiedlichen Rahmen- und Dämmstoffdicken, die in den jeweiligen (Folge-)Positionen beschrieben sind.

Konstruktionsholz: Unter Konstruktionsholz ist Vollholz zu verstehen.

Abkürzungsverzeichnis:
λ = Wärmeleitfähigkeit (W/mK)
µ = Wasserdampfdiffusions-Widerstandszahl
ρ = Dichte [kg/m³]
c = spezifische Wärmekapazität (kJ/kgK)

**2.2.10 Richt- und Montageschwelle und Verfüllen der Fuge**
Richt- und Montageschwellen, einschließlich kraftschlüssigem Verfüllen der Fuge zwischen Bodenplatte und Richtschwelle mit Ausgleichsmörtel (Quellmörtel).
Nivellierschwelle liefern und auf Stahlbetonbodenplatte montieren, einschließlich Befestigungsmaterial. Nivellement der Schwelle mit Hartholzunterlagen oder gleichwertig.

Nadelholz C24, u <= 18 %
Holzart  : Nadelholz C24 (KVH Nsi od. glw.)
Querschnitt  : 80/140 mm
Menge: 85,000 m

**2.2.20 Dichtungsband für Schwellenabdichtung**
Dichtungsband für Schwellenabdichtung, als PE-Folie mit EPDM-Schläuchen mit einer Breite, die mindestens der Schwellenbreite entspricht. Lieferung und fachgerechte Montage.
Menge: 85,000 m

**2.2.30 Wandrohbauelement Holzrahmenbau, Außenwand (AW1)**
Vorelementierte Holzrahmenbauwand als Wandtafel nach DIN EN 1995 liefern und montieren:
Wandrohbauelement Holzrahmenbau, Wandstärke 260 mm, außen Holzfaserplatte, innen OSB-beplankt.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Die Herstellung der Wind- und Luftdichtigkeit der Anschlussbereiche der Elemente vor Ort ist in die Positionen einzukalkulieren.

Sämtliche für den Anschluss an benachbarte Wandflächen / Schwellen, die Montage von Verschalungen, Eckausbildungen, Fensteraussparungen etc. erforderlichen Hölzer, Befestigungs- mittel (Winkel, Nägel, Schrauben etc.) etc. einschl der erforderlichen Arbeiten und dem Schließen der Montageöffnungen sind in die Einheitspreise einzurechnen.

Rohbauelement, bestehend (von außen nach innen) aus:

1. Dämmstoff Holzfaser-Dämmplatte für WDVS im Holzrahmen- bau, N+F, d=80 mm,
Einsatzstoffe Holzfaser, PUR-Harz, Paraffin
4fach-Funktion Wärmedämmung, Witterungsschutz, Wind- dichtung, Putzträgerplatte

Nennwert Wärmeleitfähigkeit Lambda D [W/(m*K)] 0,040
Bemessungswert Wärmeleitfähigkeit Lambda B DE [W/(m*K)] 0,042
Rohdichte [kg/m³] (ca.)  :140
Wasserdampfdiffusionswiderstandszahl µ : 3
sd-Wert [m]  : 0,24
Freibewitterung [Wochen] : 4
Kurzzeitige Wasseraufnahme [kg/m²] : 1,0
Spezifische Wärmekapazität c [J/(kg*K)] : 2.100
Druckfestigkeit [kPa]  : 100
Längenbezogener Strömungswiderstand [(kPa*s)/m²] 100
Brandverhaltensklasse EN: E
nach Herstellervorschrift vollständig hohlraumfrei und setzungssicher einbauen. Evtl. Ausstopfen von unzugänglichen Bereichen ist einzukalkulieren.
Angebotenes Fabrikat:

'..................................................' vom Bieter einzutragen,

2. Konstruktionsholz
Holzrahmenkonstruktion herstellen aus Konstruktionsvollholz für den nicht sichtbaren Bereich, einschließlich Schwellen, Ständer, Rähme, Auswechslungen nach statischen Erfordernissen (soweit nicht gesondert beschrieben).
Material: C24 (KVH NSi oder glw.) Querschnitt: 80/160 mm, e = 625 mm
λ=0,120; µ min – max=50; ρ=450; c=1,600; Brandverhaltensklasse EN: D
2a. Dämmstoff Holzweichfaser, d=160 mm
λ=0,036; µ min – max=2; ρ=50; c=2.100; Brandverhaltensklasse EN: E

Angebotenes Fabrikat:
'..................................................' vom Bieter einzutragen,

3. Beplankung OSB-3

OSB-Platten nach DIN EN 300 als aussteifende Beplankung (inkl. hinterlegte Stöße). Einschließlich luftdichter Abklebung von Stößen, Ecken und Anschlüssen an andere Holzbauteile (Anschluss an Fremdgewerke separat). Material: OSB/3, d = 22 mm
Befestigung  : Klammern nach Statik.

 λ=0,130; µ min – max=200; ρ=650; c=1,700; Brandverhaltensklasse EN: D-s2, d0

Angebotenes Fabrikat:
'..................................................' vom Bieter einzutragen,

Vorfertigen, liefern und auf der Baustelle montieren.
Wandhöhe 2,90 m.
Menge: 245,050 m²

**2.2.40 Herstellen des seitlichen Anschlusses an Massivwand**
Herstellen des seitlichen Anschlusses der Holzständerwand an Massivwand des Bestandsgebäudes (Porenbetonböcke) als Zulage zu Holzständerwand wie folgt:
Holzständerwand ohne seitliche Befestigung mit 3 cm Fuge zur Massivwand ausführen.
Fuge auf ganzer Tiefe und Höhe ausfüllen mit Mineralwolle;
Fugenbreite 26 cm,
Einschl. zeitversetztes Herstellen des inneren dampfdichten Anschlusses an die Massivwand in geschlaufter Ausführung, einschl. dauerhaft dicht verkleben.
Einschl. außenseitiges winddichtes Anarbeiten der Holzfaser- platte an Massivwand mit vorkomprimiertem Dichtungsband sowie Unterspannbahn auf Betonwand max. 2 cm breit aufkleben, Ausführung geschlauft.
Menge: 7,000 m

**2.2.50 Zulage Fensteröffnungen**
Zulage zur Vorposition:
Wechselhölzer, NH C24, b=160, h=140 mm,
für Fensteröffnungen, Sturzausbildung, Wechsel, ...

Fenstermaß (Rohbaumaß): 200 x 54 cm
Menge: 61,600 m

**2.2.60 Zulage Türöffnungen**
Zulage zur Vorposition:
Wechselhölzer, NH C24, b=160 mm, h=80 mm, für Türöffnungen, Sturzausbildung, Wechsel, ...

Türmaß (Rohbaumaß): 113,5 x 213,5 cm - 163,5 x 225 cm
Menge: 95,300 m

**2.2.70 Leibungsdämmung innen**
Dämmen der Fenster- und Türleibungen innenseitig mit druckfester Holzfaser-Dämmplatte, d=20 mm, Putzträgerplatte für den Innenbereich, flächenbündig mit Innenfläche der Wandelemente.

Holzfaserdämmplatte, liefern und nach den jeweiligen Regelwerken und Herstellerangaben, einschließlich aller Materialien und Befestigungsmittel, auf den inneren Leibungen von Fenster- und Türöffnungen montieren.
Evtl. erforderliches Ausstopfen / Auskeilen von Hohlräumen / Fehlstellen ist einzukalkulieren.
Dicke  : 20 mm
Kantenausbildung: stumpf
Technische Daten:
Rohdichte  : 250 kg/m³
Druckfestigkeit  : > 150 kPa
Nennwert Wärmeleitfähigkeit [LAMBDA]D: 0,048 W/mK
Bemessungswert Wärmeleitfähigkeit [LAMBDA]B: 0,05 W/mK
Brandverhalten Euroklasse nach DIN EN 13501-1 E
Leibungstiefe ca. 80 mm.

Angebotenes Fabrikat
'..................................................' vom Bieter einzutragen,
Menge: 130,000 m

**2.2.80 Leibungsdämmung außen**
Dämmen der Fenster- und Türleibungen außenseitig mit druckfester Holzfaser-Dämmplatte als Leibungsplatte, d=40 mm, Putzbeschichtbare Holzfaser-Dämmplatte für den Leibungsbereich.

Holzfaserdämmplatte, liefern und nach den jeweiligen Regelwerken und Herstellerangaben, einschließlich aller Materialien und Befestigungsmittel, auf den inneren Leibungen von Fenster- und Türöffnungen montieren.
Evtl. erforderliches Ausstopfen / Auskeilen von Hohlräumen / Fehlstellen ist einzukalkulieren.
Dicke  : 40 mm
Kantenausbildung: stumpf
Technische Daten:
Rohdichte  : 265 kg/m³
Druckfestigkeit  : > 150 kPa
Nennwert Wärmeleitfähigkeit [LAMBDA]D: 0,048 W/mK
Bemessungswert Wärmeleitfähigkeit [LAMBDA]B: 0,05 W/mK
Brandverhalten Euroklasse nach DIN EN 13501-1 E
Leibungstiefe ca. 160 mm.

Angebotenes Fabrikat:
'..................................................' vom Bieter einzutragen,
Menge: 130,000 m

**2.2.90 Herstellen von Aussparungen in Schwellholz für ELT**
Zulageposition für das Herstellen von Aussparungen im Schwellholz, unterseitig, zum Einbau von Einzelkabeln ELT für Außenbeleuchtung, nach vorheriger Angabe des Fachplaners für Haustechnik,
b=30 mm, h=15 mm.
Menge: 25,000 Stck

**Ausführungsbeschreibung 7 Fassadenausbildung**

**2.2.100 Konterlattung / Traglattung aus Holz**
Lieferung und Montage einer vertikalen Traglattung aus Holz (trocken nach DIN 4074, Sortierklasse min. S10) für eine planeben verlegte, hinterlüftete Fassadenbekleidung mit Schrägprofil, N+F.
Die Richtlinien für den konstruktiven und chemischen Holzschutz sind zu berücksichtigen.
Querschnitte der Traglattung im Bereich der
- Fassadenmittenauflager min. 40x50 mm, im Bereich der
- Schalungsstöße: min. 40x70 mm.
Die Traglattung wird im Bereich der Kreuzungspunkte mit nicht rostenden Senkkopfschrauben an der Konstruktion der Holztafelwände befestigt. Achsabstand der Lattung und Abstand der Befestigungsmittel nach Statik (maximal 600 mm). Die Unterkonstruktion ist flucht und lotrecht auszurichten, Toleranzen im Untergrund sind auszugleichen. Bei der Montage ist darauf zu achten, dass durchgehend ein freier Hinterlüftungsraum von min. 40 mm gewährleistet ist.
Menge: 520,000 m

**2.2.110 Fassade Schrägprofil N+F, Nordische Fichte**
Bekleidung der Außenwand Holzart Nordische Fichte, Sortierung u/s nachsortiert, als hinterlüftete Fassade,
Schrägprofil, kantig, N+F, Rückseite mit Trockennut, mit Schraubnut zur Möglichkeit einer verdeckten Befestigung,
27/96, Deckmaß 74 mm o.ä. nach Bemusterung, Oberfläche gehobelt.
Verlegung horizontal, verdeckt/nicht sichtbar befestigen an Bauteilen aus Holz mit Verbindungselementen aus Edelstahl (Schrauben),
Brettlängen bis 5,00m,
geplante Stöße nach Verlegeplan.

Einschl. passender senkrechter Lattung für hinterlüftete Fassade mit 40mm Luftraum, Lieferung und Montage einer vertikalen Traglattung aus Holz (trocken nach DIN 4074, Sortierklasse min. S10) für eine planeben verlegte, hinterlüftete Fassadenbekleidung.
Die Richtlinien für den konstruktiven und chemischen Holzschutz sind zu berücksichtigen.
Inkl. Befestigung der Konterlattung an Holzständerwand mit Edelstahlschrauben; Schraubenlänge unter Berücksichtigung der 80mm starken Holzfaserplatten.
Achsabstand der senkrechten Konterlattung: i.d.R. 62,5cm bzw. nach Absprache AG.
Dimensionierung und Wahl der Befestigungsmittel nach statischem und konstruktivem Erfordernis.

Die Unterkonstruktion ist flucht und lotrecht auszurichten, Toleranzen im Untergrund sind auszugleichen. Bei der Montage ist darauf zu achten, dass durchgehend ein freier Hinterlüftungsraum von min. 40 mm gewährleistet ist.
Menge: 250,000 m²

**2.2.120 Seitlicher Fenster- / Türanschluss (Leibungen)**
Die Fenster- / Türanschlüsse seitlich (Leibungen), Tiefe ca. 200 mm, sind stoßfrei mit Brettern, Dekor und Stärke entsprechend der Fassadenbekleidung auszuführen.

Alle erforderlichen Zusatzprofile einschließlich Dichtungsbänder und Befestigungsmittel, welche zum Anschluss an das Fenster bzw. an die Fassadenbekleidung erforderlich sind, sind im Preis enthalten.
Menge: 85,700 m

**2.2.130 Oberer Fenster- / Türanschluss (Sturz)**
Die Fenster- / Türanschlüsse oben, Breite ca. 200 mm, sind mit Brettern, Dekor und Plattenstärke entsprechend der Fassadenbekleidung, auszuführen.

Alle erforderlichen Zusatzprofile einschließlich Dichtungsbänder und Befestigungsmittel, welche zum Anschluss an das Fenster bzw. an das Mauerwerk erforderlich sind, sind im Preis enthalten.

Der obere Anschluss der Holzbekleidungsstreifen im Sturzbereich an die Fassadenbekleidung ist mit einem Lüftungsprofil (Lochblech), Lüftungsquerschnitt frei und unversperrt min. 150 cm²/m bei Holzunterkonstruktion herzustellen.
Menge: 47,000 m

**2.2.140 Unterer Fensteranschluss (Fensterbank), T< / = 200 mm, Alu**
Außenfensterbank aus gekantetem und verschweißtem Aluminiumblech, vordere Abkantung ca. 40 mm, einschließlich seitlicher Abschlüsse. Der untere Anschluss der Fassadenbekleidung an die Fensterbank ist mit einem Lüftungsprofil (Lochblech), Lüftungsquerschnitt frei und unversperrt min. 150 cm²/m bei Holzunterkonstruktion herzustellen.

Alle erforderlichen Zusatzprofile einschließlich Dichtungsbänder und Befestigungsmittel, welche zum Anschluss an das Fenster bzw. an das Mauerwerk erforderlich sind, sind im Preis enthalten.

Material  : Aluminiumblech
Blechstärke  : 1 mm
Oberfläche  : Aluminium, silber eloxiert
Ausladung  : bis 200 mm
Länge  : 2000 mm
Menge: 22,000 m

**2.2.150 Holzfaser-Dämmkeil für Fensterbänke**
Holzfaser-Dämmkeil für Fensterbänke
Hydrophobierter Holzfaserdämmkeil mit aufkaschierter, diffusionsoffener und wasserabweisender Vliesbahn, liefern und nach den jeweiligen Regelwerken und Herstellerangaben, einschließlich aller Materialien und Nebenarbeiten als zweite wasserführende Ebene unter Fensterbänken, montieren.

Länge  : 2000 mm
Breite  : ca. 160 mm

angebotenes Fabrikat '..................................................' vom Bieter einzutragen, Nachforderung fehlender Angaben
Menge: 22,000 m

**2.2.160 Kantenausbildung mit Kantenprofil aus Aluminium**
Kantenausbildung mit Kantenprofilen aus Aluminium.
Liefern und Montieren der Kantenprofile und ausbilden der Außenecken der Fassadebekleidung an sämtlichen Fassadenaußenecken.
Das Kantenprofil ist zwängungsfrei zu montieren.
Die Kantenprofile sind flucht- und lotrecht einzubauen.
Kantenprofil aus gekantetem Aluminium.
Materialdicke maximal 0,8 mm.
Für Plattendicke bis 28 mm.
Farbe  : Aluminium natur

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Menge: 10,000 m

**2.2.170 Abschlussprofil**
wie vor, jedoch Ausführung am sittlichen Abschluss der Holzschalung/Übergangsbereich zu anderen Bauteilen
Menge: 10,000 m

**2.2.180 Tropfkantenprofil, Aluminium**
Abtropfblech aus Aluminium (AlMnMg0,5), Dicke 1,20 mm, mit vorderer Abkantung als Tropfkante, mit hinterer Aufkantung,am Übergang zum Sockelbereich einbauen.
Oberfläche  : Anthrazit,
Zuschnittbr./Nenngröße: 200 mm,
Inkl. aller erforderlichen Halter, Stoßverbinder und Befestiger.
Befestigungsuntergrund: Außenwand Holzrahmenbau
Menge: 85,500 m

**2.2.190 Eckausbildung**
Eckausbildung zu vor genanntem Abtropfblech aus Aluminium.
Menge: 2,000 Stck

**2.2.200 Seitlicher Abschluss**
Seitlicher Abschluss zu vor genanntem Abtropfblech aus Aluminium mit Aufkantung.
Menge: 38,000 Stck

**2.2.210 Unterer Fassadenabschluss im Sockelbereich, Alu**
Der untere Fassadenabschluss ist mit einem Lüftungsprofil / Lüftungswinkel (Lochblech), Lüftungsquerschnitt frei und unversperrt min. 150 cm²/m bei Holzunterkonstruktion herzustellen.

Alle erforderlichen Zusatzprofile sowie Befestigungsmittel zur Montage der Lüftungsprofile sind im Preis enthalten.
Menge: 85,500 m

**2.2.220 Sockelausbildung**
In spritzwassergefährdeten Bereichen XPS-Dämmplatte mit den erforderlichen Zusatzmaßnahmen nach den jeweiligen Regelwerken und u.g. Herstellerangaben, einschließlich Nebenarbeiten, Zubehör und Befestigungsmittel, auf der Holzrahmenkonstruktion montieren:

1. Aufbringen einer Dampfsperre (sd-Wert = 1500 m) auf der Innenseite der Holzrahmenkonstruktion. Oberkante der Dampfsperre 10 cm über der außenseitigen zementgebundenen Platte. Erstellen des luftdichten Anschluss an umliegende Bauteilen.

2. Aufbringen einer zementgebundenen Platte auf der Holzrahmenkonstruktion, d=15mm, durchgängig ca. 30 cm hoch,
 Platten dicht stoßen und verspachteln, einschl. Befestigungs- mitteln und Eckausbildung.

3. Holzfaserdämmplatte mit unterseitiger stumpfer Kante gegen zementgebundenen Platte stoßen.

4. Bauseitige Verklebung der Abdichtung nach DIN 18533 auf der zementgebundenen Platte.

5. Anbringen des Sockelprofils:
Unterseitig mittels dauerelastischem Fugendichtstoff ankleben.
Gewebefahne temporär und reversibel anheften.

6. Anbringen einer putzbeschichtbaren XPS-Perimeter- dämmplatte, d=100 mm:
Stoß an das Sockelprofil mittels geeignetem Fugendichtband schlagregendicht ausführen.
Fachgerechte Verklebung auf der Abdichtung. Im oberen Bereich zusätzlich mechanisch befestigen.
Menge: 85,500 m

**Ausführungsbeschreibung 4 Beschichtung - silikatische Vergrauungslasur**
*Systembeschreibung*
Silikatische Vergrauungslasur für begrenzt maßhaltige und nicht maßhaltige Holzbauteile im Außenbereich. Simuliert eine natürliche, vergraute, patinierte Holzoberfläche, Material ist verarbeitungsfertig eingestellt.

Produkteigenschaften:

– matte, natürliche Optik
– nicht filmbildend
– kein Blocken
– gute Haftung
– simuliert eine natürliche, vergraute, patinierte Holzoberfläche
– Blauer Engel DE-UZ 12a
– diffusionsoffen
– besonders wirtschaftlich
– schnell trocknend
– anwendungsfertig
– absolut lichtecht
– absolut UV-beständig
– ohne Zusatz von Filmschutzmittel

Materialkenndaten:
– Dichte: ca. 1,1 g/cm³ - 1,3 g/cm³
– pH-Wert: ca. 11

Zusammensetzung:
Sol-Silikat-Gemisch (wässrige Lösung), Polymer, Titandioxid, anorganische Buntpigmente (je nach Farbton), mineralische
Füllstoffe, Wasser, Hydrophobierungsmittel, Verdickungsmittel, Entschäumer, Netzmittel

Klassifikation:
– Diffusionsäquivalente Luftschichtdicke (sd-Wert): < 0,01 m
– Norm Diffusionsäquivalente Luftschichtdicke: DIN EN ISO 12572 wet-cup

Farbtöne:
Classic-Farbtöne und Metallic-Farbtöne erhältlich. Farbton nach Farbkarte des Herstellers.

Verarbeitung:
Pinsel, Bürste, Rolle, Airlessspritzgerät, Bürstenautomat, Vakuumbeschichtungsanlage.

Verbrauch:
ca. 0,20 L/m² für einen zweimaligen Anstrich.

Untergrund:
Fassade der Vorpositionen;
Holz neu, außen, feingesägt / strukturrau

angebotenes Fabrikat '..................................................' vom Bieter einzutragen

**2.2.230 Musterfläche**
*** Pauschalposition
Herstellen und liefern zur Bemusterung vor Ort von Musterflächen H 1,00 m, B 2,00 m, bestehend aus:
- Trägerplatte mit Fassadenbahn
- Konterlattung, e = 0,625m
- Fassadenlattung, Holzart Nordische Fichte, u/s nachsortiert, 27/96, Deckmaß 74 mm o.ä. nach Bemusterung, Schräge 15°.

Die Musterfläche zu vierteln. Ein Viertel bleibt unbehandelt, die übrigen Viertell sind in 3 Farbtönen mit der im Folgenden beschriebenen silikatischen Vergrauungslasur zu beschichten. Farbtöne nach Abstimmung mit dem Bauherrn.
Menge: 1,000 psch

**2.2.240 Verschmutzungen und Staub entfernen**
*** Bedarfsposition mit GB
Verschmutzungen und Staub an der Holzoberfläche gründlich mittels Bürste und/oder Staubsauger entfernen.
Bei sägerauem Holz ist zur Strukturerhaltung auf die Arbeitsweise in Faserrichtung zu achten. Kanten abrunden (siehe BFS-Merkblatt 18, 3.1.2.), säubern und entstauben.
Menge: 250,000 m²

**2.2.250 Ein- bis zweimalige Oberflächenbehandlung mit silikatischer Vergrauungslasur**
*** Bedarfsposition mit GB
Ein- bis zweimalige Oberflächenbehandlung mit silikatischer Vergrauungslasur der Vorpositionen. Lasur unverdünnt industriell mit Vacumat/Bretterstreichautomat bzw. handwerklich mit Pinsel, Kurzfloorwalze oder Airlessgerät (andere Spritzverfahren nach Anfrage) applizieren.

Die effektive Behandlungsfläche entspricht der Sichtfläche.
Eine Oberflächenbehandlung mit Vergrauungslasur simuliert eine natürliche, vergraute, patinierte Holzoberfläche und stellt weder einen Holzschutz nach DIN 68800 noch eine Beschichtung nach DIN EN 927 dar. Ohne Zusatz von Weichmachern, Lösungsmitteln und Filmschutzmitteln.

Trocknungszeit einhalten.

Farbton  : nach Bemusterung

Angebotenes Fabrikat:
'..................................................' vom Bieter einzutragen,
Menge: 250,000 m²

**2.2.260 wie vor, jedoch 2. Anstrich**
*** Bedarfsposition mit GB
wie vor, jedoch
2. Lasuranstrich
Menge: 250,000 m²

**2.2.270 Zulage Oberflächenbehandlung in Leibungen**
*** Bedarfsposition mit GB
Zulage Oberflächenbehandlung in Leibungen.

Leibungstiefe: bis 20 cm
Menge: 68,600 m

#### Abschnitt 2.3 Aluminiumfenster

*Hinweis*
Aluminiumfenster
Grundausstattung für alle Elemente, soweit in den Positionen nicht anders angegeben:

System  : Schüco AWS 75 SI+ oder gleichwertig
Oberfläche  : 2farbig RAL nach Wahl des AG
Glas  : 3fach Isolierverglasung Ug 0,5 W (m²K) mit beidseitig Sicherheitsglas
Aufbau  : 6 VSG/ 16 TGI/ 4 Float Satinato/ 6 VSG, Glasstärke 48 mm
Gesamt-U-Wert: siehe Positionen
Bänder  : verdeckt liegend
Griff  : mit Druckknopf (Sperrtaste) und Abdeckrosette: edelstahlfarben

Montage nach RAL- Richtlinien !

**2.3.10 Aluminiumfensterelement**
Aluminiumfensterelement gemäß Ausführungsbeschreibung
1-teiliges Element, 1x Kippflügel mit Griff oben mittig
Blendrahmenaußenmaß: 2000 x 540 mm
Gesamt-Elementaußenmaß: 2000 x 575 mm
Gesamt-U-Wert  : 1.02 W/m²K
Elektrischer Antrieb.

Angebotenes Fabrikat:

'..................................................' vom Bieter einzutragen,
Menge: 11,000 Stck

**2.3.20 Elektrospindelantrieb**
Für die tägliche Be- und Entlüftung sowie sicheren und schnellen Rauch- und Wärmeabzug und Rauchableitung an vertikal oder geneigt eingebauten, einwärts oder auswärts öffnenden Kipp-, Klapp- und Drehflügeln sowie für Lichtkuppeln und Dachfenster.

Elektrospindelantrieb in 24 V Ausführung.
Die Steuerung des Antriebs hat über Mikroprozessor zu erfolgen.
Die Laufgeschwindigkeit kann in Alarm- und Lüftungs- geschwindigkeit unterschieden werden. Hubbegrenzung und Lüftungsgeschwindigkeit sind über Software individuell programmierbar.
Die Lastabschaltung und die Endlagenabschaltung haben elektronisch zu erfolgen.
Dichtschluss über elektronisch definierten Anpressdruck.
Synchronisierter Mehrfachbetrieb von bis zu 3 Antrieben ist ohne externes Zusatzmodul sicherzustellen. Aktivierung und Einstellung der Synchronfunktion erfolgt über integrierte DIP-Schalter ohne zusätzliche Programmierung.

Technische Daten:
Hub in mm:  100/150/200/230/300/500/750/1000*
Zug- und Schubkraft:  750 N/750 N
Spannung:  24 V DC / 230 V AC mit externem Netzteil
Stromaufnahme:  RWA (18 V) 1,0 A, Lüftung (24 V) 0,9 A
  Bei Hub 500: RWA (18 V) 1,3 A, Lüftung (24 V) 1,1 A
Schutzart: IP 65
Umgebungstemperatur: -5 °C bis +70 °C
Anschlusskabel: 2 m, Silikon ummantelt

Fensterart:
Kippflügel einwärts

Flügelmaße:
siehe Vorposition

Flügelmaterial:
Alu

Farbton:
Standartfarbton nach Wahl AG

Um die in der DIN EN 14351-1 definierten Leistungsklassen bzgl. Windbelastung, Schlagregendichtheit und Luftdichtheit zu gewährleisten, ist eine zusätzliche Verriegelung nach den Vorgaben des Profilsystemherstellers am Fenster vorzusehen.

Einbau und Funktionsprüfung durch einen vom Hersteller autorisierten Sachkundigen.

Lieferung und Montage.

Elektroverkabelung bauseits durch Elektrofirma nach Kabelplan des Herstellers. Lieferung, Montage und Inbetriebnahme durch Werksmonteure bzw. Servicepartner. Durchführung einer Sicherheitsanalyse, Einweisung des Betreibers in die Funktion der Anlage und Übergabe der Dokumentationen.
Jährliche Wartung und technische Prüfung durch einen vom Hersteller autorisierten Sachkundigen inkl. Dokumentation der Prüfung in einem Prüfbuch.
Menge: 11,000 Stck

**2.3.30 Fensterbank innen, Kiefer**
Fensterbank innen, Kiefer lackiert natur.
Kiefer Massivholz (DL), durchgehende Lamellen,
Stärke 27 mm, Kanten gefast, Ecke gerundet, r=25 mm.

Lieferung und fachgerechter Einbau, inkl. aller Vor- und Nebenleistungen.
Menge: 22,000 m

**2.3.40 Fensterbank innen**
*** Bedarfsposition ohne GB
Fensterbank innen,
Trägermaterial: Hochdruck-Spanholzformteil E 1,
baufeuchtebeständig.

Technologische Eigenschaften nach Anforderungen der DIN EN 312-7,
verrottungssicher.

Spankern und Melaminbeschichtung homogen und irreversibel verbunden.
Inkl. Abschlusskappen.

Dauertemperaturbeständig -50°C bis + 90°C.
Temperaturbeständig kurzzeitig bis + 180°C.
Verhalten bei trockener Hitze, Beanspruchungsgruppe 7 A.
Im Brandfall kein Schmelzen und Abtropfen, kein Freiwerden von Substanzen, die zur Korrosion führen.
Schraubenauszugsfestigkeit 800 - 1300 N bei 10 mm,
Einschraubtiefe und 4 mm Spanplatten-Schraube.

Oberfläche  : Oberfläche mikroskopisch porenfrei, physiologisch unbedenklich, auch bei strukturierter Ausführung.
Ritzhärte 3 - 5,5 N nach EN 438, schlag- und stoßfest, glatt, seidenmatt.
Keine statische Aufladung.
Brinellhärte 60 65 N/mm². Abriebfestigkeit 200 300 U nach EN 438,
Lichtbeständigkeit Stufe 6 - 8 nach DIN 54004,
Chemikalienbeständigkeit nach EN 438 gut bis sehr gut.
Farbe  : entspr. Farbton Fenster innen, weiß.

Materialdicke mind. 17 mm, Ausladung ca. 270 mm.
Lieferung und fachgerechte Montage passend zu den vorbeschriebenen Fensterelementen.
Menge: 22,000 m

#### Abschnitt 2.4 Innenwände

**2.4.10 Richt- und Montageschwelle und Verfüllen der Fuge**
Richt- und Montageschwellen, h=8 cm, b=12 cm, einschließlich kraftschlüssigem Verfüllen der Fuge zwischen Bodenplatte und Richtschwelle mit Ausgleichsmörtel (Quellmörtel).
IW 1, IW 2
Menge: 148,800 m

**2.4.20 Dichtungsband für Schwellenabdichtung**
Dichtungsband für Schwellenabdichtung, als PE-Folie mit EPDM-Schläuchen mit einer Breite, die mindestens der Schwellenbreite entspricht. Lieferung und fachgerechte Montage.
IW 1, IW 2
Menge: 148,800 m

**2.4.30 Richt- und Montageschwelle und Verfüllen der Fuge**
Richt- und Montageschwellen, h=8 cm, b=8 cm, einschließlich kraftschlüssigem Verfüllen der Fuge zwischen Bodenplatte und Richtschwelle mit Ausgleichsmörtel (Quellmörtel).
IW 3
Menge: 26,000 m

**2.4.40 Dichtungsband für Schwellenabdichtung**
Dichtungsband für Schwellenabdichtung, als PE-Folie mit EPDM-Schläuchen mit einer Breite, die mindestens der Schwellenbreite entspricht. Lieferung und fachgerechte Montage.
IW 1, IW 2
Menge: 26,000 m

**2.4.50 Wandrohbauelement Holzrahmenbau, Innenwand (IW1)**
Vorelementierte Holzrahmenbauwand als Wandtafel nach DIN EN 1995 liefern und montieren:
Wandrohbauelement Holzrahmenbau, Wandstärke 170 mm, einseitig OSB-Platte + GKF, einseitig GKF.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten und dem Schließen der Montageöffnungen sind in die Einheitspreise einzurechnen.

Rohbauelement, bestehend aus:

1. Beplankung:
Feuerschutzplatte, Gipsplatte mit faserverstärktem Gipskern, GKF nach DIN 18180, Brandverhalten EN 13501-1 A2-s1, d0 (B), Mindestrohdichte 30 kg/m³,
d=15 mm

Angebotenes Fabrikat:
'..................................................' vom Bieter einzutragen,

2. Konstruktionsholz:
Holzrahmenkonstruktion herstellen aus Konstruktionsvollholz für den nicht sichtbaren Bereich, einschließlich Schwellen, Ständer, Rähme, Auswechslungen nach statischen Erfordernissen (soweit nicht gesondert beschrieben).
Material: C24 (KVH NSi oder glw.) Querschnitt: 80/120 mm, e = 625 mm
λ=0,120; µ min – max=50; ρ=450; c=1,600; Brandverhaltensklasse EN: D

2a. Dämmstoff:
Mineralwolle, nicht brennbar A1 nach DIN EN 135011, d=120 mm.

Angebotenes Fabrikat:
'..................................................' vom Bieter einzutragen,

3. Beplankung OSB-3

OSB-Platten nach DIN EN 300 als aussteifende Beplankung (inkl. hinterlegte Stöße). Einschließlich luftdichter Abklebung von Stößen, Ecken und Anschlüssen an andere Holzbauteile (Anschluss an Fremdgewerke separat). Material: OSB/3, d = 18 mm
Befestigung  : Klammern nach Statik.

 λ=0,130; µ min – max=200; ρ=650; c=1,700; Brandverhaltensklasse EN: D-s2, d0

Angebotenes Fabrikat:
'..................................................' vom Bieter einzutragen,

4. Beplankung:
Feuerschutzplatte, Gipsplatte mit faserverstärktem Gipskern, GKF nach DIN 18180, Brandverhalten EN 13501-1 A2-s1, d0 (B), Mindestrohdichte 30 kg/m³,
d=15 mm

Angebotenes Fabrikat:
'..................................................' vom Bieter einzutragen,

Vorfertigen, liefern und auf der Baustelle montieren.
Wandhöhe 3,05 m.
Menge: 295,240 m²

**2.4.60 Wandrohbauelement Holzrahmenbau, Innenwand (IW2)**
Vorelementierte Holzrahmenbauwand als Wandtafel nach DIN EN 1995 liefern und montieren:
Wandrohbauelement Holzrahmenbau, Wandstärke 170 mm, beidseitig GKF.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten und dem Schließen der Montageöffnungen sind in die Einheitspreise einzurechnen.

Rohbauelement, bestehend aus:

1. Beplankung:
Feuerschutzplatte, Gipsplatte mit faserverstärktem Gipskern, GKF nach DIN 18180, Brandverhalten EN 13501-1 A2-s1, d0 (B), Mindestrohdichte 30 kg/m³,
d=15 mm

Angebotenes Fabrikat:
'..................................................' vom Bieter einzutragen,

2. Konstruktionsholz:
Holzrahmenkonstruktion herstellen aus Konstruktionsvollholz für den nicht sichtbaren Bereich, einschließlich Schwellen, Ständer, Rähme, Auswechslungen nach statischen Erfordernissen (soweit nicht gesondert beschrieben).
Material: C24 (KVH NSi oder glw.) Querschnitt: 80/120 mm, e = 625 mm
λ=0,120; µ min – max=50; ρ=450; c=1,600; Brandverhaltensklasse EN: D

2a. Dämmstoff:
Mineralwolle, nicht brennbar A1 nach DIN EN 135011, d=120 mm.

Angebotenes Fabrikat:
'..................................................' vom Bieter einzutragen,

3. Beplankung:
Feuerschutzplatte, Gipsplatte mit faserverstärktem Gipskern, GKF nach DIN 18180, Brandverhalten EN 13501-1 A2-s1, d0 (B), Mindestrohdichte 30 kg/m³,
d=15 mm

Angebotenes Fabrikat:
'..................................................' vom Bieter einzutragen,

Vorfertigen, liefern und auf der Baustelle montieren.
Wandhöhe 3,05 m.
Menge: 154,940 m²

**2.4.70 Zulage Türöffnungen**
Zulage zur Vorposition:
Wechselhölzer, NH C24, b=120 mm, h=80 mm, für Türöffnungen, Sturzausbildung, Wechsel, ...

Türmaß (Rohbaumaß): 113,5 x 213,5 cm
Menge: 55,700 m

**2.4.80 Zulage Türöffnungen, Bekleidung GKF 15 mm**
Zulage für die umlaufende Bekleidung der Türleibungen mit GKF, d=15 mm, Wandstärke bis 20 cm.
Menge: 55,700 m

**2.4.90 Zulage Wandöffnungen, HLS**
Zulage zu Vorpositionen:
Wechselhölzer, NH C24, b=120 mm, h=80 mm, Für Wandöffnungen haustechnischer Gewerke, Sturzausbildung, Wechsel, ...

Wandöffnungsmaß (Rohbaumaß): ca. 15 x 50 cm
Menge: 20,000 Stck

**2.4.100 Zulage Wandöffnungen, Bekleidung GKF 15 mm**
Zulage für die umlaufende Bekleidung der Wandöffnungen der Vorposition mit GKF, d=15 mm, Wandstärke bis 20 cm.
Menge: 20,000 Stck

**2.4.110 Wandrohbauelement Holzrahmenbau, Innenwand (IW3)**
Vorelementierte Holzrahmenbauwand als Wandtafel nach DIN EN 1995 liefern und montieren:
Wandrohbauelement Holzrahmenbau, Wandstärke 170 mm, einseitig OSB-Platte + GKF, einseitig GKF.

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten sind in die Einheitspreise einzurechnen.

Rohbauelement, bestehend aus:

1. Beplankung:
Feuerschutzplatte, Gipsplatte mit faserverstärktem Gipskern, GKF nach DIN 18180, Brandverhalten EN 13501-1 A2-s1, d0 (B), Mindestrohdichte 30 kg/m³,
d=15 mm

Angebotenes Fabrikat:
'..................................................' vom Bieter einzutragen,

2. Konstruktionsholz:
Holzrahmenkonstruktion herstellen aus Konstruktionsvollholz für den nicht sichtbaren Bereich, einschließlich Schwellen, Ständer, Rähme, Auswechslungen nach statischen Erfordernissen (soweit nicht gesondert beschrieben).
Material: C24 (KVH NSi oder glw.) Querschnitt: 80/120 mm, e = 625 mm
λ=0,120; µ min – max=50; ρ=450; c=1,600; Brandverhaltensklasse EN: D

2a. Dämmstoff:
Mineralwolle, nicht brennbar A1 nach DIN EN 135011, d=120 mm.

Angebotenes Fabrikat:
'..................................................' vom Bieter einzutragen,

3. Beplankung:
Feuerschutzplatte, Gipsplatte mit faserverstärktem Gipskern, GKF nach DIN 18180, Brandverhalten EN 13501-1 A2-s1, d0 (B), Mindestrohdichte 30 kg/m³,
d=15 mm

Angebotenes Fabrikat:
'..................................................' vom Bieter einzutragen,

Vorfertigen, liefern und auf der Baustelle montieren.
Wandhöhe 3,05 m.
Menge: 182,695 m²

**2.4.120 Zulage Türöffnungen**
Zulage zur Vorposition:
Wechselhölzer, NH C24, b=80 mm, h=80 mm, für Türöffnungen, Sturzausbildung, Wechsel, ...

Türmaß (Rohbaumaß): 113,5 x 213,5 cm
Menge: 38,990 m

**2.4.130 Zusätzliche Abdicht- und Stopfarbeiten**
*** Pauschalposition
Zusätzliche Abdicht- und Stopfarbeiten z.B. im Bereich der Anschlussfugen etc. nach Blower-Door-Test.
Menge: 1,000 psch

**2.4.140 Wandanschluss IW an AW, T-Verbindung**
Wandanschluss Innen- an Außenwand, T.-Verbindung.
Menge: 48,000 m

**2.4.150 Wandanschluss IW an IW**
Wandanschluss Innen- an Innenwand, T.-Verbindung.
Menge: 30,000 m

**2.4.160 Zulage Eckausbildung**
Zulage Wandstoß als Ecke, 90°.
Menge: 30,000 m

**2.4.170 Zulage freistehendes Wandende**
Zulageposition für das Herstellen eines freistehendes Wandendes.
Im weiteren Verlauf der Baumaßnahme werden hier durch das Gewerk Trockenbauarbeiten Montagewände angeschlossen.
Menge: 54,000 m

#### Abschnitt 2.5 Leerrohre in Innenwänden

*Hinweis: Ausführungsbeschreibung*
Bei der luft- bzw. winddichten Elektroinstallation ist die Luftdichtheit, die Wärmebrückenfreiheit sowie die elektrische und mechanische Sicherheit zu gewährleisten. Dazu sind geeignete Produkte zu verarbeiten, die nachweislich die Luftdichtheit und Wärmebrückenfreiheit erhalten.

Für die Installation von Geräteeinsätzen nach DIN 49073-1 bzw. Leuchten nach DIN 60598 sind entsprechend dafür entwickelte luftdichte und wärmebrückenfreie Elektroinstallationsdosen bzw. -gehäuse zu nutzen. Bauteilanschlüsse bei Geräteinsätzen bzw. Leuchten in oder unterhalb der luftdichten Ebene bzw. winddichten Schicht (z. B. Außendämmung) sind dauerhaft dicht auszuführen. Es ist zudem zu gewährleisten, dass es zu keiner Beschädigung der luftdichten oder winddichten Ebene bzw. des Dämmmaterials aufgrund der eingesetzten Betriebsmittel kommt. Durchdringungen bzw. Durchführungen müssen luftdicht isoliert werden (z.B. mittels Luftdichtungsmanschetten oder Dichtstopfen).

Im Bereich der winddichten Ebene (z.B. zur sicheren mechanischen Befestigung von Leuchten, Steckdosen, Sprechanlagen etc.) sind entsprechende Produkte mit Wärmebrückennachweis einzusetzen.

**2.5.10 Hohlwand Geräte-Verbindungsdose, für Massivholz, luftdicht, mit Geräteschrauben, Tiefe 65 mm**
Geräte-Verbindungsdose, luftdicht, für Hohlwandinstallation,

Hohlwanddose, Ausführung als Hohlwand-Geräte-Verbindungsdose nach DIN EN 60670/VDE 0606 und DIN 49073, aus Kunststoff, luftdichte Ausführung nach DIN 18015-5,

Installationsöffnung Ø 60 mm, Einbauöffnung Ø 68 mm, Tiefe 65 mm, mit Klemmrippenbefestigung für mehrschichtige Wandaufbauten in Holzbauweise, mit 4 Schraubdomen, mit 2 Schraubdomen und 2 Plus-Minus-Geräteschrauben,

4 Markierungen für Leitungs- oder Rohreinführungen bis max. Ø 25 mm durch Universal-Öffnungsschneider (Art.-Nr. 1085-80), Schutzart IP 30 nach DIN EN 60529, flammwidrig nach DIN EN 60695 bis 850° C,
Menge: 20,000 Stck

**2.5.20 Hohlwand Geräte-Verbindungsdose, O-range ECON® 64, luftdicht, mit Geräteschrauben, Tiefe 62 mm**
Geräte-Verbindungsdose, luftdicht, für Hohlwandinstallation,

Hohlwanddose, Ausführung als Hohlwand-Geräte-Verbindungsdose nach DIN EN 60670/VDE 0606 und DIN 49073, aus Kunststoff, luftdichte Ausführung nach DIN 18015-5,

Installationsöffnung Ø 60 mm, Einbauöffnung Ø 68 mm, Tiefe 62 mm, für Plattenstärke 7-40 mm, Kombinationsabstand 71 mm mit vollisolierten Verbindungsstutzen, mit 2 Plus-Minus-Geräteschrauben,

Werkzeuglose Einführung für NYM-Leitungen und Datenleitungen sowie für Rohre Ø 20/25 mm (2 x Ø 20/25 mm, 3 x 3 x 1,5 mm², 3 x 3 x 2,5 mm² bzw. 5 x 1,5 mm², 1 x 5 x 2,5 mm² bzw. 7 x 1,5 mm², Schutzart IP 30 nach DIN EN 60529, flammwidrig nach DIN EN 60695 bis 850° C, für Hohlwandinstallation,
Menge: 40,000 Stck

**2.5.30 Hohlwand Geräte-Verbindungsdose, O-range, mit Geräteschrauben, Tiefe 62 mm**
Geräte-Verbindungsdose, für Hohlwandinstallation,

Hohlwanddose, Ausführung als Hohlwand-Geräte-Verbindungsdose nach DIN EN 60670/VDE 0606 und DIN 49073, aus Kunststoff, luftdichte Ausführung nach DIN 18015-5,

Installationsöffnung Ø 60 mm, Einbauöffnung Ø 68 mm, Tiefe 62 mm, für Plattenstärke 7-40 mm, Kombinationsabstand 71 mm mit vollisolierten Verbindungsstutzen, mit 2 Plus-Minus-Geräteschrauben,

Werkzeuglose Einführung für NYM-Leitungen und Datenleitungen sowie für Rohre Ø 20/25 mm (2 x Ø 20/25 mm, 3 x 3 x 1,5 mm², 3 x 3 x 2,5 mm² bzw. 5 x 1,5 mm², 1 x 5 x 2,5 mm² bzw. 7 x 1,5 mm², Schutzart IP 30 nach DIN EN 60529, flammwidrig nach DIN EN 60695 bis 850° C, für Hohlwandinstallation,
Menge: 110,000 Stck

**2.5.40 Hohlwand Gerätedose CEE 16 A, luftdicht**
Gerätedose, für Hohlwandinstallation,

Hohlwanddose, Ausführung als Hohlwand-Gerätedose nach DIN EN 60670/VDE 0606 und DIN 49073, aus Kunststoff, luftdichte Ausführung nach DIN 18015-5,

Installationsöffnung Ø 70 mm, Einbauöffnung Ø 74 mm, Tiefe 48, für Plattenstärke 12,5-40 mm, mit Dichtring Schutzart IP 34 nach DIN EN 60529, mit 2 Schraubdomen,

8 Markierungen für Leitungseinführungen bis Ø 10,5 mm durch Universal-Öffnungsschneider (Art.-Nr. 1085-80), Schutzart IP 30 nach DIN EN 60529, flammwidrig nach DIN EN 60695 bis 850° C, für Hohlwandinstallation,, für CEE-Steckvorrichtungen 16 A
Menge: 3,000 Stck

**2.5.50 Mittleres Kunststoff-Wellrohr; biegsam; FFKuS-EM-F 25**
Elektroinstallationsrohr DIN EN 61386-22, Maße DIN EN 60423, nicht flammenausbreitend, aus PVC-U mit Kunststoffmantel aus PVC-P, mit hochgleitfähiger Innenschicht, doppelwandig, innen gewellt, außen glatt, biegsam, Außendurchmesser 25 mm, Klassifizierungscode 33412, Druckfestigkeit mittel, Schlagfestigkeit mittel, Dauergebrauchs- und Installations- temperatur min. -25°C max. +60°C, fachgerecht nach den Verlegerichtlinien verlegen.

 in Teillängen in Wandkonstruktion einbauen
Menge: 250,000 m

**2.5.60 Mittleres Kunststoff-Wellrohr; biegsam; FFKuS-EM-F 20**
Elektroinstallationsrohr DIN EN 61386-22, Maße DIN EN 60423, nicht flammenausbreitend, aus PVC-U mit Kunststoffmantel aus PVC-P, mit hochgleitfähiger Innenschicht, doppelwandig, innen gewellt, außen glatt, biegsam, Außendurchmesser 20 mm, Klassifizierungscode 33412, Druckfestigkeit mittel, Schlagfestigkeit mittel, Dauergebrauchs- und Installations- temperatur min. -25°C max. +60°C, fachgerecht nach den Verlegerichtlinien verlegen.

 in Teillängen in Wandkonstruktion einbauen
Menge: 15,000 m

**2.5.70 Konstruktiver Unterschnitt mit Fräsung in Bodenholz**
Konstruktiver Unterschnitt mit Fräsung in Bodenholz für Leitungstrasse wandquerend auf dem Boden

für Wandstärke bis 25 cm

Querschnitt: Tiefe bis 4 cm Breite bis 10 cm
Menge: 15,000 Stck

**2.5.80 Zulage für das Herstellen von Ausschnitten für Elektroinstallation**
Zulage für das Herstellen von Ausschnitten für Schalter-, Steck-, Verteilerdosen und haustechnische Installationen, einseitig in die
Beplankung der Innenwand-Konstruktion.
Menge: 170,000 Stck

#### Abschnitt 2.6 Dachtragwerk und Dachscheibe

**2.6.10 Lieferung Bauschnittholz C24 l bis 6,0 m Fichte/Kiefer**
Bauschnittholz für sämtliche Zimmerarbeiten an der Dachkonstruktion, Trag-, Hilfs- und Unterkonstruktion usw. liefern, Abbund gesondert.
Holzart  : Fichte/Kiefer
Festigkeitsklasse: C24
Einschnittart : kerngetrennt
Holzfeuchtigkeit: technisch getrocknet, Holzfeuchte < 18%
Querschnitte :Sparren 10/22 bis 20/22 Stützen 12/16 bis 16/24
Einzellängen : bis ca.6,0 m
Hölzer frei von Baumkante,
Holzschutz: GK 0.
Menge: 56,558 m³

**2.6.20 Lieferung Brettschichtholz GL24 h**
Brettschichtholz Pfette für Zimmerarbeiten an der Dachkonstruktion liefern
Brettschichtholz Gl 24 h
Gefährdungsklasse 0
Bauteile  : Mittelpfette, Sparren
Einzellängen lt. Liste: bis 7,00 m
Querschnitt  : 16/24
Menge: 0,631 m³

**2.6.30 Lieferung Brettschichtholz GL28 c**
Brettschichtholz Pfette für Zimmerarbeiten an der Dachkonstruktion liefern
Brettschichtholz Gl 28 c
Gefährdungsklasse 0
Bauteile  : Mittelpfette, Sparren
Einzellängen lt. Liste: bis 19,0 m
Querschnitt lt. Liste: z.B. 16/24-18/24-16/28-16/44
Menge: 8,069 m³

**2.6.40 Abbund und Aufstellen Dachkonstruktion**
Bauschnittholz und Brettschichtholz für Dachkonstruktion, einschl. aller Kleineisenteile wie Bolzen, Dübel, Anker, Nägel, Holzverbinder, soweit nicht gesondert beschrieben
Konstruktion gem. Werkplanung abbinden und aufstellen.
Lieferung gesondert
Gefährdungsklasse 0
Bauteile  : Sparren, Pfette, Firstholz etc
Querschnitte und Längen lt. Liste
Menge: 2065,660 m

**2.6.50 Zulage Verbindung Vollgewindeschrauben**
Zulage für Verbindungen mit Vollgewindeschrauben
Fa. Würth AssyPlus VG d=6-8-10-12 mm Zylinderkopf mit bauaufsichtlicher Zulassung oder statisch gleichwertiges Produkt in unterschiedlichen Längen.
Montage entspr. bauaufsichtlicher Zulassung.
Ausführung nach örtlicher Anweisung,
Abrechnung nach kg Schrauben.
In fertiger Leistung.
Bei Verwendung anderer Hersteller ist ein Gleichwertigkeitsnachweis vorzulegen.
Menge: 151,300 kg

**2.6.60 Zulage Kleineisenteile Verbinder**
Zulage für alle erforderlichen Kleineisenteile wie Lochbleche, Winkel, Sparrenpfettenanker, Balkenschuhe etc.
lt. Plan, soweit nicht gesondert benannt.
Hersteller  : SST,
mit bauaufsichtlicher Zulassung oder gleichwertig.
Gleichwertigkeitsnachweis ist vorzulegen.
Als Zulage für die gesamte Dachkonstruktion.
Menge: 78,300 kg

**2.6.70 Zulage Schrauben Nägel etc.**
Zulage für alle erforderlichen Kleineisenteile wie Nägel, Kammnägel, Sparrennägel, Schrauben, Bolzen, Passschrauben, Stabdübel, Dübel besonderer Bauart, und Dübel
z.B. CNA 4.0*60, CNA 4.0*40 und CNTA 6.0*280
zur Verbindung der bauaufsichtlich zugelassenen Winkelverbinder etc.
Als Zulage für die gesamte Dachkonstruktion.
Menge: 86,000 kg

**2.6.80 Zulage Betonschraube als Verankerung**
Zulage für Verankerungen der Stützen mit Betonankern zur Befestigung der Winkelverbinder auf der Bodenplatte.
Anker  : FISCHER FAZ II gvz 12
Lieferung und Einbau in fertiger Leistung.
Menge: 264,000 Stck

**2.6.90 Dachscheibe OSB/3 1250*2500 d=25 mm**
OSB-Platten nach DIN EN 300 als aussteifende Beplankung,
Stöße hinterlegt mit NH C24 8/6.
Material  : OSB/3 Plattenmaße 1250*2500 mm
nach DIN EN 300, d = 25 mm
Befestigung  : Nägel 2,7*60 Abstand 100 mm

Ausführung lt. Statik in fertiger Leistung.
Menge: 794,452 m²

**2.6.100 Gurte Abbund und Aufstellen**
Bauschnittholz als Gurte der Scheiben einschl. aller Kleineisenteile wie Bolzen, Dübel, Anker, Nägel, Holzverbinder, soweit nicht gesondert beschrieben.
Konstruktion gem. Werkplanung abbinden und aufstellen.
Lieferung gesondert.
Gefährdungsklasse 0
Bauteile  : Gurte
Menge: 1073,696 m

**2.6.110 Zulage Nägel etc.**
Zulage für alle erforderlichen Nägel 3.0*80
als Zulage für die Dachscheibe.
Menge: 80,113 kg

**2.6.120 Zulage Schrauben, Sondernägel etc.**
Zulage für alle erforderlichen Kleineisenteile wie, Kammnägel, Sparrennägel, Schrauben, Bolzen, Passschrauben, Stabdübel, Dübel besonderer Bauart, und Dübel,
z.B. CNA 4.0*60, CNA 4.0*40 und CNTA 6.0*280
zur Verbindung der bauaufsichtlich zugelassenen Winkelverbinder etc.
Als Zulage für die gesamte Dachkonstruktion.
Menge: 48,000 kg

**2.6.130 Zulage Kleineisenteile Verbinder**
Zulage für alle erforderlichen Kleineisenteile
wie Lochbleche, Winkel,
Sparrenpfettenanker, Balkenschuhe etc.
lt. Plan soweit nicht gesondert benannt
Hersteller SST
mit bauaufsichtlicher Zulassung oder gleichwertig
Gleichwertigkeitsnachweis ist vorzulegen.
Als Zulage für die gesamte Dachkonstruktion.
Menge: 12,000 kg

**2.6.140 Wechsel zum Anschluss von Innenwänden**
Bauschnittholz für Wechsel in der Dachkonstruktion, einschl. aller Kleineisenteile wie Bolzen, Dübel, Anker, Nägel, Holzverbinder, soweit nicht gesondert beschrieben
Konstruktion gem. Werkplanung abbinden und aufstellen.
Lieferung gesondert
Gefährdungsklasse 0
Bauteile  : Wechsel in Sparrenebene zum Anschluss von Innenwänden etc
Querschnitte und Längen lt. Liste
Menge: 260,000 m

**2.6.150 Attika, AW1**
Herstellen Attika entspr. Aufbau Außenwand 1, Höhe ca. 25 cm.
Menge: 109,400 m

**2.6.160 Attika, AW2**
Herstellen Attika entspr. Aufbau Außenwand 2, Höhe ca. 25 cm.
Menge: 21,000 m

**2.6.170 Füllholz zwischen Sparren**
Abbund und Einbau von Füllholz zwischen den Sparren im Bereich der aufgehenden Außenwände, NH C24, 8x22 cm.
Menge: 129,800 m

**2.6.180 Dampfbremse**
Lieferung und fachgerechter Einbau Dampfbremse im Übergangsbereich Innenseite der Außenwand, geführt um Deckenbalkenköpfe und Anschluss an die Dampfbremse der Dachscheibe. Abwicklung ca. 90 cm. Inkl. aller erforderlichen Klebebänder, inkl. aller erforderlichen Vor- und Nebenleistungen.
sd-Wert 5,5 m.
Menge: 129,800 m

### Bereich 3 Holzrahmenbau Hausmeisterstützpunkt und Umkleidebereich Kegelbahn

#### Abschnitt 3.1 Vorbereitende Leistungen, Abdichtung

**3.1.10 Untergrundvorbereitung: Haftungsmindernde Oberflächenschichten mechanisch entfernen u. aufrauen**
Minderfeste haftungssmindernde Oberflächenschichten (z. B. Zementschlämme oder Schalöl) durch geeignete mechanische Verfahren (z. B. Strahlen,Fräsen) entfernen.
Bauteile  : Aufkantung Bodenplatte, 3seitig
Menge: 28,400 m²

**3.1.20 Untergrundvorbereitung: Haftungsmindernde Oberflächenschichten mechanisch entfernen u. aufrauen**
wie vor, jedoch Einbaubereich Bodenplatte in den Bereichen von aufgestellten Holzrahmenelementen
Bauteile  : Bodenplatte, Fläche
Menge: 17,000 m²

**3.1.30 Grundierung für KSK Bahnen**
Geschlossene, egalisierte und saubere Oberfläche mit lösemittelhaltigem Bitumenanstrich grundieren.
Verbrauch je nach Saugfähigkeit des Untergrundes: ca. 120 bis 300 ml/m²

Einbaubereich: Aufkantung Bodenplatte, Bodenplatte im Aufstellbereich Holzrahmenbau
Menge: 45,400 m²

**3.1.40 Eindichten mit vorgefertigten Innenecken**
Einlegen der vorgefertigten Innenecke in die abzudichtende Innen- oder auf die abzudichtende Fundamentsecke.
Menge: 4,000 Stck

**3.1.50 Eindichten mit vorgefertigten Außenecken**
Einlegen der vorgefertigte Außenecke in die abzudichtende Außen- oder auf die abzudichtende Fundamentsecke.
Menge: 4,000 Stck

**3.1.60 Verstärkungsdichtstreifen an Kanten**
Radondichte kaltselbstklebende Bitumendichtstreifen mit 8 cm Überlappungsbreite auf den grundierten Untergrund an gefährdeten Katen wie Mauerecken oder Sohlvorderkanten aufkleben.

Rissüberbrückung nach E DIN 28052-6: > 5 mm bei 2 mm Rissversatz

Wasserdampfdurchlässigkeit: ca. 0,11 g/m² d
sd-Wert (DIN EN 1931): 360 m
Dicke 1,5 mm, Breite 300 mm
Menge: 71,000 m

**3.1.70 Abdichten nach W1-E DIN 18533-2, KSK**
Radondichte kaltselbstklebende Bitumenbahnen (KSK-Bahn) mit der auf der Bahn vorgegebenen Überlappungsbreite auf den grundierten Untergrund aufkleben und mit einer Andruckrolle fest anpressen.

Rissüberbrückung nach E DIN 28052-6: > 5 mm bei 2 mm Rissversatz.

Wasserdampfdurchlässigkeit: ca. 0,11 g/m² d
Dicke 1,5 mm, Breite 1,0 m

Einbaubereich: Aufkantung Bodenplatte, Bodenplatte im Aufstellbereich Holzrahmenbau

Ausführung nicht vollflächig, sondern ausschließlich in Einbaubereich der vorgefertigten Holzrahmenelemente!
Spätere Anarbeitung durch Gewerk Abdichtung.
Menge: 50,000 m²

**3.1.80 Ausführung von Durchdringungen bei W1-E, KSK**
KSK-Abdichtung mit dem Flansch der bereits eingebauten Durchdringung fest verkleben. Öffnungsbereich bündig ausschneiden. Inklusive aller Nebenarbeiten.
Menge: 10,000 Stck

#### Abschnitt 3.2 Rohbauelement Außenwand (AW1, 2)

**Ausführungsbeschreibung 2 Vorbemerkungen Holzrahmenbau**
*Vorbemerkungen Holzrahmenbau*
Vorbemerkungen
Die Ausführung sämtlicher Holzrahmenbauteile (Wand-, Decken- und Dachtafeln) erfolgt gemäß DIN EN 1995 Bemessung und Konstruktion von Holzbauten, sowie den dazugehörigen nationalen Anhängen. Sämtliche Vollholzbauteile müssen die Anforderungen gemäß Abs. 3.3.1 der ATV DIN 18 334 (VOB/C, Zimmer- und Holzbauarbeiten) an Bauschnittholz erfüllen.
Vorelementierung von Wand- und Dachbauteilen:
Die Vorelementierung umfasst die im LV beschriebenen Schichten. In den Quadratmeterpreis sind das Abbinden der Holzbauteile und alle nicht separat erfassten Maßnahmen wie Auswechslungen, Mehrfachpfosten, Eckverstärkungen und Sturzausbildungen einzukalkulieren. Außerdem sind Eckverbindungsmittel, Verbindungsmittel der Elemente untereinander und die Verbindung mit der Nivellierschwelle einzukalkulieren. Besondere statisch relevante Bauteile wie z. B. Verankerungselemente sind separat erfasst. Montageleistungen werden nicht extra ausgewiesen.
Vor Abbund und Baustellenmontage sind die tatsächlichen Abmessungen des Gebäudes (Bodenplatte) zu überprüfen. Elementpläne sind im Rahmen der Werkplanung vom Bieter ohne besondere Vergütung zu liefern und mit ausreichendem Vorlauf vor Produktions- und Montagebeginn mit der Bauleitung abzustimmen.

Die Bauart der angebotenen vorgefertigten Elemente ist entsprechend des aktuellen Standes der VVTB (Verwaltungsvorschrift technischer Baubestimmungen) durch entsprechende aktuelle Ver- bzw. Anwendbarkeitsnachweise nachzuweisen:
- Allgemeine Bauartgenehmigung (aBG);
- Allgemein bauaufsichtliche Zulassung in Verbindung mit einer allgemeinen Bauartgenehmigung (abZ/aBG);
- Allgemein bauaufsichtliches Prüfzeugnis (abP).
Diese sind zur Angebotsabgabe vorzulegen.

Luft- und Winddichtheit
Das Herstellen einer inneren luftdichten und äußeren winddichten Gebäudehülle ist in die Einheitspreise einzukalkulieren. Dazu gehört das fachgerechte Abkleben von Wand-, Dach- und Deckenstößen und deren Anschlüsse mit geeigneten Materialien sowie eine ordnungsgemäße Folienführung im Bereich von Sockel und Dachanschluss. Luftdichte Anschlüsse an Fremdgewerke werden separat ausgewiesen.

Abrechnung
Soweit nicht anders vereinbart, erfolgt die Abrechnung von Holzrahmenbauelementen im Flächenmaß nach Plänen gemäß ATV DIN 18 334 (VOB/C). Im horizontalen Schnitt wird die Abwicklung der Außenkante der äußeren Beplankung, im vertikalen Schnitt das Maß von OK Betonaufkantung
bzw. Betonplatte bis zur OK oberes Rähm als Abrechnungsgrundlage vereinbart.
Eine Zulage für die Eckausbildung erfolgt nicht. Wandöffnungen über 2,5 m² werden abgezogen; bis 2,5 m² werden diese übermessen. Die Leibungsausbildung sowie Ecken und Randabschlüsse von Fassadenbekleidungen sind separat ausgewiesen.

Im Folgenden sind Wandrohbauelemente beschrieben.
Die Bezeichnungen der einzelnen Schichten beschreiben das Rohbauelement und beinhalten die unterschiedlichen Rahmen- und Dämmstoffdicken, die in den jeweiligen (Folge-)Positionen beschrieben sind.

Konstruktionsholz: Unter Konstruktionsholz ist Vollholz zu verstehen.

Abkürzungsverzeichnis:
λ = Wärmeleitfähigkeit (W/mK)
µ = Wasserdampfdiffusions-Widerstandszahl
ρ = Dichte [kg/m³]
c = spezifische Wärmekapazität (kJ/kgK)

Angaben im Positionsstichwort (Wandrohbauelement):
Im Positionsstichwort ist die Wand-Rohbaudicke (cm) angegeben.

**3.2.10 Richt- und Montageschwelle und Verfüllen der Fuge**
Richt- und Montageschwellen, einschließlich kraftschlüssigem Verfüllen der Fuge zwischen Bodenplatte und Richtschwelle mit Ausgleichsmörtel (Quellmörtel).
Nivellierschwelle liefern und auf Stahlbetonbodenplatte montieren, einschließlich Befestigungsmaterial. Nivellement der Schwelle mit Hartholzunterlagen oder gleichwertig.

Nadelholz C24, u <= 18 %
Holzart  : Nadelholz C24 (KVH Nsi od. glw.)
Querschnitt  : 80/140 mm
Menge: 45,500 m

**3.2.20 Dichtungsband für Schwellenabdichtung**
Dichtungsband für Schwellenabdichtung, als PE-Folie mit EPDM-Schläuchen mit einer Breite, die mindestens der Schwellenbreite entspricht. Lieferung und fachgerechte Montage.
Menge: 45,500 m

**3.2.30 Wandrohbauelement Holzrahmenbau, Außenwand (AW1)**
Vorelementierte Holzrahmenbauwand als Wandtafel nach DIN EN 1995 liefern und montieren:
Wandrohbauelement Holzrahmenbau, Wandstärke 260 mm, außen Holzfaserplatte, innen OSB-beplankt.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Die Herstellung der Wind- und Luftdichtigkeit der Anschlussbereiche der Elemente vor Ort ist in die Positionen einzukalkulieren.

Sämtliche für den Anschluss an benachbarte Wandflächen / Schwellen, die Montage von Verschalungen, Eckausbildungen, Fensteraussparungen etc. erforderlichen Hölzer, Befestigungs- mittel (Winkel, Nägel, Schrauben etc.) etc. einschl der erforderlichen Arbeiten und dem Schließen der Montageöffnungen sind in die Einheitspreise einzurechnen.

Rohbauelement, bestehend (von außen nach innen) aus:

1. Dämmstoff Holzfaser-Dämmplatte für WDVS im Holzrahmen- bau, N+F, d=80 mm,
Einsatzstoffe Holzfaser, PUR-Harz, Paraffin
4fach-Funktion Wärmedämmung, Witterungsschutz, Wind- dichtung, Putzträgerplatte

Nennwert Wärmeleitfähigkeit Lambda D [W/(m*K)] 0,040
Bemessungswert Wärmeleitfähigkeit Lambda B DE [W/(m*K)] 0,042
Rohdichte [kg/m³] (ca.)  :140
Wasserdampfdiffusionswiderstandszahl µ : 3
sd-Wert [m]  : 0,24
Freibewitterung [Wochen] : 4
Kurzzeitige Wasseraufnahme [kg/m²] : 1,0
Spezifische Wärmekapazität c [J/(kg*K)] : 2.100
Druckfestigkeit [kPa]  : 100
Längenbezogener Strömungswiderstand [(kPa*s)/m²] 100
Brandverhaltensklasse EN: E
nach Herstellervorschrift vollständig hohlraumfrei und setzungssicher einbauen. Evtl. Ausstopfen von unzugänglichen Bereichen ist einzukalkulieren.
Angebotenes Fabrikat:
'..................................................' vom Bieter einzutragen,

2. Konstruktionsholz
Holzrahmenkonstruktion herstellen aus Konstruktionsvollholz für den nicht sichtbaren Bereich, einschließlich Schwellen, Ständer, Rähme, Auswechslungen nach statischen Erfordernissen (soweit nicht gesondert beschrieben).
Material: C24 (KVH NSi oder glw.) Querschnitt: 80/160 mm, e = 625 mm
λ=0,120; µ min – max=50; ρ=450; c=1,600; Brandverhaltensklasse EN: D
2a. Dämmstoff Holzweichfaser, d=160 mm
λ=0,036; µ min – max=2; ρ=50; c=2.100; Brandverhaltensklasse EN: E

Angebotenes Fabrikat:
'..................................................' vom Bieter einzutragen,

3. Beplankung OSB-3

OSB-Platten nach DIN EN 300 als aussteifende Beplankung (inkl. hinterlegte Stöße). Einschließlich luftdichter Abklebung von Stößen, Ecken und Anschlüssen an andere Holzbauteile (Anschluss an Fremdgewerke separat). Material: OSB/3, d = 22 mm
Befestigung  : Klammern nach Statik.

 λ=0,130; µ min – max=200; ρ=650; c=1,700; Brandverhaltensklasse EN: D-s2, d0

Angebotenes Fabrikat:
'..................................................' vom Bieter einzutragen,

Vorfertigen, liefern und auf der Baustelle montieren.
Wandhöhe 2,50 m.
Menge: 61,500 m²

**3.2.40 Zulage Fensteröffnungen**
Zulage zur Vorposition:
Wechselhölzer, NH C24, b=160, h=140 mm,
für Fensteröffnungen, Sturzausbildung, Wechsel, ...

Fenstermaß (Rohbaumaß): 120 x 54 / 200 x 54 cm
Menge: 29,600 m

**3.2.50 Zulage Türöffnungen**
Zulage zur Vorposition:
Wechselhölzer, NH C24, b=120 mm, h=80 mm, für Türöffnungen, Sturzausbildung, Wechsel, ...

Türmaß (Rohbaumaß): 113,5 x 225 cm, 115 x 225 cm
Menge: 11,800 m

**3.2.60 Leibungsdämmung innen**
Dämmen der Fenster- und Türleibungen innenseitig mit druckfester Holzfaser-Dämmplatte, d=20 mm, Putzträgerplatte für den Innenbereich, flächenbündig mit Innenfläche der Wandelemente.

Holzfaserdämmplatte, liefern und nach den jeweiligen Regelwerken und Herstellerangaben, einschließlich aller Materialien und Befestigungsmittel, auf den inneren Leibungen von Fenster- und Türöffnungen montieren.
Evtl. erforderliches Ausstopfen / Auskeilen von Hohlräumen / Fehlstellen ist einzukalkulieren.
Dicke  : 20 mm
Kantenausbildung: stumpf
Technische Daten:
Rohdichte  : 250 kg/m³
Druckfestigkeit  : > 150 kPa
Nennwert Wärmeleitfähigkeit [LAMBDA]D: 0,048 W/mK
Bemessungswert Wärmeleitfähigkeit [LAMBDA]B: 0,05 W/mK
Brandverhalten Euroklasse nach DIN EN 13501-1 E
Leibungstiefe ca. 80 mm.

Angebotenes Fabrikat:
'..................................................' vom Bieter einzutragen,
Menge: 30,000 m

**3.2.70 Leibungsdämmung außen**
Dämmen der Fenster- und Türleibungen außenseitig mit druckfester Holzfaser-Dämmplatte als Leibungsplatte, d=40 mm, Putzbeschichtbare Holzfaser-Dämmplatte für den Leibunsbereich.

Holzfaserdämmplatte, liefern und nach den jeweiligen Regelwerken und Herstellerangaben, einschließlich aller Materialien und Befestigungsmittel, auf den inneren Leibungen von Fenster- und Türöffnungen montieren.
Evtl. erforderliches Ausstopfen / Auskeilen von Hohlräumen / Fehlstellen ist einzukalkulieren.
Dicke  : 40 mm
Kantenausbildung: stumpf
Technische Daten:
Rohdichte  : 265 kg/m³
Druckfestigkeit  : > 150 kPa
Nennwert Wärmeleitfähigkeit [LAMBDA]D: 0,048 W/mK
Bemessungswert Wärmeleitfähigkeit [LAMBDA]B: 0,05 W/mK
Brandverhalten Euroklasse nach DIN EN 13501-1 E
Leibungstiefe ca. 160 mm.

Angebotenes Fabrikat:
'..................................................' vom Bieter einzutragen,
Menge: 30,000 m

**3.2.80 Wandrohbauelement Holzrahmenbau, Außenwand (AW2)**
Vorelementierte Holzrahmenbauwand als Wandtafel nach DIN EN 1995 liefern und montieren:
Wandrohbauelement Holzrahmenbau, Wandstärke 280 mm, außen Holzfaserplatte als Putzträger, innen OSB-beplankt.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Die Herstellung der Wind- und Luftdichtigkeit der Anschlussbereiche der Elemente vor Ort ist in die Positioen einzukalkulieren.

Sämtliche für den Anschluss an benachbarte Wandflächen / Schwellen, die Montage von Verschalungen, Eckausbildungen, Fensteraussparungen etc. erforderlichen Hölzer, Befestigungs- mittel (Winkel, Nägel, Schrauben etc.) etc. einschl der erforderlichen Arbeiten und dem Schließen der Montageöffnungen sind in die Einheitspreise einzurechnen.

Rohbauelement, bestehend (von außen nach innen) aus:

1. Dämmstoff Holzfaser-Dämmplatte für WDVS im Holzrahmen- bau, N+F, d=100 mm,
Einsatzstoffe Holzfaser, PUR-Harz, Paraffin
4fach-Funktion Wärmedämmung, Witterungsschutz, Wind- dichtung, Putzträgerplatte.
Die Fassade wird anschließend verputzt.
Art und Anzahl der Befestigungsmittel sind entsprechend Herstellerangabe für das gewählte Putzsystem einzusetzen.
(Schraubenbefestiger als Verbindungsmittel zur Befestigung von Holzfaserplatten durch Direktverschraubung auf Holzkonstruktionen, liefern und nach den jeweiligen Regelwerken und Herstellerangaben, einschließlich aller Materialien und Nebenarbeiten montieren.
Tellerdurchmesser: Ø 30mm
für Dämmstoffdicken: von 40 bis 200 mm)

Nennwert Wärmeleitfähigkeit Lambda D [W/(m*K)] 0,040
Bemessungswert Wärmeleitfähigkeit Lambda B DE [W/(m*K)] 0,042
Rohdichte [kg/m³] (ca.)  :140
Wasserdampfdiffusionswiderstandszahl µ : 3
sd-Wert [m]  : 0,3
Freibewitterung [Wochen] : 4
Kurzzeitige Wasseraufnahme [kg/m²] : 1,0
Spezifische Wärmekapazität c [J/(kg*K)] : 2.100
Druckfestigkeit [kPa]  : 100
Längenbezogener Strömungswiderstand [(kPa*s)/m²] 100
Brandverhaltensklasse EN: E
nach Herstellervorschrift vollständig hohlraumfrei und setzungssicher einbauen. Evtl. Ausstopfen von unzugänglichen Bereichen ist einzukalkulieren.
Angebotenes Fabrikat:
'..................................................' vom Bieter einzutragen,

2. Konstruktionsholz
Holzrahmenkonstruktion herstellen aus Konstruktionsvollholz für den nicht sichtbaren Bereich, einschließlich Schwellen, Ständer, Rähme, Auswechslungen nach statischen Erfordernissen (soweit nicht gesondert beschrieben).
Material: C24 (KVH NSi oder glw.) Querschnitt: 80/160 mm, e = 625 mm
λ=0,120; µ min – max=50; ρ=450; c=1,600; Brandverhaltensklasse EN: D
2a. Dämmstoff Holzweichfaser, d=160 mm
λ=0,036; µ min – max=2; ρ=50; c=2.100; Brandverhaltensklasse EN: E

Angebotenes Fabrikat:
'..................................................' vom Bieter einzutragen,

3. Beplankung OSB-3

OSB-Platten nach DIN EN 300 als aussteifende Beplankung (inkl. hinterlegte Stöße). Einschließlich luftdichter Abklebung von Stößen, Ecken und Anschlüssen an andere Holzbauteile (Anschluss an Fremdgewerke separat). Material: OSB/3, d = 22 mm
Befestigung  : Klammern nach Statik.

 λ=0,130; µ min – max=200; ρ=650; c=1,700; Brandverhaltensklasse EN: D-s2, d0

Angebotenes Fabrikat:
'..................................................' vom Bieter einzutragen,

Vorfertigen, liefern und auf der Baustelle montieren.
Wandhöhe 2,50 m.
Menge: 63,000 m²

**3.2.90 Zulage Fensteröffnungen**
Zulage zur Vorposition:
Wechselhölzer, NH C24, b=160, h=140 mm,
für Fensteröffnungen, Sturzausbildung, Wechsel, ...

Fenstermaß (Rohbaumaß): 90 x 146 cm
Menge: 24,000 m

**3.2.100 Zulage Türöffnungen**
Zulage zur Vorposition:
Wechselhölzer, NH C24, b=120 mm, h=80 mm, für Türöffnungen, Sturzausbildung, Wechsel, ...

Türmaß (Rohbaumaß): 113,5 x 225 cm, 200 x 225 cm
Menge: 12,500 m

**3.2.110 Leibungsdämmung innen**
Dämmen der Fenster- und Türleibungen innenseitig mit druckfester Holzfaser-Dämmplatte, d=20 mm, Putzträgerplatte für den Innenbereich, flächenbündig mit Innenfläche der Wandelemente.

Holzfaserdämmplatte, liefern und nach den jeweiligen Regelwerken und Herstellerangaben, einschließlich aller Materialien und Befestigungsmittel, auf den inneren Leibungen von Fenster- und Türöffnungen montieren.
Evtl. erforderliches Ausstopfen / Auskeilen von Hohlräumen / Fehlstellen ist einzukalkulieren.
Dicke  : 20 mm
Kantenausbildung: stumpf
Technische Daten:
Rohdichte  : 250 kg/m³
Druckfestigkeit  : > 150 kPa
Nennwert Wärmeleitfähigkeit [LAMBDA]D: 0,048 W/mK
Bemessungswert Wärmeleitfähigkeit [LAMBDA]B: 0,05 W/mK
Brandverhalten Euroklasse nach DIN EN 13501-1 E
Leibungstiefe ca. 80 mm.

Angebotenes Fabrikat:
'..................................................' vom Bieter einzutragen,
Menge: 40,000 m

**3.2.120 Leibungsdämmung außen**
Dämmen der Fenster- und Türleibungen außenseitig mit druckfester Holzfaser-Dämmplatte als Leibungsplatte, d=40 mm, Putzbeschichtbare Holzfaser-Dämmplatte für den Leibunsbereich.

Holzfaserdämmplatte, liefern und nach den jeweiligen Regelwerken und Herstellerangaben, einschließlich aller Materialien und Befestigungsmittel, auf den inneren Leibungen von Fenster- und Türöffnungen montieren.
Evtl. erforderliches Ausstopfen / Auskeilen von Hohlräumen / Fehlstellen ist einzukalkulieren.
Dicke  : 40 mm
Kantenausbildung: stumpf
Technische Daten:
Rohdichte  : 265 kg/m³
Druckfestigkeit  : > 150 kPa
Nennwert Wärmeleitfähigkeit [LAMBDA]D: 0,048 W/mK
Bemessungswert Wärmeleitfähigkeit [LAMBDA]B: 0,05 W/mK
Brandverhalten Euroklasse nach DIN EN 13501-1 E
Leibungstiefe ca. 160 mm.

Angebotenes Fabrikat:
'..................................................' vom Bieter einzutragen,
Menge: 40,000 m

**3.2.130 Herstellen von Aussparungen in Schwellholz für ELT**
Zulageposition für das Herstellen von Aussparungen im Schwellholz, unterseitig, zum Einbau von Einzelkabeln ELT für Außenbeleuchtung, nach vorheriger Angabe des Fachplaners für Haustechnik,
b=30 mm, h=15 mm.
Menge: 8,000 Stck

**3.2.140 Herstellen des seitlichen Anschlusses an Massivwand**
Herstellen des seitlichen Anschlusses der Holzständerwand an Massivwand des Bestandsgebäudes (Porenbetonböcke) als Zulage zu Holzständerwand wie folgt:
Holzständerwand ohne seitliche Befestigung mit 3cm Fuge zur Massivwand ausführen.
Fuge auf ganzer Tiefe und Höhe ausfüllen mit Mineralwolle;
Fugenbreite 26 cm,
Einschl. zeitversetzes Herstellen des inneren dampfdichten Anschlusses an die Massivwand in geschlaufter Ausführung, einschl. dauerhaft dicht verkleben.
Einschl. außenseitiges winddichtes Anarbeiten der Holzfaser- platte an Massivwand mit vorkomprimiertem Dichtungsband sowie Unterspannbahn auf Betonwand max. 2cm breit aufkleben, Ausführung geschlauft.
Menge: 7,000 m

**Ausführungsbeschreibung 7 Fassadenausbildung**

**3.2.150 Konterlattung / Traglattung aus Holz**
Lieferung und Montage einer vertikalen Traglattung aus Holz (trocken nach DIN 4074, Sortierklasse min. S10) für eine planeben verlegte, hinterlüftete Fassadenbekleidung mit Schrägprofil, N+F.
Die Richtlinien für den konstruktiven und chemischen Holzschutz sind zu berücksichtigen.
Querschnitte der Traglattung im Bereich der
- Fassadenmittenauflager min. 40x50 mm, im Bereich der
- Schalungsstöße: min. 40x70 mm.
Die Traglattung wird im Bereich der Kreuzungspunkte mit nicht rostenden Senkkopfschrauben an der Konstruktion der Holztafelwände befestigt. Achsabstand der Lattung und Abstand der Befestigungsmittel nach Statik (maximal 600 mm). Die Unterkonstruktion ist flucht und lotrecht auszurichten, Toleranzen im Untergrund sind auszugleichen. Bei der Montage ist darauf zu achten, dass durchgehend ein freier Hinterlüftungsraum von min. 40 mm gewährleistet ist.
Menge: 71,340 m

**3.2.160 Fassade Schrägprofil N+F, Nordische Fichte**
Bekleidung der Außenwand Holzart Nordische Fichte, Sortierung u/s nachsortiert, als hinterlüftete Fassade,
Schrägprofil, kantig, N+F, Rückseite mit Trockennut, mit Schraubnut zur Möglichkeit einer verdeckten Befestigung,
27/96, Deckmaß 74 mm o.ä. nach Bemusterung, Oberfläche gehobelt.
Verlegung horizontal, verdeckt/nicht sichtbar befestigen an Bauteilen aus Holz mit Verbindungselementen aus Edelstahl (Schrauben),
Brettlängen bis 5,00m,
geplante Stöße nach Verlegeplan.

Einschl. passender senkrechter Lattung für hinterlüftete Fassade mit 40mm Luftraum, Lieferung und Montage einer vertikalen Traglattung aus Holz (trocken nach DIN 4074, Sortierklasse min. S10) für eine planeben verlegte, hinterlüftete Fassadenbekleidung.
Die Richtlinien für den konstruktiven und chemischen Holzschutz sind zu berücksichtigen.
Inkl. Befestigung der Konterlattung an Holzständerwand mit Edelstahlschrauben; Schraubenlänge unter Berücksichtigung der 80mm starken Holzfaserplatten.
Achsabstand der senkrechten Konterlattung: i.d.R. 62,5cm bzw. nach Absprache AG.
Dimensionierung und Wahl der Befestigungsmittel nach statischem und konstruktivem Erfordernis.

Die Unterkonstruktion ist flucht und lotrecht auszurichten, Toleranzen im Untergrund sind auszugleichen. Bei der Montage ist darauf zu achten, dass durchgehend ein freier Hinterlüftungsraum von min. 40 mm gewährleistet ist.
Menge: 71,340 m²

**3.2.170 Seitlicher Fenster- / Türanschluss (Leibungen)**
Die Fenster- / Türanschlüsse seitlich (Leibungen), Tiefe ca. 200 mm, sind stoßfrei mit Brettern, Dekor und Stärke entsprechend der Fassadenbekleidung auszuführen.

Alle erforderlichen Zusatzprofile einschließlich Dichtungsbänder und Befestigungsmittel, welche zum Anschluss an das Fenster bzw. an die Fassadenbekleidung erforderlich sind, sind im Preis enthalten.
Menge: 16,500 m

**3.2.180 Oberer Fenster- / Türanschluss (Sturz)**
Die Fenster- / Türanschlüsse oben, Breite ca. 200 mm, sind mit Brettern, Dekor und Plattenstärke entsprechend der Fassadenbekleidung, auszuführen.

Alle erforderlichen Zusatzprofile einschließlich Dichtungsbänder und Befestigungsmittel, welche zum Anschluss an das Fenster bzw. an das Mauerwerk erforderlich sind, sind im Preis enthalten.

Der obere Anschluss der Holzbekleidungsstreifen im Sturzbereich an die Fassadenbekleidung ist mit einem Lüftungsprofil (Lochblech), Lüftungsquerschnitt frei und unversperrt min. 150 cm²/m bei Holzunterkonstruktion herzustellen.
Menge: 12,000 m

**3.2.190 Unterer Fensteranschluss (Fensterbank), T< / = 200 mm, Alu**
Außenfensterbank aus gekantetem und verschweißtem Aluminiumblech, vordere Abkantung ca. 40 mm, einschließlich seitlicher Abschlüsse. Der untere Anschluss der Fassadenbekleidung an die Fensterbank ist mit einem Lüftungsprofil (Lochblech), Lüftungsquerschnitt frei und unversperrt min. 150 cm²/m bei Holzunterkonstruktion herzustellen.

Alle erforderlichen Zusatzprofile einschließlich Dichtungsbänder und Befestigungsmittel, welche zum Anschluss an das Fenster bzw. an das Mauerwerk erforderlich sind, sind im Preis enthalten.

Material  : Aluminiumblech
Blechstärke  : 1 mm
Oberfläche  : Aluminium, silber eloxiert
Ausladung  : bis 200 mm
Länge  : 2000 mm
Menge: 9,200 m

**3.2.200 Holzfaser-Dämmkeil für Fensterbänke**
Holzfaser-Dämmkeil für Fensterbänke
Hydrophobierter Holzfaserdämmkeil mit aufkaschierter, diffusionsoffener und wasserabweisender Vliesbahn, liefern und nach den jeweiligen Regelwerken und Herstellerangaben, einschließlich aller Materialien und Nebenarbeiten als zweite wasserführende Ebene unter Fensterbänken, montieren.

Länge  : 1200 - 2000 mm
Breite  : ca. 160 mm

Angebotenes Fabrikat:
'..................................................' vom Bieter einzutragen,
Menge: 9,200 m

**3.2.210 Kantenausbildung mit Kantenprofil aus Aluminium**
Kantenausbildung mit Kantenprofilen aus Aluminium.
Liefern und Montieren der Kantenprofile und ausbilden der Außenecken der Fassadebekleidung an sämtlichen Fassadenaußenecken.
Das Kantenprofil ist zwängungsfrei zu montieren.
Die Kantenprofile sind flucht- und lotrecht einzubauen.
Kantenprofil aus gekantetem Aluminium.
Materialdicke maximal 0,8 mm.
Für Plattendicke bis 28 mm.
Farbe  : Aluminium natur

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Menge: 3,500 m

**3.2.220 Abschlussprofil**
wie vor, jedoch Ausführung am seitlichen Abschluss der Holzschalung / Übergangsbereich zu anderen Bauteilen
Menge: 10,000 m

**3.2.230 Tropfkantenprofil, Aluminium**
Abtropfblech aus Aluminium (AlMnMg0,5), Dicke 1,20 mm, mit vorderer Abkantung als Tropfkante, mit hinterer Aufkantung,am Übergang zum Sockelbereich einbauen.
Oberfläche  : Anthrazit,
Zuschnittbr./Nenngröße: 200 mm,
Inkl. aller erforderlichen Halter, Stoßverbinder und Befestiger.
Befestigungsuntergrund: Außenwand Holzrahmenbau
Menge: 24,500 m

**3.2.240 Eckausbildung**
Eckausbildung zu vor genanntem Abtropfblech aus Aluminium.
Menge: 2,000 Stck

**3.2.250 Seitlicher Abschluss**
Seitlicher Abschluss zu vor genanntem Abtropfblech aus Aluminium mit Aufkantung.
Menge: 18,000 Stck

**3.2.260 Unterer Fassadenabschluss im Sockelbereich, Alu**
Der untere Fassadenabschluss ist mit einem Lüftungsprofil / Lüftungswinkel (Lochblech), Lüftungsquerschnitt frei und unversperrt min. 150 cm²/m bei Holzunterkonstruktion herzustellen.

Alle erforderlichen Zusatzprofile sowie Befestigungsmittel zur Montage der Lüftungsprofile sind im Preis enthalten.
Menge: 24,500 m

**3.2.270 Sockelausbildung**
In spritzwassergefährdeten Bereichen XPS-Dämmplatte mit den erforderlichen Zusatzmaßnahmen nach den jeweiligen Regelwerken und u.g. Herstellerangaben, einschließlich Nebenarbeiten, Zubehör und Befestigungsmittel, auf der Holzrahmenkonstruktion montieren:

1. Aufbringen einer Dampfsperre (sd-Wert = 1500 m) auf der Innenseite der Holzrahmenkonstruktion. Oberkante der Dampfsperre 10 cm über der außenseitigen zementgebundenen Platte. Erstellen des luftdichten Anschluss an umliegende Bauteilen.

2. Aufbringen einer zementgebundenen Platte auf der Holzrahmenkonstruktion, d=15mm, durchgängig ca. 30 cm hoch,
 Platten dicht stoßen und verspachteln, einschl. Befestigungs- mitteln und Eckausbildung.

3. Holzfaserdämmplatte mit unterseitiger stumpfer Kante gegen zementgebundenen Platte stoßen.

4. Bauseitige Verklebung der Abdichtung nach DIN 18533 auf der zementgebundenen Platte.

5. Anbringen des Sockelprofils:
Unterseitig mittels dauerelastischem Fugendichtstoff ankleben.
Gewebefahne temporär und reversibel anheften.

6. Anbringen einer putzbeschichtbaren XPS-Perimeter- dämmplatte, d=100 mm:
Stoß an das Sockelprofil mittels geeignetem Fugendichtband schlagregendicht ausführen.
Fachgerechte Verklebung auf der Abdichtung. Im oberen Bereich zusätzlich mechanisch befestigen.
Menge: 30,500 m

**Ausführungsbeschreibung 4 Beschichtung - silikatische Vergrauungslasur**
*Systembeschreibung*
Silikatische Vergrauungslasur für begrenzt maßhaltige und nicht maßhaltige Holzbauteile im Außenbereich. Simuliert eine natürliche, vergraute, patinierte Holzoberfläche, Material ist verarbeitungsfertig eingestellt.

Produkteigenschaften:

– matte, natürliche Optik
– nicht filmbildend
– kein Blocken
– gute Haftung
– simuliert eine natürliche, vergraute, patinierte Holzoberfläche
– Blauer Engel DE-UZ 12a
– diffusionsoffen
– besonders wirtschaftlich
– schnell trocknend
– anwendungsfertig
– absolut lichtecht
– absolut UV-beständig
– ohne Zusatz von Filmschutzmittel

Materialkenndaten:
– Dichte: ca. 1,1 g/cm³ - 1,3 g/cm³
– pH-Wert: ca. 11

Zusammensetzung:
Sol-Silikat-Gemisch (wässrige Lösung), Polymer, Titandioxid, anorganische Buntpigmente (je nach Farbton), mineralische
Füllstoffe, Wasser, Hydrophobierungsmittel, Verdickungsmittel, Entschäumer, Netzmittel

Klassifikation:
– Diffusionsäquivalente Luftschichtdicke (sd-Wert): < 0,01 m
– Norm Diffusionsäquivalente Luftschichtdicke: DIN EN ISO 12572 wet-cup

Farbtöne:
Classic-Farbtöne und Metallic-Farbtöne erhältlich. Farbton nach Farbkarte des Herstellers.

Verarbeitung:
Pinsel, Bürste, Rolle, Airlessspritzgerät, Bürstenautomat, Vakuumbeschichtungsanlage.

Verbrauch:
ca. 0,20 L/m² für einen zweimaligen Anstrich.

Untergrund:
Fassade der Vorpositionen;
Holz neu, außen, feingesägt / strukturrau

Angebotenes Fabrikat:
'..................................................' vom Bieter einzutragen,

**3.2.280 Verschmutzungen und Staub entfernen**
*** Bedarfsposition mit GB
Verschmutzungen und Staub an der Holzoberfläche gründlich mittels Bürste und/oder Staubsauger entfernen.
Bei sägerauem Holz ist zur Strukturerhaltung auf die Arbeitsweise in Faserrichtung zu achten. Kanten abrunden (siehe BFS-Merkblatt 18, 3.1.2.), säubern und entstauben.
Menge: 71,340 m²

**3.2.290 Ein- bis zweimalige Oberflächenbehandlung mit silikatischer Vergrauungslasur**
*** Bedarfsposition mit GB
Ein- bis zweimalige Oberflächenbehandlung mit silikatischer Vergrauungslasur der Vorpositionen. Lasur unverdünnt industriell mit Vacumat/Bretterstreichautomat bzw. handwerklich mit Pinsel, Kurzfloorwalze oder Airlessgerät (andere Spritzverfahren nach Anfrage) applizieren.

Die effektive Behandlungsfläche entspricht der Sichtfläche.
Eine Oberflächenbehandlung mit Vergrauungslasur simuliert eine natürliche, vergraute, patinierte Holzoberfläche und stellt weder einen Holzschutz nach DIN 68800 noch eine Beschichtung nach DIN EN 927 dar. Ohne Zusatz von Weichmachern, Lösungsmitteln und Filmschutzmitteln.

Trocknungszeit einhalten.

Farbton  : nach Bemusterung

Angebotenes Fabrikat:
'..................................................' vom Bieter einzutragen,
Menge: 71,340 m²

**3.2.300 wie vor, jedoch 2. Anstrich**
*** Bedarfsposition mit GB
wie vor, jedoch
2. Lasuranstrich
Menge: 71,340 m²

**3.2.310 Zulage Oberflächenbehandlung in Leibungen**
*** Bedarfsposition mit GB
Zulage Oberflächenbehandlung in Leibungen.

Leibungstiefe: bis 20 cm
Menge: 28,500 m

**Ausführungsbeschreibung 5 Putzsystem für WDVS im System, vorgenannte AW 2**
*Ausführungsbeschreibung*
Mineralisches Putzsystem für WDVS auf Holzuntergrund

Mineralisches Putzsystem,
Kratzputzstruktur, getönt,
gemäß allg. bauaufsichtlicher Zulassung im System mit WDVS, Holzfaser, der Außenwand AW2, nach den jeweiligen Regelwerken und u.g. Herstellerangaben, einschließlich aller Putzkomponenten, Armierungslage und Zubehör, auf der Holzfaser-Putzträgerplatte aufbringen.

Mineralischer Klebe- und Armierungsmörtel
zur Herstellung der Gewebespachtelung und Klebeschicht von Putzträgerplatten; nach den jeweiligen Regelwerken und u.g. Herstellerangaben, auf den Untergrund und Holzfaserplatten vollflächig aufbringen.

Angebotenes Fabrikat:
'..................................................' vom Bieter einzutragen,

Armierungsgewebe für das vorgenannte WDV-Systems aus alkalibeständigem Glasfasergewebe für eine flächige Verarbeitung; liefern und nach den jeweiligen Regelwerken und Herstellerangaben, einschließlich aller Materialien in die Spachtelung einlegen.

Farbton  : weiß
Länge  : 50 m
Breite  :1,1m
Maschenweite: 4x4 oder 6x6

Oberputz:
Mörtelklasse : P II / CS
Festmörtelrohdichte [g/m³] 1,40
Biegezugfestigkeit (28 Tage) [N/mm²] 21,90
Druckfestigkeit (28 Tage) [N/mm²] 3,20
E-Modul dynamisch (28 Tage) [N/mm²] 4500,00
Wasseraufnahme [kg/m²] < 0,5 (W2) / c = 0,2
Wasserdampfdiffusionswiderstandszahl µ = 20
Brandverhalten :A1

Angebotenes Fabrikat:
'..................................................' vom Bieter einzutragen,

Fassadenfarbe:
Diffusionsoffene Fassadenfarbe auf Silikat Kieselsolbasis ohne bioziden Filmschutz, zweimaliger Anstrich.

Wasserdampfdiffusionswiderstandszahl µ 50 -70
Dichte [g/cm³]: 1,4 - 1,6
Diffusionsäquivalente Luftschichtdicke [m] 0,01 / V1 hoch
Wasserdurchlässigkeitsrate w [kg/(m 2 *h 0,5 )] < 0,1 (W3 niedrig)
Korngröße [µm] : <100 / S1
Glanz  : Matt G3
Trockenschichtdicke [µm] 150

Farbton  : RAL 7032 o.ä. nach Wahl AG

Angebotenes Fabrikat:
'..................................................' vom Bieter einzutragen,

**3.2.320 Genanntes Putzsystem liefern und ausführen**
Vorbeschriebenes Putzsystem liefern und ausführen. Inkl. aller erforderlichen Vor- und Nebenleistungen.
Menge: 71,400 m²

**3.2.330 Zulage: Leibungsausführung**
Zulage zur Vorposition, Ausführung von Fenster- und Türleibungen,
Leibungstiefe: ca. 100 mm
Menge: 36,700 m

**3.2.340 Armierungspfeil (Diagonalarmierung)**
Eckverstärkung des WDV-Systems mit Armierungspfeil aus alkalibeständigem Glasfasergewebe für Fenster-, Tür- und sonstige Öffnungen liefern und nach den jeweiligen Regelwerken und Herstellerangaben, einschließlich aller Materialien in die Spachtelung einlegen.

Farbton  : weiß
Format  : 300 x 400 mm
Menge: 24,000 Stck

**3.2.350 Sturzeckwinkel (Diagonalarmierung)**
*** Bedarfsposition mit GB
Eckverstärkung des WDV-Systems mit Sturzeckwinkel aus alkalibeständigem Glasfasergewebe für Fenster- und Türstürze liefern und nach den jeweiligen Regelwerken und Herstellerangaben, einschließlich aller Materialien in die Spachtelung einlegen.

Farbton  : weiß
Laibungstiefe: bis 200 mm
Menge: 24,000 Stck

**3.2.360 Holzfaser-Dämmkeil für Fensterbänke**
Hydrophobierter Holzfaserdämmkeil mit aufkaschierter, diffusionsoffener und wasserabweisender Vliesbahn und vormontiertem Putzprofil, liefern und nach den jeweiligen Regelwerken und Herstellerangaben, einschließlich aller Materialien und Nebenarbeiten als zweite wasserführende Ebene unter Fensterbänken, montieren.

Länge  : 1350 mm
Breite in mm : ca. 150 mm
Menge: 5,000 m

**3.2.370 Fugendichtband**
Selbstklebendes, vorkomprimiertes, vollimprägniertes Fugendichtband als Schlagregenschutz an der Fensterlaibungsplatte / Bautelanschlüsse liefern und nach den jeweiligen Regelwerken und Herstellerangaben montieren.
Menge: 36,000 m

**3.2.380 Winkelschiene**
Kunststoffprofil für wärmebrückenfreie Sockelausbildung, zum Aufsetzen der untersten Dämmplattenreihe, liefern und nach den jeweiligen Regelwerken und Herstellerangaben, einschließlich aller Materialien und Nebenarbeiten montieren.  Erforderliche Stoßverbinder sind in die Position einzukalkulieren.

Farbton  : weiß
Länge  : 2000 mm
Ausladung  : 50 mm
Menge: 21,000 m

**3.2.390 Sockelprofil**
Kunststoffprofil mit integriertem Glasfasergewebe für fluchtgerechte, saubere, wärmebrückenfreie Sockelausbildung, liefern und nach den jeweiligen Regelwerken und Herstellerangaben, einschließlich aller Materialien und Nebenarbeiten montieren. Erforderliche Stoßverbinder sind in die Position einzukalkulieren.

Tropfkante  : 6 mm
Plattenstärke: 100 mm
Farbton  : weiß
Länge  : 2400 mm
Ausladung  : 76 mm
Bruchkante  : 36/56 mm
Menge: 21,000 m

**3.2.400 APU Gewebeleiste**
Kunststoffprofil für einen schlagregensicheren Anschluss von Putzfassaden an Fenster - und Türen, liefern und nach den jeweiligen Regelwerken und Herstellerangaben, einschließlich aller Materialien und Nebenarbeiten montieren.

Farbton  : weiß
Länge  : 2400 mm
Menge: 37,000 m

**3.2.410 Gewebeeckwinkel**
Kunststoffprofil mit integriertem Glasfasergewebe, liefern und nach den jeweiligen Regelwerken und Herstellerangaben, einschließlich aller Materialien und Nebenarbeiten montieren.

Für Kantenschutz und Kantenarmierung

Farbton  : weiß
Länge  : 2500 mm
Schenkelbreite: 100 x 150 mm
Menge: 3,500 m

**3.2.420 Putzabschlussprofil**
Abschlussprofil aus Kunststoff, liefern und nach den jeweiligen Regelwerken und Herstellerangaben, einschließlich aller Materialien und Nebenarbeiten montieren.

Mit integriertem Glasfasergewebe und 6 mm Putzkante

Farbton  : weiß
Länge  : 2400 mm
Menge: 10,000 m

**3.2.430 Attikaprofil**
Kunststoffprofil als Putzabschluss, mit integriertem Glasfaser- gewebe, liefern und nach den jeweiligen Regelwerken und Herstellerangaben, einschließlich aller Materialien und Nebenarbeiten montieren.

Putzabschluss unter Attika und Fensterbänken

Farbton  : weiß
Länge  : 2500 mm
Menge: 26,000 m

**Ausführungsbeschreibung 6 Sockelausbildung mit XPS-Platte**
*Ausführungsbeschreibung*
In spritzwassergefährdeten Bereichen XPS-Dämmplatte mit den erforderlichen Zusatzmaßnahmen nach den jeweiligen Regelwerken und u.g. Herstellerangaben, einschließlich Nebenarbeiten, Zubehör und Befestigungsmittel, auf der Holzrahmenkonstruktion montieren:

1. Aufbringen einer Dampfsperre (sd-Wert = 1500 m) auf der Innenseite der Holzrahmenkonstruktion. Oberkante der Dampfsperre 10 cm über der außenseitigen zementgebundenen Platte. Erstellen des luftdichten Anschluss an umliegende Bauteilen.
2. Aufbringen einer zementgebundenen Platte auf der Holzrahmenkonstruktion, gemäß Detailzeichnung.
3. Holzfaserdämmplatte mit unterseitiger stumpfer Kante gegen zementgebundenen Platte stoßen.
4. Bauseitige Verklebung der Abdichtung nach DIN 18533 auf der zementgebundenen Platte.
5. Anbringen des Sockelprofils:
Unterseitig mittels dauerelastischem Fugendichtstoff ankleben.
Gewebefahne temporär und reversibel anheften.
6. Anbringen einer putzbeschichtbaren XPS-Perimeter- dämmplatte, d=100 mm:
Stoß an das Sockelprofil mittels geeignetem Fugendichtband schlagregendicht ausführen.
Fachgerechte Verklebung auf der Abdichtung. Im oberen Bereich zusätzlich mechanisch befestigen.

7. Mineralischen Kombinationsmörtel mit integriertem Feuchteschutz für den Sockelbereich; nach den jeweiligen Regelwerken und u.g. Herstellerangaben, Im Sockelbereich aufbringen.
Brandverhalten: A2-s1,d0
Wasserdampfdiffusionswiderstandszahl µ 45
Trockenschichtdicke (min/max) [mm] 4/10
Mörtelklasse : CS IV
Festmörtelrohdichte [g/m³] 1,50
Biegezugfestigkeit (28 Tage) [N/mm²] 5,60
Druckfestigkeit (28 Tage) [N/mm²] 16,20
E-Modul dynamisch (28 Tage) [N/mm²] 9600,00
Wasseraufnahme [kg/m²] Wc2
Angebotenes Fabrikat:
'..................................................' vom Bieter einzutragen,

**3.2.440 Sockelausbildung**
Sockelausbildung entspr. Ausführungsbeschreibung, Sockelhöhe ca. 45 cm.
Menge: 21,000 m

#### Abschnitt 3.3 Aluminiumfenster

*Hinweis*
Aluminiumfenster
Grundausstattung für alle Elemente, soweit in den Positionen nicht anders angegeben:

System: Schüco AWS 75 SI+ oder gleichwertig
Oberfläche: 2farbig RAL nach Wahl des AG
Glas: 3fach Isolierverglasung Ug 0,5 W (m²K) mit beidseitig
Sicherheitsglas
Aufbau: 6 VSG/ 16 TGI/ 4 Float Satinato/ 6 VSG, Glasstärke 48 mm
Gesamt-U-Wert: siehe Positionen
Bänder: verdeckt liegend
Griff: mit Druckknopf (Sperrtaste) und Abdeckrosette edelstahlfarbend
Montage nach RAL- Richtlinien !

**3.3.10 Aluminiumfensterelement**
Aluminiumfensterelement gemäß Ausführungsbeschreibung
1-teiliges Element, 1x Kippflügel mit Griff oben mittig
Blendrahmenaußenmaß: 2000 x 540 mm
Gesamt-Elementaußenmaß: 2000 x 575 mm
Gesamt-U-Wert  : 1.02 W/m²K
Elektrischer Antrieb.
Menge: 1,000 Stck

**3.3.20 Aluminiumfensterelement**
Aluminiumfensterelement gemäß Ausführungsbeschreibung
1-teiliges Element, 1x Kippflügel mit Griff oben mittig
Blendrahmenaußenmaß: 1200 x 540 mm
Gesamt-Elementaußenmaß: 1200 x 575 mm
Gesamt-U-Wert  : 1.08 W/m²K
Elektrischer Antrieb.
Menge: 6,000 Stck

**3.3.30 Aluminiumfensterelement**
Aluminiumfensterelement gemäß Ausführungsbeschreibung
1-teiliges Element, Dreh-Kippflügel
Blendrahmenaußenmaß: 900 x 1460 mm
Gesamt-Elementaußenmaß: 900 x 1495 mm
Gesamt-U-Wert: 0.89 W/m²K

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Menge: 5,000 Stck

**3.3.40 Elektrospindelantrieb**
Für die tägliche Be- und Entlüftung sowie sicheren und schnellen Rauch- und Wärmeabzug und Rauchableitung an vertikal oder geneigt eingebauten, einwärts oder auswärts öffnenden Kipp-, Klapp- und Drehflügeln sowie für Lichtkuppeln und Dachfenster.

Elektrospindelantrieb in 24 V Ausführung.
Die Steuerung des Antriebs hat über Mikroprozessor zu erfolgen.
Die Laufgeschwindigkeit kann in Alarm- und Lüftungs- geschwindigkeit unterschieden werden. Hubbegrenzung und Lüftungsgeschwindigkeit sind über Software individuell programmierbar.
Die Lastabschaltung und die Endlagenabschaltung haben elektronisch zu erfolgen.
Dichtschluss über elektronisch definierten Anpressdruck.
Synchronisierter Mehrfachbetrieb von bis zu 3 Antrieben ist ohne externes Zusatzmodul sicherzustellen. Aktivierung und Einstellung der Synchronfunktion erfolgt über integrierte DIP-Schalter ohne zusätzliche Programmierung.

Technische Daten:
Hub in mm:  100/150/200/230/300/500/750/1000*
Zug- und Schubkraft:  750 N/750 N
Spannung:  24 V DC / 230 V AC mit externem Netzteil
Stromaufnahme:  RWA (18 V) 1,0 A, Lüftung (24 V) 0,9 A
  Bei Hub 500: RWA (18 V) 1,3 A, Lüftung (24 V) 1,1 A
Schutzart: IP 65
Umgebungstemperatur: -5 °C bis +70 °C
Anschlusskabel: 2 m, Silikon ummantelt

Fensterart:
Kippflügel einwärts

Flügelmaße:
3.3.10 / 3.3.20

Flügelmaterial:
Alu

Farbton:
Standartfarbton nach Wahl AG

Um die in der DIN EN 14351-1 definierten Leistungsklassen bzgl. Windbelastung, Schlagregendichtheit und Luftdichtheit zu gewährleisten, ist eine zusätzliche Verriegelung nach den Vorgaben des Profilsystemherstellers am Fenster vorzusehen.

Einbau und Funktionsprüfung durch einen vom Hersteller autorisierten Sachkundigen.

Lieferung und Montage.

Elektroverkabelung bauseits durch Elektrofirma nach Kabelplan des Herstellers. Lieferung, Montage und Inbetriebnahme durch Werksmonteure bzw. Servicepartner. Durchführung einer Sicherheitsanalyse, Einweisung des Betreibers in die Funktion der Anlage und Übergabe der Dokumentationen.
Jährliche Wartung und technische Prüfung durch einen vom Hersteller autorisierten Sachkundigen inkl. Dokumentation der Prüfung in einem Prüfbuch.
Menge: 7,000 Stck

**3.3.50 Fensterbank innen, Kiefer**
Fensterbank innen, Kiefer lackiert natur.
Kiefer Massivholz (DL), durchgehende Lamellen,
Stärke 27 mm, Kanten gefast, Ecke gerundet, r=25 mm.

Lieferung und fachgerechter Einbau, inkl. aller Vor- und Nebenleistungen.
Menge: 15,000 m

**3.3.60 Fensterbank innen**
*** Bedarfsposition ohne GB
Fensterbank innen,
Trägermaterial: Hochdruck-Spanholzformteil E 1,
baufeuchtebeständig.

Technologische Eigenschaften nach Anforderungen der DIN EN 312-7,
verrottungssicher.

Spankern und Melaminbeschichtung homogen und irreversibel verbunden.
Inkl. Abschlusskappen.

Dauertemperaturbeständig -50°C bis + 90°C.
Temperaturbeständig kurzzeitig bis + 180°C.
Verhalten bei trockener Hitze, Beanspruchungsgruppe 7 A.
Im Brandfall kein Schmelzen und Abtropfen, kein Freiwerden von Substanzen, die zur Korrosion führen.
Schraubenauszugsfestigkeit 800 - 1300 N bei 10 mm,
Einschraubtiefe und 4 mm Spanplatten-Schraube.

Oberfläche  : Oberfläche mikroskopisch porenfrei, physiologisch unbedenklich, auch bei strukturierter Ausführung.
Ritzhärte 3 - 5,5 N nach EN 438, schlag- und stoßfest, glatt, seidenmatt.
Keine statische Aufladung.
Brinellhärte 60 65 N/mm². Abriebfestigkeit 200 300 U nach EN 438,
Lichtbeständigkeit Stufe 6 - 8 nach DIN 54004,
Chemikalienbeständigkeit nach EN 438 gut bis sehr gut.
Farbe  : entspr. Farbton Fenster innen, weiß.

Materialdicke mind. 17 mm, Ausladung ca. 270 mm.
Lieferung und fachgerechte Montage passend zu den vorbeschriebenen Fensterelementen.
Menge: 15,000 m

#### Abschnitt 3.4 Innenwände

**3.4.10 Richt- und Montageschwelle und Verfüllen der Fuge**
Richt- und Montageschwellen, h=8 cm, b=12 cm, einschließlich kraftschlüssigem Verfüllen der Fuge zwischen Bodenplatte und Richtschwelle mit Ausgleichsmörtel (Quellmörtel).
IW 1, IW 2
Menge: 22,000 m

**3.4.20 Dichtungsband für Schwellenabdichtung**
Dichtungsband für Schwellenabdichtung, als PE-Folie mit EPDM-Schläuchen mit einer Breite, die mindestens der Schwellenbreite entspricht. Lieferung und fachgerechte Montage.
IW 1, IW 2
Menge: 22,000 m

**3.4.30 Richt- und Montageschwelle und Verfüllen der Fuge**
Richt- und Montageschwellen, h=8 cm, b=8 cm, einschließlich kraftschlüssigem Verfüllen der Fuge zwischen Bodenplatte und Richtschwelle mit Ausgleichsmörtel (Quellmörtel).
IW 3
Menge: 22,000 m

**3.4.40 Dichtungsband für Schwellenabdichtung**
Dichtungsband für Schwellenabdichtung, als PE-Folie mit EPDM-Schläuchen mit einer Breite, die mindestens der Schwellenbreite entspricht. Lieferung und fachgerechte Montage.
IW 1, IW 2
Menge: 22,000 m

**3.4.50 Wandrohbauelement Holzrahmenbau, Innenwand (IW1)**
Vorelementierte Holzrahmenbauwand als Wandtafel nach DIN EN 1995 liefern und montieren:
Wandrohbauelement Holzrahmenbau, Wandstärke 170 mm, einseitig OSB-Platte + GKF, einseitig GKF.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten sind in die Einheitspreise einzurechnen.

Rohbauelement, bestehend aus:

1. Beplankung:
Feuerschutzplatte, Gipsplatte mit faserverstärktem Gipskern, GKF nach DIN 18180, Brandverhalten EN 13501-1 A2-s1, d0 (B), Mindestrohdichte 30 kg/m³,
d=15 mm

Angebotenes Fabrikat:
'..................................................' vom Bieter einzutragen,

2. Konstruktionsholz:
Holzrahmenkonstruktion herstellen aus Konstruktionsvollholz für den nicht sichtbaren Bereich, einschließlich Schwellen, Ständer, Rähme, Auswechslungen nach statischen Erfordernissen (soweit nicht gesondert beschrieben).
Material: C24 (KVH NSi oder glw.) Querschnitt: 80/120 mm, e = 625 mm
λ=0,120; µ min – max=50; ρ=450; c=1,600; Brandverhaltensklasse EN: D

2a. Dämmstoff:
Mineralwolle, nicht brennbar A1 nach DIN EN 135011, d=120 mm.

Angebotenes Fabrikat:
'..................................................' vom Bieter einzutragen,

3. Beplankung OSB-3

OSB-Platten nach DIN EN 300 als aussteifende Beplankung (inkl. hinterlegte Stöße). Einschließlich luftdichter Abklebung von Stößen, Ecken und Anschlüssen an andere Holzbauteile (Anschluss an Fremdgewerke separat). Material: OSB/3, d = 18 mm
Befestigung  : Klammern nach Statik.

 λ=0,130; µ min – max=200; ρ=650; c=1,700; Brandverhaltensklasse EN: D-s2, d0

Angebotenes Fabrikat:
'..................................................' vom Bieter einzutragen,

4. Beplankung:
Feuerschutzplatte, Gipsplatte mit faserverstärktem Gipskern, GKF nach DIN 18180, Brandverhalten EN 13501-1 A2-s1, d0 (B), Mindestrohdichte 30 kg/m³,
d=15 mm

Angebotenes Fabrikat:
'..................................................' vom Bieter einzutragen

Vorfertigen, liefern und auf der Baustelle montieren.
Wandhöhe 3,05 m.
Menge: 36,000 m²

**3.4.60 Wandrohbauelement Holzrahmenbau, Innenwand (IW2)**
Vorelementierte Holzrahmenbauwand als Wandtafel nach DIN EN 1995 liefern und montieren:
Wandrohbauelement Holzrahmenbau, Wandstärke 170 mm, beidseitig GKF.

Brandschutzanforderung: feuerhemmend

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten sind in die Einheitspreise einzurechnen.

Rohbauelement, bestehend aus:

1. Beplankung:
Feuerschutzplatte, Gipsplatte mit faserverstärktem Gipskern, GKF nach DIN 18180, Brandverhalten EN 13501-1 A2-s1, d0 (B), Mindestrohdichte 30 kg/m³,
d=15 mm

Angebotenes Fabrikat:
'..................................................' vom Bieter einzutragen,

2. Konstruktionsholz:
Holzrahmenkonstruktion herstellen aus Konstruktionsvollholz für den nicht sichtbaren Bereich, einschließlich Schwellen, Ständer, Rähme, Auswechslungen nach statischen Erfordernissen (soweit nicht gesondert beschrieben).
Material: C24 (KVH NSi oder glw.) Querschnitt: 80/120 mm, e = 625 mm
λ=0,120; µ min – max=50; ρ=450; c=1,600; Brandverhaltensklasse EN: D

2a. Dämmstoff:
Mineralwolle, nicht brennbar A1 nach DIN EN 135011, d=120 mm.

Angebotenes Fabrikat:
'..................................................' vom Bieter einzutragen,

3. Beplankung:
Feuerschutzplatte, Gipsplatte mit faserverstärktem Gipskern, GKF nach DIN 18180, Brandverhalten EN 13501-1 A2-s1, d0 (B), Mindestrohdichte 30 kg/m³,
d=15 mm

Angebotenes Fabrikat:
'..................................................' vom Bieter einzutragen,

Vorfertigen, liefern und auf der Baustelle montieren.
Wandhöhe 3,05 m.
Menge: 29,580 m²

**3.4.70 Zulage Wandöffnungen, HLS**
Zulage zu Vorpositionen:
Wechselhölzer, NH C24, b=120 mm, h=80 mm, Für Wandöffnungen haustechnischer Gewerke, Sturzausbildung, Wechsel, ...

Wandöffungsmaß (Rohbaumaß): ca. 20x20 cm
Menge: 2,000 Stck

**3.4.80 Zulage Wandöffnungen, Bekleidung GKF 15 mm**
Zulage für die umlaufende Bekleidung der Wandöffnungen der Vorposition mit GKF, d=15 mm, Wandstärke bis 20 cm.
Menge: 2,000 Stck

**3.4.90 Zulage Wandöffnungen, HLS**
Zulage zu Vorpositionen:
Wechselhölzer, NH C24, b=120 mm, h=80 mm, Für Wandöffnungen haustechnischer Gewerke, Sturzausbildung, Wechsel, ...

Wandöffungsmaß (Rohbaumaß): ca. 30x50 cm
Menge: 2,000 Stck

**3.4.100 Zulage Wandöffnungen, Bekleidung GKF 15 mm**
Zulage für die umlaufende Bekleidung der Wandöffnungen der Vorposition mit GKF, d=15 mm, Wandstärke bis 20 cm.
Menge: 2,000 Stck

**3.4.110 Wandrohbauelement Holzrahmenbau, Innenwand (IW3)**
Vorelementierte Holzrahmenbauwand als Wandtafel nach DIN EN 1995 liefern und montieren:
Wandrohbauelement Holzrahmenbau, Wandstärke 130 mm, beidseitig GBK / GKBI.

Die Position enthält den unten beschriebenen Wandaufbau einschließlich der erforderlichen Hölzer der Tragkonstruktion, die Wärmedämmung etc.
Für Holzteile im Wandbereich ist ausschließlich Konstruktionsvollholz für den nichtsichtbaren Bereich (KVH-NSi) nach der Vereinbarung zwischen VDS und BDZ als Bauschnittholz für Konstruktionen nach DIN 1052 und Gefährdungsklasse 0 nach DIN 68 800-3, Holzart Fichte oder Tanne zu verwenden.
Die Holzlieferung ist in die Position einzuberechnen.

Die Aufteilung der Wandflächen in Konstruktionselemente hat in Abstimmung mit dem Planverfasser zu erfolgen.

Die Verbindung der Wandelemente untereinander ist über die gesamte Wandhöhe auszuführen und in die Einheitspreise einzurechnen.

Sämtliche für den Anschluss an benachbarte Wandflächen / Schwellen, die Montage von Verschalungen, Eckausbildungen, Türaussparungen etc. erforderlichen Hölzer, Befestigungsmittel (Winkel, Nägel, Schrauben etc.) etc. einschl der erforderlichen Arbeiten sind in die Einheitspreise einzurechnen.

Rohbauelement, bestehend aus:

1. Beplankung:
Gipskartonplatte / Gipskartonplatte imprägniert nach DIN 18180, Brandverhalten EN 13501-1 A2-s1, d0
d= 2x 12,5 mm

Angebotenes Fabrikat:
'..................................................' vom Bieter einzutragen,

2. Konstruktionsholz:
Holzrahmenkonstruktion herstellen aus Konstruktionsvollholz für den nicht sichtbaren Bereich, einschließlich Schwellen, Ständer, Rähme, Auswechslungen nach statischen Erfordernissen (soweit nicht gesondert beschrieben).
Material: C24 (KVH NSi oder glw.) Querschnitt: 80/80 mm, e = 625 mm
λ=0,120; µ min – max=50; ρ=450; c=1,600; Brandverhaltensklasse EN: D

2a. Dämmstoff:
Mineralwolle, nicht brennbar A1 nach DIN EN 135011, d=80 mm.

Angebotenes Fabrikat:
'..................................................' vom Bieter einzutragen,

3. Beplankung:
Gipskartonplatte / Gipskartonplatte imprägniert nach DIN 18180, Brandverhalten EN 13501-1 A2-s1, d0
d= 2x 12,5 mm

Vorfertigen, liefern und auf der Baustelle montieren.
Wandhöhe 3,05 m.
Menge: 65,480 m²

**3.4.120 Zulage Türöffnungen**
Zulage zur Vorposition:
Wechselhölzer, NH C24, b=80 mm, h=80 mm, für Türöffnungen, Sturzausbildung, Wechsel, ...

Türmaß (Rohbaumaß): 113,5 x 213,5 cm
Menge: 27,850 m

**3.4.130 Zusätzliche Abdicht- und Stopfarbeiten**
*** Pauschalposition
Zusätzliche Abdicht- und Stopfarbeiten z.B. im Bereich der Anschlussfugen etc. nach Blower-Door-Test.
Menge: 1,000 psch

**3.4.140 Wandanschluss IW an AW, T-Verbindung**
Wandanschluss Innen- an Außenwand, T.-Verbindung.
Menge: 21,000 m

**3.4.150 Wandanschluss IW an Massivwand, T-Verbindung**
Wandanschluss Innen- an Außenwand, T.-Verbindung.
Menge: 21,000 m

**3.4.160 Wandanschluss IW an IW**
Wandanschluss Innen- an Innenwand, T.-Verbindung.
Menge: 6,000 m

**3.4.170 Zulage freistehendes Wandende**
Zulageposition für das Herstellen eines freistehendes Wandendes.
Im weiteren Verlauf der Baumaßnahme werden hier durch das Gewerk Trockenbauarbeiten Montagewände angeschlossen.
Menge: 12,000 m

#### Abschnitt 3.5 Leerrohre in Innenwänden

*Hinweis: Ausführungsbeschreibung*
Bei der luft- bzw. winddichten Elektroinstallation ist die Luftdichtheit, die Wärmebrückenfreiheit sowie die elektrische und mechanische Sicherheit zu gewährleisten. Dazu sind geeignete Produkte zu verarbeiten, die nachweislich die Luftdichtheit und Wärmebrückenfreiheit erhalten.

Für die Installation von Geräteeinsätzen nach DIN 49073-1 bzw. Leuchten nach DIN 60598 sind entsprechend dafür entwickelte luftdichte und wärmebrückenfreie Elektroinstallationsdosen bzw. -gehäuse zu nutzen. Bauteilanschlüsse bei Geräteinsätzen bzw. Leuchten in oder unterhalb der luftdichten Ebene bzw. winddichten Schicht (z. B. Außendämmung) sind dauerhaft dicht auszuführen. Es ist zudem zu gewährleisten, dass es zu keiner Beschädigung der luftdichten oder winddichten Ebene bzw. des Dämmmaterials aufgrund der eingesetzten Betriebsmittel kommt. Durchdringungen bzw. Durchführungen müssen luftdicht isoliert werden (z.B. mittels Luftdichtungsmanschetten oder Dichtstopfen).

Im Bereich der winddichten Ebene (z.B. zur sicheren mechanischen Befestigung von Leuchten, Steckdosen, Sprechanlagen etc.) sind entsprechende Produkte mit Wärmebrückennachweis einzusetzen.

**3.5.10 Hohlwand Geräte-Verbindungsdose, für Massivholz, luftdicht, mit Geräteschrauben, Tiefe 65 mm**
Geräte-Verbindungsdose, luftdicht, für Hohlwandinstallation,

Hohlwanddose, Ausführung als Hohlwand-Geräte-Verbindungsdose nach DIN EN 60670/VDE 0606 und DIN 49073, aus Kunststoff, luftdichte Ausführung nach DIN 18015-5,

Installationsöffnung Ø 60 mm, Einbauöffnung Ø 68 mm, Tiefe 65 mm, mit Klemmrippenbefestigung für mehrschichtige Wandaufbauten in Holzbauweise, mit 4 Schraubdomen, mit 2 Schraubdomen und 2 Plus-Minus-Geräteschrauben,

4 Markierungen für Leitungs- oder Rohreinführungen bis max. Ø 25 mm durch Universal-Öffnungsschneider (Art.-Nr. 1085-80), Schutzart IP 30 nach DIN EN 60529, flammwidrig nach DIN EN 60695 bis 850° C,

Hersteller/Typ Kaiser 9066-12
Menge: 20,000 Stk

**3.5.20 Hohlwand Geräte-Verbindungsdose, O-range ECON® 64, luftdicht, mit Geräteschrauben, Tiefe 62 mm**
Geräte-Verbindungsdose, luftdicht, für Hohlwandinstallation,

Hohlwanddose, Ausführung als Hohlwand-Geräte-Verbindungsdose nach DIN EN 60670/VDE 0606 und DIN 49073, aus Kunststoff, luftdichte Ausführung nach DIN 18015-5,

Installationsöffnung Ø 60 mm, Einbauöffnung Ø 68 mm, Tiefe 62 mm, für Plattenstärke 7-40 mm, Kombinationsabstand 71 mm mit vollisolierten Verbindungsstutzen, mit 2 Plus-Minus-Geräteschrauben,

Werkzeuglose Einführung für NYM-Leitungen und Datenleitungen sowie für Rohre Ø 20/25 mm (2 x Ø 20/25 mm, 3 x 3 x 1,5 mm², 3 x 3 x 2,5 mm² bzw. 5 x 1,5 mm², 1 x 5 x 2,5 mm² bzw. 7 x 1,5 mm², Schutzart IP 30 nach DIN EN 60529, flammwidrig nach DIN EN 60695 bis 850° C, für Hohlwandinstallation,

Hersteller/Typ Kaiser 9264-22
Menge: 40,000 Stk

**3.5.30 Hohlwand Geräte-Verbindungsdose, O-range, mit Geräteschrauben, Tiefe 62 mm**
Geräte-Verbindungsdose, für Hohlwandinstallation,

Hohlwanddose, Ausführung als Hohlwand-Geräte-Verbindungsdose nach DIN EN 60670/VDE 0606 und DIN 49073, aus Kunststoff, luftdichte Ausführung nach DIN 18015-5,

Installationsöffnung Ø 60 mm, Einbauöffnung Ø 68 mm, Tiefe 62 mm, für Plattenstärke 7-40 mm, Kombinationsabstand 71 mm mit vollisolierten Verbindungsstutzen, mit 2 Plus-Minus-Geräteschrauben,

Werkzeuglose Einführung für NYM-Leitungen und Datenleitungen sowie für Rohre Ø 20/25 mm (2 x Ø 20/25 mm, 3 x 3 x 1,5 mm², 3 x 3 x 2,5 mm² bzw. 5 x 1,5 mm², 1 x 5 x 2,5 mm² bzw. 7 x 1,5 mm², Schutzart IP 30 nach DIN EN 60529, flammwidrig nach DIN EN 60695 bis 850° C, für Hohlwandinstallation.
Menge: 110,000 Stk

**3.5.40 Hohlwand Gerätedose CEE 16 A, luftdicht**
Gerätedose, für Hohlwandinstallation,

Hohlwanddose, Ausführung als Hohlwand-Gerätedose nach DIN EN 60670/VDE 0606 und DIN 49073, aus Kunststoff, luftdichte Ausführung nach DIN 18015-5,

Installationsöffnung Ø 70 mm, Einbauöffnung Ø 74 mm, Tiefe 48, für Plattenstärke 12,5-40 mm, mit Dichtring Schutzart IP 34 nach DIN EN 60529, mit 2 Schraubdomen,

8 Markierungen für Leitungseinführungen bis Ø 10,5 mm durch Universal-Öffnungsschneider (Art.-Nr. 1085-80), Schutzart IP 30 nach DIN EN 60529, flammwidrig nach DIN EN 60695 bis 850° C, für Hohlwandinstallation,, für CEE-Steckvorrichtungen 16 A

Hersteller/Typ Kaiser 9075-12
Menge: 3,000 Stk

**3.5.50 Mittleres Kunststoff-Wellrohr; biegsam; FFKuS-EM-F 25**
Elektroinstallationsrohr DIN EN 61386-22, Maße DIN EN 60423, nicht flammenausbreitend, aus PVC-U mit Kunststoffmantel aus PVC-P, mit hochgleitfähiger Innenschicht, doppelwandig, innen gewellt, außen glatt, biegsam, Außendurchmesser 25 mm, Klassifizierungscode 33412, Druckfestigkeit mittel, Schlagfestigkeit mittel, Dauergebrauchs- und Installations- temperatur min. -25°C max. +60°C, fachgerecht nach den Verlegerichtlinien verlegen.

 in Teillängen in Wandkonstruktion einbauen
Menge: 250,000 m

**3.5.60 Mittleres Kunststoff-Wellrohr; biegsam; FFKuS-EM-F 20**
Elektroinstallationsrohr DIN EN 61386-22, Maße DIN EN 60423, nicht flammenausbreitend, aus PVC-U mit Kunststoffmantel aus PVC-P, mit hochgleitfähiger Innenschicht, doppelwandig, innen gewellt, außen glatt, biegsam, Außendurchmesser 20 mm, Klassifizierungscode 33412, Druckfestigkeit mittel, Schlagfestigkeit mittel, Dauergebrauchs- und Installations- temperatur min. -25°C max. +60°C, fachgerecht nach den Verlegerichtlinien verlegen.

 in Teillängen in Wandkonstruktion einbauen
Menge: 15,000 m

**3.5.70 Konstruktiver Unterschnitt mit Fräsung in Bodenholz**
Konstruktiver Unterschnitt mit Fräsung in Bodenholz für Leitungstrasse wandquerend auf dem Boden

für Wandstärke bis 25 cm

Querschnitt: Tiefe bis 4 cm Breite bis 10 cm
Menge: 15,000 St

**3.5.80 Zulage für das Herstellen von Ausschnitten für Elektroinstallation**
Zulage für das Herstellen von Ausschnitten für Schalter-, Steck-, Verteilerdosen und haustechnische Installationen, einseitig in die
Beplankung der Innenwand-Konstruktion.
Menge: 170,000 Stck

#### Abschnitt 3.6 Dachkonstruktion

*Hinweis*
Die Mengen für die Dachkonstruktion von Hausmeisterstützpunkt / Umkleide Kegelbahn sind in den Positionen 2.6. enthalten.

### Bereich 4 Dachdeckerarbeiten

*Hinweis: Zusätzliche technische Vorbemerkungen - Allgemein Dach*
Zusätzliche technische Vorbemerkungen - Allgemein Dach

Die folgende Leistungsbeschreibung basiert auf einem Dachsystem mit aufeinander abgestimmten Systemkomponenten.

Grundlagen des Leistungsverzeichnisses sind:

- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und Herstellervorgaben.
Die Nachweise sind mit dem Angebot einzureichen.

Zusätzlich sind folgende Hersteller-Nachweise zu erfüllen:

- Güteüberwachung für Abdichtungs- und Dämmmaterialien
- Qualitätsmanagement des Herstellers nach DIN EN ISO 9001
- Umweltmanagement des Herstellers nach EN ISO 14001
- Energiemanagement des Herstellers nach DIN EN ISO 50001
- Ökobilanz (EPD) für Abdichtungs- und Dämmmaterialien

Zusätzliche technische Vorbemerkungen - Haltbarkeits-Garantie

Eine verlängerte Haltbarkeits-Garantie des Herstellers über eine Laufzeit von 10 Jahren wird vereinbart.

Der Hersteller steht dafür ein, dass bei materialbedingten Schäden an den garantierten Produkten des Herstellers innerhalb der Garantiedauer keine wesentliche Beeinträchtigung der Funktionsfähigkeit auftritt.
Im Besonderen beinhaltet die Haltbarkeits-Garantie über die gesamte Laufzeit folgende Leistungen:

- kostenlose Lieferung des Materials zur Schadensbeseitigung
- Übernahme der durch die Beseitigung der Schäden entstehenden Kosten
- Übernahme der Kosten aus Folgeschäden (Sachschäden)

Es gilt der Text der Garantie-Urkunde.

Zusätzliche technische Vorbemerkungen - Retention Drossel

Die folgende Leistungsbeschreibung basiert auf einer Niederschlags-Abfluss-Simulation (N-/A-Simulation) und den entsprechend aufeinander abgestimmten Systemaufbauten des Herstellers.
Für hydraulisch gekoppelte Retentionsdächer mit einer gezielten Wasserrückhaltung, Einleitbeschränkung und damit verbundener Drosselung im gefällelosen Dach gelten besondere Anforderungen. Die Nachweisführung per N-/A-Simulation liefert Angaben u.a. zur Dimensionierung der Rückhalteräume, der Drosseleinstellungen bis hin zum Überflutungsnachweis und ist üblicherweise Teil der Genehmigungsplanung.
Es ist zu beachten, dass die Simulation auf den herstellerspezifischen Produkten und Simulationsparametern gründet, weshalb ein Produktwechsel einer einzelnen Schicht oder des gesamten Schichtenaufbaus zu einer möglichen Nichterfüllung der  behördlichen Vorgaben hinsichtlich Einleitbeschränkung führen kann.
Der Systemanbieter bietet diesbezüglich für alle Anwendungsfälle vollumfänglich funktionale und aufeinander abgestimmte Aufbauten an.

Zusätzliche technische Vorbemerkungen - Absturzsicherung

Gemäß §32 MBO - Dächer (8) bzw. LBO, ArbSchG und DGUV-Information 201-056 sind Schutzeinrichtungen an Absturzkanten vorzusehen.
In der DGUV-I sind 4 Ausstattungsklassen beschrieben:

Ausstattungsklasse1: Anschlageinrichtungen mit Einzelanschlag- punkten
- Ausstattungsklasse 2: Anschlageinrichtungen mit  horizontaler Führung (z.B. Seilsicherungssysteme, Schiene)
- Ausstattungsklasse 3: Seitenschutz gem. DIN EN 13374 (Geländersystem)
- Ausstattungsklasse 4: öffentliche Verkehrswege gem. entsprechenden Bauvorschriften.

Bei der Auswahl der Schutzmaßnahmen muss dem kollektiven Schutz Vorrang vor individuellen Schutzmaßnahmen, z. B. persönlicher Schutzausrüstung gegen Absturz, eingeräumt werden.

#### Abschnitt 4.1 Abdichtungsarbeiten Funktionsgebäude, Retentionsdach

**4.1.10 Trenn- und Ausgleichslage**
Trenn- und Ausgleichslage lose verlegt und mechanisch befestigt.
Elastomerbitumenbahn nach DIN EN 13707, als dauerhaft funktionale Trenn- und Ausgleichslage.

Leistungs- und Funktionsanforderungen:
- Dicke  : ca. 2,0 mm
- oberseitig  : folienkaschiert
- unterseitig  : vlieskaschiert
- Trägereinlage: Polyestervlies
- Maximale Zugkraft nach DIN 12311-1
  l  : > 550 N/50 mm, q: > 300 N/50 mm
- Dehnung nach DIN 12311-1: l + q: > 20 %
- Kaltbiegeverhalten nach DIN EN 1109: < -20 °C
- Wärmestandfestigkeit nach DIN EN 1110: > +120 °C

Liefern und gem. Herstellervorgaben auf den Untergrund fachgerecht lose verlegen und nach DIN EN 1991 mechanisch befestigen. Längsnaht- und Kopfstoßüberdeckung mind. 8 cm breit herstellen. Stöße versetzt anordnen.

Leitfabrikat: BauderFLEX TA 600 oder gleichwertig

Angebotenes Fabrikat:
'..................................................' vom Bieter einzutragen
Menge: 576,000 m²

**4.1.20 Dampfsperre als Behelfsabdichtung**
Dampfsperre vollflächig verschweißt als Behelfsabdichtung.
Elastomerbitumen-Schweißbahn als Dampfsperrbahn nach DIN EN 13 970.

Leistungs- und Funktionsanforderungen:
- Dicke  : ca. 4 mm
- oberseitig  : naturschiefer mit Mittelstreifen
- unterseitig  : folienkaschiert
- offene Liegezeit bzw. UV-stabil: 6 Monate
- Trägereinlage: Kombinationsträger PET/Alu/PET +  Glasvlies
- Durchtrittsicher
- Maximale Zugkraft nach DIN EN 12311-1:
  l  : > 400 N/50 mm, q: > 300 N/50 mm,
- Dehnung nach DIN EN 12311-1: l + q: > 2 %
- Diffusionswiderstand (Sd-Wert) nach DIN EN 1931: > 1500 m
- Kaltbiegeverhalten nach DIN EN 1109: < -20 °C
- Wärmestandfestigkeit nach DIN EN 1110: > + 70 °C
- kurzfristige Behelfsabdichtung

Liefern und gem. Herstellervorgaben auf den Untergrund fachgerecht vollflächig verschweißen. Längsnaht- und Kopfstoßüberdeckung mind. 8 cm breit fachgerecht verschweißen. Stöße versetzt anordnen. Bei Verlegung auf Stahltrapezblech: Längsnaht auf dem Obergurt anordnen und Kopfstoß mit geeignetem Flachblech unterlegen. Im Bereich von An- und Abschlüssen sowie Dachdurchdringungen ist die Bahn luftdicht anzuschließen.

Leitfabrikat: Bauder Super AL-E PLUS 40 oder gleichwertig

Angebotenes Fabrikat:
'..................................................' vom Bieter einzutragen
Menge: 576,000 m²

**4.1.30 Dampfsperre im Anschlussbereich**
Dampfsperre im Anschlussbereich.
Dampfsperre inkl. erforderlicher Trennlage der Vorpositionen liefern und in An- bzw. Abschlussbereichen fachgerecht verlegen.
Untergrund  : Holz
Anschlusshöhe cm: bis 50cm
Menge: 102,000 m

**4.1.40 Wärmedämmung mit Schaumkleber verklebt**
Wärmedämmung mit Schaumkleber verklebt.
Ökologische Hartschaumplatten aus ca. 80 % massenbilanzierter Biomasse nach DIN EN 13165, für genutzte und nicht genutzte Dachflächen.

Leistungs- und Funktionsanforderungen:
- Anwendungstyp nach 4108-10: DAA dh, hohe Druckbelastbarkeit
- Deckschichten: Muschelkalkvlies
- umlaufenden Stufenfalz
- Wärmeleitfähigkeit nach DIN 4108-4:
  Dicke 125 mm: 0,024 W/(mK)
  Dicke 160 mm: 0,024 W/(mK)
- Brandverhalten nach DIN EN 13501-1: Klasse E, nicht brennend abtropfend, nicht glimmend
- Zugfestigkeit senkrecht zur Plattenebene nach DIN EN 1607:
> 80 kPa
- nicht kapillaraktiv
- formaldehydfrei
- biologisch und bauökologisch unbedenklich
- geruchsneutral
- resistent gegen Schimmel und Verrottung
- widerstandsfähig gegen statische und dynamische Lasten
- nicht schmelzend und dauerhaft formbeständig bei hoher Wärmeeinwirkung
- Plattengröße: 600 x 1200 mm

Liefern und auf dem Untergrund mit Schaumkleber im System streifenweise windsogsicher nach DIN EN 1991-1-4 verkleben.
Platten versetzt anordnen und dicht stoßen.
Plattendicke : 180 mm

Leitfabrikat: BauderECO FF oder gleichwertig

Angebotenes Fabrikat:
'..................................................' vom Bieter einzutragen
Menge: 576,000 m²

**4.1.50 Erste Lage der Abdichtung streifenweise verschweißt**
Erste Lage der Abdichtung streifenweise verschweißt.
Elastomerbitumen-Schnellschweißbahn als untere Lage nach DIN EN 13707, mit dimensionsstabiler Kombinations-trägereinlage und thermisch schnell aktivierbaren Spezialbitumenstreifen an der Bahnenunterseite zur Ausbildung einer funktionalen Dampfdruckausgleichsschicht.

Leistungs- und Funktionsanforderungen:
- Anwendungskurzzeichen nach
  DIN SPEC 20000-201: DU/E1 PYE KTP S4
  DIN SPEC 20000-202: PYE KTP S4
- Dicke  : ca. 4,2 mm
- oberseitig  : vlieskaschiert, Sand
- unterseitig  : folienkaschiert, THERM-Streifen
- Dampfdruckausgleichsschicht
- Trägereinlage: Polyestergewebe mit Glasvlies
- Maximale Zugkraft nach DIN 12311-1:
  l + q > 1000 N/50 mm
- Dehnung nach DIN 12311-1: l + q > 20 %
- Kaltbiegeverhalten nach DIN EN 1109: < -30 °C
- Wärmestandfestigkeit nach DIN EN 1110: > +100 °C
- Verhalten bei Brand von außen, im System geprüft nach DIN CEN/TS 1187 und eingestuft in BROOF(t1)

Liefern und gem. Herstellervorgaben auf dem Untergrund fachgerecht verschweißen. Längsnaht und Kopfstoßüber- deckung, mind. 8 cm breit fachgerecht verschweißen.
Stöße versetzt anordnen.

Leitfabrikat: BauderTHERM UL 50 oder gleichwertig

Angebotenes Fabrikat:
'..................................................' vom Bieter einzutragen
Menge: 576,000 m²

**4.1.60 Abschottung, gedämmt, auf Holzkonstruktion**
Abschottung, gedämmt auf Holzkonstruktion Detail wie nachfolgend beschrieben ausführen, einschließlich Lieferung aller erforderlichen Materialien:
- erste Lage der Abdichtung der Vorposition als Zuschnitt mit ca. 10 cm Überdeckung auf die Dampfsperre und auf die Wärmedämmung aufschweißen / aufkleben.

Hinweis:
Die Lage der Abschottungen ist zu dokumentieren und der Bauleitung nach Abschluss der Arbeiten zu übergeben.
Menge: 180,000 m

**4.1.70 Oberlage der Abdichtung vollflächig verschweißt**
Oberlage der Abdichtung vollflächig verschweißt.
Plasto-elastische hochwärmestandfeste Schweißbahn als obere Lage nach DIN EN 13707 und DIN EN 13969, mit Kombinationsträger auf Polyesterbasis glasverstärkt. Durchwurzelungsschutz nach FLL-Richtlinie ohne den Einsatz von Herbiziden.

Leistungs- und Funktionsanforderungen:
- Anwendungskurzzeichen DIN SPEC 20000-201:
  DO/E1 PYP-KTP S5
  DIN SPEC 20000-202: BA PYP-KTP S5
- Dicke  : ca. 5,2 mm
- oberseitig  : beschiefert graphitschwarz
- unterseitig  : folienkaschiert
- Trägereinlage: Kombinationsträger (KTP) 250g/m²
- Maximale Zugkraft nach DIN 12311-1:
  l + q : 1000 N/50 mm (+/- 100)
- Dehnung nach DIN 12311-1: l + q >=45 % (+/- 5)
- Kaltbiegeverhalten nach DIN EN 1109: <= -15 °C
- Wärmestandfestigkeit nach DIN EN 1110: >= +150 °C
- Verhalten bei Brand von außen, im System geprüft nach DIN CEN/TS 1187 und eingestuft in BROOF(t1)
- wurzelresistent nach FLL-Richtlinie, einschließlich rhizombildender Quecke
- Mecopropfreiheit nach DIN CEN/TS 16637-2, ohne den Einsatz von Herbiziden

Liefern und gem. Herstellervorgaben auf den Untergrund fachgerecht vollflächig verschweißen. Längsnaht- und Kopfstoßüberdeckung min. 8 cm breit fachgerecht verschweißen.
Stöße versetzt anordnen.

Leitfabrikat: BauderDIAMANT oder gleichwertig

Angebotenes Fabrikat:
'..................................................' vom Bieter einzutragen
Menge: 576,000 m²

**4.1.80 Maßnahmen zur Aufnahme horizontaler Kräfte**
Maßnahmen zur Aufnahme horizontaler Kräfte mit Befestigungsschiene.
Mechanische Befestigung zur Aufnahme horizontaler Kräfte wie nachfolgend beschrieben ausführen, einschließlich Lieferung aller erforderlichen Materialien:

- Erste Lage der Abdichtung an der Aufkantung ca. 5 cm hoch führen.
- Befestigungsschiene 7/15 mit geeigneten Befestigern,
Abstand  : e = ca. 25 cm,
als Linienbefestigung, im unmittelbaren Eckbereich in die Unterkonstruktion montieren.

Untergrund  : Holz
Überdeckung der Befestigungselemente mit Anschlussbahn entsprechend der Folgeposition.

Leitfabrikat: Bauder Befestigungsschiene 7/15 oder gleichwertig

Angebotenes Fabrikat:
'..................................................' vom Bieter einzutragen
Menge: 102,000 m

**4.1.90 Dachrand Attika, waagerecht**
Dachrand Attika, waagerecht, Holzständer - Konstruktion.
Detail wie nachfolgend beschrieben ausführen, einschließlich Lieferung aller erforderlichen Materialien:

- Dampfsperre der Vorposition bis Außenkante Holzbalkendecke führen.
- Attika als Holzständer - Konstruktion fachgerecht montieren, siehe gesonderte Position.
- Trennlage entspr. Pos. 4.1.10 als Zuschnitt auf der Holzständer - Konstruktion verlegen und windsogsicher befestigen.
- Dampfsperre als Zuschnitt bis Oberkante Wärmedämmung hochführen und vollflächig aufschweißen / aufkleben.
- Dämmstoff-Keil im Eckbereich vor der Aufkantung verlegen.
- Abdichtungsbahnen der Vorpositionen als Zuschnitt im Lagenrückversatz mit jeweils 10 cm Überdeckung fachgerecht verlegen. Die Zuschnitte hoch- und weiter bis Außenkante Attika führen und aufschweißen / aufkleben. Die Oberlage ist bis Unterkante Holzwerkstoffplatte herunterzuführen und mit geeignetem Befestiger zu fixieren. Die erste Lage zwischen den Lagen der Flächenabdichtung einbinden.

Attikahöhe  : 50cm
Attikabreite  : 30cm
Menge: 83,600 m

**4.1.100 Wandanschluss, gedämmt**
Wandanschluss, gedämmt
Detail wie nachfolgend beschrieben ausführen, einschließlich Lieferung aller erforderlichen Materialien:
- Bitumenvoranstrich im Detailbereich fachgerecht aufbringen.
- Dampfsperre bis Oberkante Wärmedämmung hochführen und vollflächig aufschweißen / aufkleben.
- Bei Bedarf Abdichtung mit Randfixierung versehen
- Dämmplatte als Zuschnitt an der Wandfläche fachgerecht fixieren.
- Plattendicke: 100mm
- Trennlage als Zuschnitt auf der Wärmedämmung aufkleben und bis zur Wandfläche führen
- abflämmen und mit feuergetrocknetem Naturquarzsand, Körnung 0,4 - 0,8 mm, abstreuen
- Vorbereitung, Abklebung und bei Bedarf Haftvermittlung / Grundierung des Untergrundes
- Flüssigkunststoff-System PU (1K) in zwei Schichten aufbringen.
Als erste Schicht ca. 2/3 der angegebenen Verbrauchsmenge vorlegen, Polyestervlies blasen- und faltenfrei einbetten, die zweite Schicht nass in nass nachlegen. Die Vliesüberlappung beträgt mindestens 5 cm. Vor Aushärtung der Abdichtung bzw. Grundierung Klebeband entfernen.
- Die Abdichtung mindestens 10 cm breit auf die Flächenabdichtung bis Oberkante Anschluss führen. Einschließlich aller Eckausbildungen.
- Verbrauch: ca. 3,1 kg/m²

Anschlusshöhe: 30cm

Hinweis:
Die Verlegeanleitung des Herstellers ist zu beachten.

Leistungs- und Funktionsanforderungen:
- Flüssigkunststoff:
- Anwendungskurzzeichen:
E1 PUR-1K-S-W3-P4-S1, S2, S3, S4,-TL4-TH4-DIN 18531-2
- Zulassung gemäß ETAG 005 in den höchsten Nutzungs-kategorien
- Basiswerkstoff Polyurethan, 1-komponentig
- GISCODE: RSP 20
- Trockenschichtdicke: mindestens 2,5 mm
- Farbe  : schiefergrau, ähnlich RAL 7015
- Trägereinlage: Polyestervlies (PV) 165 g/m²
- lösemittelfrei und geruchsarm
- alkalibeständig
- dauerhaft UV-stabil
- Verhalten bei Brand von außen, im System geprüft nach DIN CEN/TS 1187 und eingestuft in BROOF (t1)

Leitfabrikat: BauderLIQUITEC PU (Flüssigkunststoff-System PU, 1K) oder gleichwertig
Leitfabrikat: BauderPIR M / MF (Dämmplatte) oder gleichwertig
Leitfabrikat: BauderTEC KSA (Trennlage) oder gleichwertig
Leitfabrikat: BauderLIQUITEC PV 165 (Polyestervlies) oder gleichwertig

Angebotenes Fabrikat:
'..................................................' vom Bieter einzutragen

Angebotenes Fabrikat Dämmplatte:
'..................................................' vom Bieter einzutragen

Angebotenes Fabrikat Trennlage:
'..................................................' vom Bieter einzutragen

Angebotenes Fabrikat Polyestervlies:
'..................................................' vom Bieter einzutragen
Menge: 18,400 m

**4.1.110 Dachentwässerung Gully / Attikagully**
Dachentwässerung Gully
Attikagully System wärmegedämmt, mit Dämmblock  abgewinkelt, DN 100 für Freispiegelentwässerung mit eingeschäumter Wunsch-Anschluss-Manschette passend zur Dachabdichtung, inkl. Kiesfang liefern und fachgerecht einbauen.
Leistung inkl. Ablaufdrossel (objektbezogene  Fertigung)

Ausführung  : abgewinkelt
Manschette aus: Los/Festflansch / Manschette Bitumen
Gew. Nennweite: DN 100

Angebotenes Fabrikat:
'..................................................' vom Bieter einzutragen
,
Menge: 2,000 Stck

**4.1.120 Absturzsicherung Überfahrbares Seilsystem, OSB**
Absturzsicherung
Überfahrbares Seilsystem, OSB
Ständig nutzbare Flachdachabsturzsicherung zur Befestigung der persönlichen Schutzausrüstung gegen Absturz als Anschlageinrichtung im Rückhalte- bzw. Auffangsystem mit beweglichen Anschlagpunkten in Ausstattungsklasse 2 (BG-Bau, DGUV 201-056) nach DIN 4426 und DIN EN 795.

Leistungs- und Funktionsanforderungen:
- überfahrbare Ausführung (Ab- und wieder Anschnallen an den Stützen nicht notwendig)
- Edelstahlseil, Durchmesser: 8 mm
- Seilvorspannung: 50-120 kg
- Stützenabstand: bis 15 m
- Untergrund OSB-Platte mind. 22 mm

Lieferumfang:
- 4 Stk. STA-12 OSB als Eck- und Endstützen Durchmesser 48 mm, 14-Loch-Montage (inkl. Befestigung: Holzschrauben 6x50)
- 6 Stk. QUAD-11 OSB Zwischenstützen Durchmesser 16 mm, 4-Loch-Montage (inkl. Befestigung: Spezialschrauben/Dübel M10)
- 10 Stk. Rohreinfassungen als Formteile
- 1 Stk. Typenschild TYP
- 2 Stk. Endschlossbefestigung EB-10
- 1 Stk. Endschloss-Set ENDS-10
- 2 Stk. Dämpfungselement SHOCK-11
- 2 Stk. Eckelemente EDLE-50, Grad: 90
- 6 Stk. Seilzwischenhalter SZH-10
- 75 m Edelstahlseil SEIL-30
- 1 Stk. Seilgleiter GLEIT-10-A4

Liefern und gemäß Herstellervorgaben fachgerecht montieren. Stützen mit Formteil, passend zur Dachabdichtung, fachgerecht eindichten.
Die Montage ist gemäß DGUV zu dokumentieren.

Abdichtungsmaterial:  Bitumen
Stützenhöhe : 600mm

Leitfabrikat: BauderSECUTECoder gleichwertig

Angebotenes Fabrikat:
'..................................................' vom Bieter einzutragen
Menge: 1,000 Stck

**4.1.130 Absturzsicherung Montagedokumentation Individualschutz**
Absturzsicherung, Montagedokumentation Individualschutz.
Erstellung einer Montagedokumentation gemäß DGUV-I 201-056 und Herstellervorgabe mit nachfolgenden Mindestinhalten:

- Objekt-Adresse
- Produkte / Befestigungsmittel
- Montagefirma / Monteur
- Dachaufsichtsplan inkl. Nummerierung der Stützenpositionen
- Fotodokumentation:
        - 1x unmontierte Stütze inklusive Befestigungs-Set und Werkzeug
        - Jede fachgerecht montierte Stütze, nummeriert
        - bei Seilen Endschloss-Einheit am Anfang und Ende

Eine vollständige Montagedokumentation ist nach Abschluss der Arbeiten an den Auftraggeber zu übergeben.
Menge: 1,000 Stck

**4.1.140 Absturzsicherung Persönliche Schutzausrüstung**
Absturzsicherung, Persönliche Schutzausrüstung, bestehend aus:

- Auffanggurt PSA-STRING
- Verbindungsmittel inkl. zwei Karabiner, Länge: 470 mm
- Kernmantelseil,  Länge: 10 m, Durchmesser: 12 mm, inkl. mitlaufendem Auffanggerät und Bandfalldämpfer
- Bandschlinge, Länge: 0,8 m
- 3 Stk. Karabiner
Liefern und zur Aufbewahrung am Objekt übergeben.

Leitfabrikat: BauderSECUTEC PSA-SET-DACH oder gleichwertig

Angebotenes Fabrikat:
'..................................................' vom Bieter einzutragen
Menge: 1,000 Stck

**4.1.150 Absturzsicherung, Schrank für PSA und Dokumentation**
Absturzsicherung, Schrank für PSA und Dokumentation.
Schrank zur praktischen und spritzwassergeschützten Aufbewahrung der PSA und der Dokumentation liefern und montieren.
Abmessungen: 600 x 400 x 250 mm

Leitfabrikat: BauderSECUTEC PSA-SCHRANK oder gleichwertig

Angebotenes Fabrikat:
'..................................................' vom Bieter einzutragen
Menge: 1,000 Stck

**4.1.160 Absturzsicherung, Überprüfung**
Absturzsicherung, Überprüfung.
Wiederkehrende Inspektion durch eine geeignete Person mit fundierten Fachkenntnissen durch Schulung auf das angebotene / montierte System.

Leistungsumfang:
- Überprüfung der Absturzsicherungsanlage:
Stützen und Seilsystem: 1 x jährlich,
Geländersystem: alle 2 Jahre
- Dokumentation
- ggf. erforderliche Wartungsarbeiten werden nach Rücksprache mit dem Auftraggeber gesondert verrechnet, inkl. Fahrt- und Nebenkosten.
Menge: 1,000 Stck

**4.1.170 Dachentwässerung, Regenfallrohre rund**
Dachentwässerung
Regenfallrohre rund nach DIN EN 612 hergestellt aus Stahl,
Nenngröße  : DN 100,
Standardlänge: 2m, einschließlich Rohrschellen mit Schraubstift, 200mm, alle 2,00/3,00 m,
liefern und fachgerecht montieren.
Menge: 12,000 m

**4.1.180 Notentwässerung über Attika rund, Notüberlauf rund**
Notentwässerung über Attika rund.
Notüberlauf,  System passend zur Dachabdichtung, mit horizontalem Ablauf, inkl. Befestigungsmaterial, liefern und fachgerecht entsprechend Notüberlaufhöhe montieren.
Manschette aus der Abdichtungsbahn der Vorposition, Zuschnitt 50 x 50 cm, liefern, mit der Flächenabdichtung und dem Trichterrand homogen verschweißen.

Einbauhöhe  : 5cm
DN  : 100
Menge: 6,000 Stck

**4.1.190 Mauerabdeckung**
Mauerabdeckung aus Aluminium natur, Metalldicke 2,0mm, Abkantungen 4, Zuschnitt bis 750mm,
einschließlich der erforderlichen Haftstreifen aus verzinktem Stahl zur Stabilisierung der senkrechten Schenkel,
liefern und fluchtgerecht nach DIN EN 1991 windsogsicher mechanisch befestigen. Die senkrechten Abkantungen sind in die Haftstreifen einzuhängen.
Die Abdeckung soll ein Gefälle von mind. 3° nach innen aufweisen.
Menge: 83,600 m

**4.1.200 Mauerabdeckung, Eckzulage**
Mauerabdeckung, Eckzulage.
Ausbildung von Außen- bzw. Innenecken, zur Mauerabdeckung der Vorposition, einschließlich aller Gehrungsschnitte und Verbindung durch Löten, Schweißen oder Kleben.
Menge: 2,000 Stck

**4.1.210 Mauerabdeckung, Anschluss**
Mauerabdeckung, Anschluss.
Ausbildung eines Anschlusses zur Mauerabdeckung der Vorposition, einschließlich aller erforderlichen Schnitte, Kan-tungen und dauerelastischer Versiegelung.
Menge: 2,000 Stck

**4.1.220 Trennlage, lose verlegt**
Trennlage, lose verlegt.
Trenn- und Gleitschicht aus Polyethylen.

Leistungs- und Funktionsanforderungen:
- Flächengewicht: ca. 190 g/qm
- Dicke  : 0,2 mm
Liefern und mit mind. 10 cm Überdeckung lose verlegen.

Leitfabrikat: BauderGREEN PE 02 oder gleichwertig

Angebotenes Fabrikat:
'..................................................' vom Bieter einzutragen
Menge: 576,000 m²

**4.1.230 Schutzlage, Faserschutzmatte**
Schutzlage, Faserschutzmatte lose verlegt, Überdeckung verschweißt
Schutzlage aus Polyester- und Polypropylen-Fasermischung, mechanisch und thermisch verfestigt.

Leistungs- und Funktionsanforderungen:
- mechanisch hoch belastbar
- geruchsneutral
- Flächengewicht: ca. 600 g/qm
- Dicke  : 4 mm
- Abmessung: 2,0 x 30,0 m
- Pyramiden-Durchdrückkraft nach DIN EN 14574: 414 N
- Wasseraufnahme: 3,0 l/qm

Liefern und mit mind. 10 cm Überdeckung lose verlegen.
Überdeckungen zur Vermeidung von Unterwanderungen thermisch verschweißen.

Leitfabrikat: BauderGREEN FSM 600 oder gleichwertig

Angebotenes Fabrikat:
'..................................................' vom Bieter einzutragen
Menge: 576,000 m²

**4.1.240 Regenwasserrückhalte-Element**
Regenwasserrückhalte-Element
Hohlraumelement zur temporären Regenwasser-Rückhaltung in gefällelosen Dachkonstruktionen und in Verbindung mit einer Drosselung am Dachablauf.

Leistungs- und Funktionsanforderungen:
- Material  : Polypropylen
- Flächengewicht: ca. 6 kg/qm
- Elementhöhe: 50 mm
- Rückhaltekapazität: 95% bzw. ca. 47,5 l/qm
- Plattengröße: 600 x 600 mm (0,36 qm)
- Druckfestigkeit: 400 kPa

Liefern und auf der Schutzlage der Vorposition stumpf gestoßen fachgerecht verlegen.

Leitfabrikat: BauderGREEN RWR 50 oder gleichwertig

Angebotenes Fabrikat:
'..................................................' vom Bieter einzutragen
Menge: 576,000 m²

**4.1.250 Filterschicht Filtervlies**
Filterschicht für Dachbegrünung aus Polyester/Polypropylen.

Leistungs- und Funktionsanforderungen:
- Flächengewicht: 315 g/qm
- Abmessung: 2,0 x 50,0 m
- Öffnungsweite O 90: 0,07 mm
- Stempeldurchdrückkraft nach DIN EN ISO 12236:
> 1.000 N
- Geotextilrobustheitsklasse: GRK 5
- Wasserdurchlässigkeit VI H50: 0,045 m/s

Liefern und auf der Dränschicht mit 10 cm Überlappung lose verlegen.

Leitfabrikat: BauderGREEN FV 300 oder gleichwertig

Angebotenes Fabrikat:
'..................................................' vom Bieter einzutragen
Menge: 576,000 m²

**4.1.260 Kiesstreifen in Anschlussbereichen**
Kiesstreifen in Anschlussbereichen.
Kies gemäß Vorgaben FLL-Dachbegrünungsrichtlinie zur Schaffung vegetationsfreier Abstandsflächen liefern und in allen Anschlussbereichen (Dachrand, Wand, Dachentwässerung, Lichtkuppel, sonstige Durchdringungen) in loser Schüttung aufbringen und gleichmäßig verteilen.
Schichtdicke : 7cm
Streifenbreite: 50 cm
Menge: 102,000 m

**4.1.270 Kiesfangleiste Teleskop, lose verlegt**
Kiesfangleiste Teleskop, lose verlegt.
Kiesfangleiste mit Teleskopfunktion, Innenleiste als Stoßverbinder einsetzbar.

Leistungs- und Funktionsanforderungen:
- Material  : AlMg3
- Materialdicke: 1,0 mm
- Länge  : 5000 mm (2 x 2500 mm)
- Höhe  : 100/80 mm
- 5-fach gekantet

Liefern und fachgerecht einbauen.

Leitfabrikat: BauderGREEN TEL 100/80 oder gleichwertig

Angebotenes Fabrikat:
'..................................................' vom Bieter einzutragen
Menge: 102,000 m

**4.1.280 Vegetationstragschicht**
Vegetationstragschicht.
Extensiv-Substrat Mehrschichtig max. 1250 kg/cbm.
Mineralisches Schüttstoffgemisch aus Lava, Blähschiefer, Blähton und Bims, mit geringen Anteilen organischer Substanz, für mehrschichtige Extensivbegrünungen, nach FLL-Dachbegrünungsrichtlinie geprüft.

Vegetationstechnische Eigenschaften:
- maximale Wasserkapazität (WK): 39,2 Vol.-%
- Luftgehalt bei maximaler Wasserkapazität: 26,2 Vol.-%
- Gesamtporenvolumen: 65,4 Vol.-%
- Wasserdurchlässigkeit: 25 mm/min
- pH-Wert  : 7,4
- Salzgehalt  : 0,6 g/l
- Gehalt an organischer Substanz: 38,7 g/l
- Volumengewicht:
  trocken  : ca. 790 - 840 kg/cbm
  wassergesättigt: ca. 1190 - 1240 kg/cbm

Liefern, in loser Schüttung aufbringen und gleichmäßig verteilen.

Schichtdicke : 8cm

Hinweis:
Einbaugenauigkeit: +/- 1,5 cm
Verdichtungsfaktor für Transport und Einbau: ca. 20 %
Die Abrechnung erfolgt lt. Nachweis Lieferscheine und ist auf Bedarf vorzulegen.

Leitfabrikat: BauderGREEN SUB-EM 1250 oder gleichwertig

Angebotenes Fabrikat:
'..................................................' vom Bieter einzutragen
Menge: 525,000 m²

**4.1.290 Vegetation Samenmischung**
Vegetation, Samenmischung.
Samenmischung Kraut-Sedum für naturnahe Trockenstandorte. Säfertige Mischung inkl. Samenhaftkleber und organischer Basisnahrung liefern, fachgerecht ausbringen.
Vegetationscharakter: wilde Wiese
Verbrauchsmenge: 100 g/qm

Leitfabrikat: BauderGREEN Seed Mix

angebotenes Fabrikat '..................................................' vom Bieter einzutragen
Menge: 525,000 m²

**4.1.300 Kontrollschacht**
Kontrollschacht mit arretierbarem Deckel.

Leistungs- und Funktionsanforderungen:
- Material  : Aluminium
- Höhe  : 120 mm
- Abmessungen: 400 x 400 mm
- Farbe  : weißaluminium

Liefern und über dem Dachablauf fachgerecht montieren.

Leitfabrikat: BauderGREEN KS ALU 400 oder gleichwertig

Angebotenes Fabrikat:
'..................................................' vom Bieter einzutragen
Menge: 2,000 Stck

#### Abschnitt 4.2 Dachdeckerarbeiten Hausmeisterstützpunkt, Flachdach Gefälledämmung

**4.2.10 Trenn- und Ausgleichslage**
Trenn- und Ausgleichslage lose verlegt und mechanisch befestigt.
Elastomerbitumenbahn nach DIN EN 13707, als dauerhaft funktionale Trenn- und Ausgleichslage.

Leistungs- und Funktionsanforderungen:
- Dicke  : ca. 2,0 mm
- oberseitig  : folienkaschiert
- unterseitig  : vlieskaschiert
- Trägereinlage: Polyestervlies
- Maximale Zugkraft nach DIN 12311-1
  l  : > 550 N/50 mm, q: > 300 N/50 mm
- Dehnung nach DIN 12311-1: l + q: > 20 %
- Kaltbiegeverhalten nach DIN EN 1109: < -20 °C
- Wärmestandfestigkeit nach DIN EN 1110: > +120 °C

Liefern und gem. Herstellervorgaben auf den Untergrund fachgerecht lose verlegen und nach DIN EN 1991 mechanisch befestigen. Längsnaht- und Kopfstoßüberdeckung mind. 8 cm breit herstellen. Stöße versetzt anordnen.

Leitfabrikat: BauderFLEX TA 600 oder gleichwertig

Angebotenes Fabrikat:
'..................................................' vom Bieter einzutragen
Menge: 194,000 m²

**4.2.20 Dampfsperre als Behelfsabdichtung**
Dampfsperre vollflächig verschweißt als Behelfsabdichtung.
Elastomerbitumen-Schweißbahn als Dampfsperrbahn nach DIN EN 13 970.

Leistungs- und Funktionsanforderungen:
- Dicke  : ca. 4 mm
- oberseitig  : naturschiefer mit Mittelstreifen
- unterseitig  : folienkaschiert
- offene Liegezeit bzw. UV-stabil: 6 Monate
- Trägereinlage: Kombinationsträger PET/Alu/PET +  Glasvlies
- Durchtrittsicher
- Maximale Zugkraft nach DIN EN 12311-1:
  l  : > 400 N/50 mm, q: > 300 N/50 mm,
- Dehnung nach DIN EN 12311-1: l + q: > 2 %
- Diffusionswiderstand (Sd-Wert) nach DIN EN 1931: > 1500 m
- Kaltbiegeverhalten nach DIN EN 1109: < -20 °C
- Wärmestandfestigkeit nach DIN EN 1110: > + 70 °C
- kurzfristige Behelfsabdichtung

Liefern und gem. Herstellervorgaben auf den Untergrund fachgerecht vollflächig verschweißen. Längsnaht- und Kopfstoßüberdeckung mind. 8 cm breit fachgerecht verschweißen. Stöße versetzt anordnen. Bei Verlegung auf Stahltrapezblech: Längsnaht auf dem Obergurt anordnen und Kopfstoß mit geeignetem Flachblech unterlegen. Im Bereich von An- und Abschlüssen sowie Dachdurchdringungen ist die Bahn luftdicht anzuschließen.

Leitfabrikat: Bauder Super AL-E PLUS 40 oder gleichwertig

Angebotenes Fabrikat:
'..................................................' vom Bieter einzutragen
Menge: 194,000 m²

**4.2.30 Dampfsperre im Anschlussbereich**
Dampfsperre im Anschlussbereich.
Dampfsperre inkl. erforderlicher Trennlage der Vorpositionen liefern und in An- bzw. Abschlussbereichen fachgerecht verlegen.
Untergrund  : Holz
Anschlusshöhe cm: bis 50cm
Menge: 78,000 m

**4.2.40 Wärmedämmung mit Schaumkleber verklebt**
Wärmedämmung mit Schaumkleber verklebt.
Ökologische Hartschaumplatten aus ca. 80 % massenbilanzierter Biomasse nach DIN EN 13165, für genutzte und nicht genutzte Dachflächen.

Leistungs- und Funktionsanforderungen:
- Anwendungstyp nach 4108-10: DAA dh, hohe Druckbelastbarkeit
- Deckschichten: Muschelkalkvlies
- umlaufenden Stufenfalz
- Wärmeleitfähigkeit nach DIN 4108-4:
  Dicke 125 mm: 0,024 W/(mK)
  Dicke 160 mm: 0,024 W/(mK)
- Brandverhalten nach DIN EN 13501-1: Klasse E, nicht brennend abtropfend, nicht glimmend
- Zugfestigkeit senkrecht zur Plattenebene nach DIN EN 1607:
> 80 kPa
- nicht kapillaraktiv
- formaldehydfrei
- biologisch und bauökologisch unbedenklich
- geruchsneutral
- resistent gegen Schimmel und Verrottung
- widerstandsfähig gegen statische und dynamische Lasten
- nicht schmelzend und dauerhaft formbeständig bei hoher Wärmeeinwirkung
- Plattengröße: 600 x 1200 mm

Liefern und auf dem Untergrund mit Schaumkleber im System streifenweise windsogsicher nach DIN EN 1991-1-4 verkleben.
Platten versetzt anordnen und dicht stoßen.
Plattendicke : 80 mm

Leitfabrikat: BauderECO FF oder gleichwertig

Angebotenes Fabrikat:
'..................................................' vom Bieter einzutragen
Menge: 194,000 m²

**4.2.50 Gefälledämmung mit Schaumkleber verklebt**
Gefälledämmung mit Schaumkleber verklebt.
Ökologische Hartschaumplatten aus ca. 80 % massenbilanzierte Biomasse nach DIN EN 13165, für genutzte und nicht genutzte Dachflächen.

Leistungs- und Funktionsanforderungen:
- Anwendungstyp nach 4108-10: DAA dh, hohe Druckbelast- barkeit
- Deckschichten: unkaschiert
- Wärmeleitfähigkeit nach DIN 4108-4: WLS 025-027
  Dicke < 80 mm: 0,027 W/(mK)
  Dicke >= 80 mm: 0,026 W/(mK)
  Dicke >= 120 mm: 0,025 W/(mK)
- Brandverhalten nach DIN EN 13501-1: Klasse E, nicht brennend abtropfend, nicht glimmend
- klassifiziert nach DIN 18234-2
- Zugfestigkeit senkrecht zur Plattenebene nach DIN EN 1607:
  > 100 kPa
- Umweltproduktdeklaration EPD nach ISO 14025
- Wasseraufnahme nach DIN EN 12087: < 3 Vol. %
- kurzfristig Temperaturbeständig bis + 250°C
- nicht kapillaraktiv
- formaldehydfrei
- biologisch und bauökologisch unbedenklich
- geruchsneutral
- resistent gegen Schimmel und Verrottung
- PIR-stabilisiert mit PIR Index > 250
(extrem hohe Dimensionsstabilität)
- widerstandsfähig gegen statische und dynamische Lasten
- nicht schmelzend und dauerhaft formbeständig bei hoher Wärmeeinwirkung
- Plattenformat: 800 x 1200 mm

Liefern und auf dem Untergrund nach geprüftem Gefälleplan mit Schaumkleber streifenweise windsogsicher nach DIN EN 1991-1-4 verkleben.
Platten versetzt anordnen und dicht stoßen.

Gefälle  : 2 %
Anfangsdicke:  25mm
Enddicke  : 137mm

Hinweis:
Der U-Wert muss nach DIN EN 6946 nachgewiesen werden.

Leitfabrikat: BauderECO T oder gleichwertig

Angebotenes Fabrikat:
'..................................................' vom Bieter einzutragen
Menge: 194,000 m²

**4.2.60 Linienentwässerungssystem**
Linienentwässerungssystem auf Flächendämmung verklebt verlegt.
Polyurethan-Hartschaumplatte mit Gefälle in zwei Richtungen, nach DIN EN 13165, für die Verlegung in Kehlbereichen ohne Gefälle, zur gezielten Wasserableitung zu den Dachabläufen, für genutzte und nicht genutzte Dachflächen.

Leistungs- und Funktionsanforderungen:
- Anwendungstyp nach DIN 4108-10: DAA dh,
  hohe Druckbelastbarkeit
- Deckschichten: unkaschiert
- Wärmeleitfähigkeit nach DIN 4108-4: WLS 030 - 0,030 W/(mK)
- Brandverhalten nach DIN EN 13501-1: Klasse E, nicht brennend abtropfend, nicht glimmend
- formaldehydfrei
- Oberflächengeometrie des Linienentwässerungsystems:
dreieckig, bestehend aus einzelnen Gefälleplatten jeweils mit einem Gefälle in zwei Richtungen von: 1,0% bzw. 4,0%

Liefern und auf dem Untergrund nach Verlegeplan des Herstellers, mit Schaumkleber im System streifenweise windsogsicher nach DIN EN 1991-1-4 verkleben.
Länge  : 8m

Hinweise zur Anordnung bei Kehllinie in der Fläche:
- je 4 St. LES in der Kehllinie zwischen 2 Gullys
- je 2 St. LES in der Kehllinie zwischen Gully und Dachrand

Hinweise zur Anordnung bei Kehllinie entlang der Aufkantung:
- je 2 St. LES in der Kehllinie zwischen 2 Gullys
- je 1 St. LES in der Kehllinie zwischen Gully und Dachrand

Leitfabrikat: BauderPIR T LES Set T oder gleichwertig

Angebotenes Fabrikat:
'..................................................' vom Bieter einzutragen
Menge: 4,000 Stck

**4.2.70 Erste Lage der Abdichtung streifenweise verschweißt**
Erste Lage der Abdichtung streifenweise verschweißt.
Elastomerbitumen-Schnellschweißbahn als untere Lage nach DIN EN 13707, mit dimensionsstabiler Kombinations-trägereinlage und thermisch schnell aktivierbaren Spezialbitumenstreifen an der Bahnenunterseite zur Ausbildung einer funktionalen Dampfdruckausgleichsschicht.

Leistungs- und Funktionsanforderungen:
- Anwendungskurzzeichen nach
  DIN SPEC 20000-201: DU/E1 PYE KTP S4
  DIN SPEC 20000-202: PYE KTP S4
- Dicke  : ca. 4,2 mm
- oberseitig  : vlieskaschiert, Sand
- unterseitig  : folienkaschiert, THERM-Streifen
- Dampfdruckausgleichsschicht
- Trägereinlage: Polyestergewebe mit Glasvlies
- Maximale Zugkraft nach DIN 12311-1:
  l + q > 1000 N/50 mm
- Dehnung nach DIN 12311-1: l + q > 20 %
- Kaltbiegeverhalten nach DIN EN 1109: < -30 °C
- Wärmestandfestigkeit nach DIN EN 1110: > +100 °C
- Verhalten bei Brand von außen, im System geprüft nach DIN CEN/TS 1187 und eingestuft in BROOF(t1)

Liefern und gem. Herstellervorgaben auf dem Untergrund fachgerecht verschweißen. Längsnaht und Kopfstoßüber- deckung, mind. 8 cm breit fachgerecht verschweißen.
Stöße versetzt anordnen.

Leitfabrikat: BauderTHERM UL 50 oder gleichwertig

Angebotenes Fabrikat:
'..................................................' vom Bieter einzutragen
Menge: 194,000 m²

**4.2.80 Abschottung, gedämmt, auf Holzkonstruktion**
Abschottung, gedämmt auf Holzkonstruktion Detail wie nachfolgend beschrieben ausführen, einschließlich Lieferung aller erforderlichen Materialien:
- erste Lage der Abdichtung der Vorposition als Zuschnitt mit ca. 10 cm Überdeckung auf die Dampfsperre und auf die Wärmedämmung aufschweißen / aufkleben.

Hinweis:
Die Lage der Abschottungen ist zu dokumentieren und der Bauleitung nach Abschluss der Arbeiten zu übergeben.
Menge: 70,000 m

**4.2.90 Oberlage der Abdichtung vollflächig verschweißt**
Oberlage der Abdichtung vollflächig verschweißt.
Plasto-elastische hochwärmestandfeste Schweißbahn als obere Lage nach DIN EN 13707 und DIN EN 13969, mit Kombinationsträger auf Polyesterbasis glasverstärkt. Durchwurzelungsschutz nach FLL-Richtlinie ohne den Einsatz von Herbiziden.

Leistungs- und Funktionsanforderungen:
- Anwendungskurzzeichen DIN SPEC 20000-201:
  DO/E1 PYP-KTP S5
  DIN SPEC 20000-202: BA PYP-KTP S5
- Dicke  : ca. 5,2 mm
- oberseitig  : beschiefert graphitschwarz
- unterseitig  : folienkaschiert
- Trägereinlage: Kombinationsträger (KTP) 250g/m²
- Maximale Zugkraft nach DIN 12311-1:
  l + q : 1000 N/50 mm (+/- 100)
- Dehnung nach DIN 12311-1: l + q >=45 % (+/- 5)
- Kaltbiegeverhalten nach DIN EN 1109: <= -15 °C
- Wärmestandfestigkeit nach DIN EN 1110: >= +150 °C
- Verhalten bei Brand von außen, im System geprüft nach DIN CEN/TS 1187 und eingestuft in BROOF(t1)
- wurzelresistent nach FLL-Richtlinie, einschließlich rhizombildender Quecke
- Mecopropfreiheit nach DIN CEN/TS 16637-2, ohne den Einsatz von Herbiziden

Liefern und gem. Herstellervorgaben auf den Untergrund fachgerecht vollflächig verschweißen. Längsnaht- und Kopfstoßüberdeckung min. 8 cm breit fachgerecht verschweißen.
Stöße versetzt anordnen.

Leitfabrikat: BauderDIAMANT oder gleichwertig

Angebotenes Fabrikat:
'..................................................' vom Bieter einzutragen
Menge: 194,000 m²

**4.2.100 Maßnahmen zur Aufnahme horizontaler Kräfte**
Maßnahmen zur Aufnahme horizontaler Kräfte mit Befestigungsschiene.
Mechanische Befestigung zur Aufnahme horizontaler Kräfte wie nachfolgend beschrieben ausführen, einschließlich Lieferung aller erforderlichen Materialien:

- Erste Lage der Abdichtung an der Aufkantung ca. 5 cm hoch führen.
- Befestigungsschiene 7/15 mit geeigneten Befestigern,
Abstand  : e = ca. 25 cm,
als Linienbefestigung, im unmittelbaren Eckbereich in die Unterkonstruktion montieren.

Untergrund  : Holz
Überdeckung der Befestigungselemente mit Anschlussbahn entsprechend der Folgeposition.

Leitfabrikat: Bauder Befestigungsschiene 7/15 oder gleichwertig

Angebotenes Fabrikat:
'..................................................' vom Bieter einzutragen
Menge: 78,000 m

**4.2.110 Dachrand Attika, waagerecht Holzständer - Konstruktion (B_K_DAT_05)**
Dachrand Attika, waagerecht, Holzständer - Konstruktion.
Detail wie nachfolgend beschrieben ausführen, einschließlich Lieferung aller erforderlichen Materialien:

- Dampfsperre der Vorposition bis Außenkante Holzbalkendecke führen.
- Attika als Holzständer - Konstruktion fachgerecht montieren, siehe gesonderte Position.
- Trennlage entspr. Pos. 4.2.10 als Zuschnitt auf der Holzständer - Konstruktion verlegen und windsogsicher befestigen.
- Dampfsperre als Zuschnitt bis Oberkante Wärmedämmung hochführen und vollflächig aufschweißen / aufkleben.
- Dämmstoff-Keil im Eckbereich vor der Aufkantung verlegen.
- Abdichtungsbahnen der Vorpositionen als Zuschnitt im Lagenrückversatz mit jeweils 10 cm Überdeckung fachgerecht verlegen. Die Zuschnitte hoch- und weiter bis Außenkante Attika führen und aufschweißen / aufkleben. Die Oberlage ist bis Unterkante Holzwerkstoffplatte herunterzuführen und mit geeignetem Befestiger zu fixieren. Die erste Lage zwischen den Lagen der Flächenabdichtung einbinden.

Attikahöhe  : 50cm
Attikabreite  : 30cm
Menge: 45,000 m

**4.2.120 Wandanschluss, gedämmt**
Wandanschluss, gedämmt
Detail wie nachfolgend beschrieben ausführen, einschließlich Lieferung aller erforderlichen Materialien:
- Bitumenvoranstrich im Detailbereich fachgerecht aufbringen.
- Dampfsperre bis Oberkante Wärmedämmung hochführen und vollflächig aufschweißen / aufkleben.
- Bei Bedarf Abdichtung mit Randfixierung versehen
- Dämmplatte als Zuschnitt an der Wandfläche fachgerecht fixieren.
- Plattendicke: 100mm
- Trennlage als Zuschnitt auf der Wärmedämmung aufkleben und bis zur Wandfläche führen
- abflämmen und mit feuergetrocknetem Naturquarzsand, Körnung 0,4 - 0,8 mm, abstreuen
- Vorbereitung, Abklebung und bei Bedarf Haftvermittlung / Grundierung des Untergrundes
- Flüssigkunststoff-System PU (1K) in zwei Schichten aufbringen.
Als erste Schicht ca. 2/3 der angegebenen Verbrauchsmenge vorlegen, Polyestervlies blasen- und faltenfrei einbetten, die zweite Schicht nass in nass nachlegen. Die Vliesüberlappung beträgt mindestens 5 cm. Vor Aushärtung der Abdichtung bzw. Grundierung Klebeband entfernen.
- Die Abdichtung mindestens 10 cm breit auf die Flächenabdichtung bis Oberkante Anschluss führen. Einschließlich aller Eckausbildungen.
- Verbrauch: ca. 3,1 kg/m²

Anschlusshöhe: 30cm

Hinweis:
Die Verlegeanleitung des Herstellers ist zu beachten.

Leistungs- und Funktionsanforderungen:
- Flüssigkunststoff:
- Anwendungskurzzeichen:
E1 PUR-1K-S-W3-P4-S1, S2, S3, S4,-TL4-TH4-DIN 18531-2
- Zulassung gemäß ETAG 005 in den höchsten Nutzungs-kategorien
- Basiswerkstoff Polyurethan, 1-komponentig
- GISCODE: RSP 20
- Trockenschichtdicke: mindestens 2,5 mm
- Farbe  : schiefergrau, ähnlich RAL 7015
- Trägereinlage: Polyestervlies (PV) 165 g/m²
- lösemittelfrei und geruchsarm
- alkalibeständig
- dauerhaft UV-stabil
- Verhalten bei Brand von außen, im System geprüft nach DIN CEN/TS 1187 und eingestuft in BROOF (t1)

Leitfabrikat: BauderLIQUITEC PU (Flüssigkunststoff-System PU, 1K) oder gleichwertig
Leitfabrikat: BauderPIR M / MF (Dämmplatte) oder gleichwertig
Leitfabrikat: BauderTEC KSA (Trennlage) oder gleichwertig
Leitfabrikat: BauderLIQUITEC PV 165 (Polyestervlies) oder gleichwertig

Angebotenes Fabrikat:
'..................................................' vom Bieter einzutragen

Angebotenes Fabrikat Dämmplatte:
'..................................................' vom Bieter einzutragen

Angebotenes Fabrikat Trennlage:
'..................................................' vom Bieter einzutragen

Angebotenes Fabrikat Polyestervlies:
'..................................................' vom Bieter einzutragen
Menge: 33,400 m

**4.2.130 Dachentwässerung Gully / Attikagully**
Dachentwässerung Gully
Attikagully System wärmegedämmt, mit Dämmblock  abgewinkelt, DN 100 für Freispiegelentwässerung mit eingeschäumter Wunsch-Anschluss-Manschette passend zur Dachabdichtung, inkl. Kiesfang liefern und fachgerecht einbauen.
Leistung inkl. Ablaufdrossel (objektbezogene  Fertigung)

Ausführung  : abgewinkelt
Manschette aus: Los/Festflansch / Manschette Bitumen
Gew. Nennweite: DN 100

Leitfabrikat: Sita Indra / LORO Drainjet oder gleichwertig

Angebotenes Fabrikat:
'..................................................' vom Bieter einzutragen
Menge: 3,000 st

**4.2.140 Dachentwässerung, Regenfallrohre rund**
Dachentwässerung
Regenfallrohre rund nach DIN EN 612 hergestellt aus Stahl,
Nenngröße  : DN 100,
Standardlänge: 2m, einschließlich Rohrschellen mit Schraubstift, 200mm, alle 2,00/3,00 m,
liefern und fachgerecht montieren.
Menge: 18,000 m

**4.2.150 Notentwässerung über Attika rund, Notüberlauf rund**
Notentwässerung über Attika rund.
Notüberlauf,  System passend zur Dachabdichtung, mit horizontalem Ablauf, inkl. Befestigungsmaterial, liefern und fachgerecht entsprechend Notüberlaufhöhe montieren.
Manschette aus der Abdichtungsbahn der Vorposition, Zuschnitt 50 x 50 cm, liefern, mit der Flächenabdichtung und dem Trichterrand homogen verschweißen.

Einbauhöhe  : 5cm
DN  : 100
Menge: 2,000 Stck

**4.2.160 Mauerabdeckung**
Mauerabdeckung aus Aluminium natur, Metalldicke 2,0mm, Abkantungen 4, Zuschnitt bis 750mm,
einschließlich der erforderlichen Haftstreifen aus verzinktem Stahl zur Stabilisierung der senkrechten Schenkel,
liefern und fluchtgerecht nach DIN EN 1991 windsogsicher mechanisch befestigen. Die senkrechten Abkantungen sind in die Haftstreifen einzuhängen.
Die Abdeckung soll ein Gefälle von mind. 3° nach innen aufweisen.
Menge: 45,000 m

**4.2.170 Mauerabdeckung, Eckzulage**
Mauerabdeckung, Eckzulage.
Ausbildung von Außen- bzw. Innenecken, zur Mauerabdeckung der Vorposition, einschließlich aller Gehrungsschnitte und Verbindung durch Löten, Schweißen oder Kleben.
Menge: 2,000 Stck

**4.2.180 Mauerabdeckung, Anschluss**
Mauerabdeckung, Anschluss.
Ausbildung eines Anschlusses zur Mauerabdeckung der Vorposition, einschließlich aller erforderlichen Schnitte, Kan-tungen und dauerelastischer Versiegelung.
Menge: 2,000 Stck

**4.2.190 Absturzsicherung Überfahrbares Seilsystem, OSB**
Absturzsicherung
Überfahrbares Seilsystem, OSB
Ständig nutzbare Flachdachabsturzsicherung zur Befestigung der persönlichen Schutzausrüstung gegen Absturz als Anschlageinrichtung im Rückhalte- bzw. Auffangsystem mit beweglichen Anschlagpunkten in Ausstattungsklasse 2 (BG-Bau, DGUV 201-056) nach DIN 4426 und DIN EN 795.

Leistungs- und Funktionsanforderungen:
- überfahrbare Ausführung (Ab- und wieder Anschnallen an den Stützen nicht notwendig)
- Edelstahlseil, Durchmesser: 8 mm
- Seilvorspannung: 50-120 kg
- Stützenabstand: bis 15 m
- Untergrund OSB-Platte mind. 22 mm

Lieferumfang:
- 4 Stk. STA-12 OSB als Eck- und Endstützen Durchmesser 48 mm, 14-Loch-Montage (inkl. Befestigung: Holzschrauben 6x50)
- 6 Stk. QUAD-11 OSB Zwischenstützen Durchmesser 16 mm, 4-Loch-Montage (inkl. Befestigung: Spezialschrauben/Dübel M10)
- 10 Stk. Rohreinfassungen als Formteile
- 1 Stk. Typenschild TYP
- 2 Stk. Endschlossbefestigung EB-10
- 1 Stk. Endschloss-Set ENDS-10
- 2 Stk. Dämpfungselement SHOCK-11
- 2 Stk. Eckelemente EDLE-50, Grad: 90
- 6 Stk. Seilzwischenhalter SZH-10
- 75 m Edelstahlseil SEIL-30
- 1 Stk. Seilgleiter GLEIT-10-A4

Liefern und gemäß Herstellervorgaben fachgerecht montieren. Stützen mit Formteil, passend zur Dachabdichtung, fachgerecht eindichten.
Die Montage ist gemäß DGUV zu dokumentieren.

Abdichtungsmaterial:  Bitumen
Stützenhöhe : 600mm

Leitfabrikat: BauderSECUTEC oder gleichwertig

Angebotenes Fabrikat:
'..................................................' vom Bieter einzutragen
Menge: 1,000 Stck

**4.2.200 Absturzsicherung Montagedokumentation Individualschutz**
Absturzsicherung, Montagedokumentation Individualschutz.
Erstellung einer Montagedokumentation gemäß DGUV-I 201-056 und Herstellervorgabe mit nachfolgenden Mindestinhalten:

- Objekt-Adresse
- Produkte / Befestigungsmittel
- Montagefirma / Monteur
- Dachaufsichtsplan inkl. Nummerierung der Stützenpositionen
- Fotodokumentation:
        - 1x unmontierte Stütze inklusive Befestigungs-Set und Werkzeug
        - Jede fachgerecht montierte Stütze, nummeriert
        - bei Seilen Endschloss-Einheit am Anfang und Ende

Eine vollständige Montagedokumentation ist nach Abschluss der Arbeiten an den Auftraggeber zu übergeben.
Menge: 1,000 Stck

**4.2.210 Absturzsicherung Persönliche Schutzausrüstung**
Absturzsicherung, Persönliche Schutzausrüstung, bestehend aus:

- Auffanggurt PSA-STRING
- Verbindungsmittel inkl. zwei Karabiner, Länge: 470 mm
- Kernmantelseil,  Länge: 10 m, Durchmesser: 12 mm, inkl. mitlaufendem Auffanggerät und Bandfalldämpfer
- Bandschlinge, Länge: 0,8 m
- 3 Stk. Karabiner
Liefern und zur Aufbewahrung am Objekt übergeben.

Leitfabrikat: BauderSECUTEC PSA-SET-DACH oder gleichwertig

Angebotenes Fabrikat:
'..................................................' vom Bieter einzutragen
Menge: 1,000 Stck

**4.2.220 Absturzsicherung Schrank für PSA und Dokumentation**
Absturzsicherung, Schrank für PSA und Dokumentation.
Schrank zur praktischen und spritzwassergeschützten Aufbewahrung der PSA und der Dokumentation liefern und montieren.
Abmessungen: 600 x 400 x 250 mm

Leitfabrikat: BauderSECUTEC PSA-SCHRANK oder gleichwertig

Angebotenes Fabrikat:
'..................................................' vom Bieter einzutragen
Menge: 1,000 Stck

**4.2.230 Absturzsicherung Überprüfung**
Absturzsicherung, Überprüfung.
Wiederkehrende Inspektion durch eine geeignete Person mit fundierten Fachkenntnissen durch Schulung auf das angebotene / montierte System.

Leistungsumfang:
- Überprüfung der Absturzsicherungsanlage:
Stützen und Seilsystem: 1 x jährlich,
Geländersystem: alle 2 Jahre
- Dokumentation
- ggf. erforderliche Wartungsarbeiten werden nach Rücksprache mit dem Auftraggeber gesondert verrechnet, inkl. Fahrt- und Nebenkosten.
Menge: 1,000 Stck

#### Abschnitt 4.3 Dacheindeckung Kegelbahn, Trapezblech

**Ausführungsbeschreibung 3**
*Allgemeine Hinweise*
Gegenstand der Ausschreibung sind die Lieferung und die Montage von Stahltrapezprofilen als Dachdeckung für ein einschaliges ungedämmtes Dach und alle weiteren Leistungen, die für eine sach- und fachgerechte Ausführung erforderlich sind.
Grundlage des Angebots sind die als Anlage beigefügten, nachfolgend aufgeführten Unterlagen (z.B. Ausschreibungen, Zeichnungen, Detailskizzen usw.):
Lieferungen und Leistungen, die nach Ansicht des Bieters erforderlich, jedoch im Leistungsverzeichnis nicht oder nur unvollständig enthalten sind, sind in einem Zusatzangebot zu erfassen und einzureichen.

Strom, Wasser und sanitäre Anlagen werden vom Bauherrn unentgeltlich gestellt. Für das Lagern von Baumaterial wird ausreichend Lagerplatz an der Einbaustelle zur Verfügung gestellt.

Der Zugang zur Baustelle erfolgt über die Heegermühler Straße.
*Allgemeine Bemessungsgrundlagen*
Es handelt sich um Stahltrapezprofile nach DIN EN 1090 als Dachdeckung für ein einschaliges ungedeämmtes Dach.

Gebäudeart  : Kegelbahn im Bestand
Gebäudeabmessung:
Länge  : ca. 38,00 m
Breite  : ca. 10,00 m
Traufhöhe  : ca. 3,60 m
Firsthöhe  : ca. 5,30 m

Dachform  : Satteldach, Nagelbrettbinder, Achsab- stand Binder ca. 1,00 m
Dachneigung : ca. 14°

Mindestdachneigung:
3° für Ausführung ohne Querstöße und Öffnungen
5° für Ausführung mit Querstößen oder Öffnungen

Dachtragwerk / Unterkonstruktion:
Holz (Nagelbrettbinder)

Schneelasten nach DIN EN 1991-1-3
Schneelastzone: 2
Geländehöhe des Bauwerkstandortes: ca. 36 m DHHN2016

Windlasten nach DIN EN 1991-1-4
Windzone  : 2
Geländekategorie: III

Baukörper  : geschlossener Baukörper

Statisches System: Mehrfeldträger

End- und Zwischenauflagerbreite: 80 mm
*Technische Vorschriften Dachsystem*
Für die Ausführung gelten die Bestimmungen dieses Leistungsverzeichnisses, die allgemeinen technischen Vorschriften der VOB, der einschlägigen Normen soweit sie die Leistungen betreffen, bauaufsichtlich eingeführte Richtlinien, behördliche Vorschriften, Verbandsrichtlinien und Verarbeitungs- richtlinien der Bauteil- bzw. Werkstoffhersteller in der jeweils gültigen Fassung.
Verwiesen wird insbesondere auf:

VOB Teil C Allgemeine Technische Vertragsbedingungen für Bauleistungen (ATV)

DIN 18299 Allgemeine Regelungen für Bauarbeiten jeder Art

DIN 18338 Dachdeckungs- und Dachdichtungsarbeiten

DIN 1055 Teil 3 Lastannahmen für Bauten, Verkehrslasten

DIN 1055 Teil 4 Lastannahmen für Bauten, Verkehrslasten, Windlasten bei nicht schwingungsanfälligen Bauwerken

DIN 1055 Teil 5 Lastannahmen für Bauten, Verkehrslasten, Schneelast und Eislast

DIN EN 1263-1 Schutznetze und Schutznetzzubehör

DIN EN 10147 Kontinuierlich feuerverzinktes Band und Blech aus Baustählen,Technische Lieferbedingungen

DIN EN 10214 Kontinuierlich schmelztauchveredeltes Band und Blech aus Stahl mit Aluminium-Zink-Überzügen (ZA), Technische Lieferbedingungen

DIN EN 10215 Kontinuierlich schmelztauchveredeltes Band und Blech aus Stahl mit Aluminium-Zink-Überzügen (AZ), Technische Lieferbedingungen

DIN 18201 Toleranzen im Bauwesen, Begriffe, Grundsätze, Anwendung, Prüfung

DIN 18202 Toleranzen im Hochbau, Bauwerke

DIN 18203 Teil 2 Toleranzen im Hochbau, vorgefertigte Teile aus
Stahl

DIN 18807 Teil 1 Trapezprofile im Hochbau, Stahltrapezprofile, Allgemeine Anforderungen, Ermittlung der Tragfähigkeitswerte durch Berechnung

DIN 18807 Teil 2 Trapezprofile im Hochbau, Stahltrapezprofile, Durchführung und Auswertung von Tragfähigkeitsversuchen

DIN 18807 Teil 3 Trapezprofile im Hochbau, Stahltrapezprofile, Festigkeitsnachweis und konstruktive Ausbildung

DIN EN ISO 12 944-1 Korrosionsschutz von Stahlbauten durch Beschichtungssysteme, Teil 1: Allgemeine Einleitung

DIN EN ISO 12 944-2 Korrosionsschutz von Stahlbauten durch Beschichtungssysteme, Teil 2: Einteilung der Umgebungs- bedingungen

DIN EN ISO 12 944-5 Korrosionsschutz von Stahlbauten durch Beschichtungssysteme, Teil 5: Beschichtungssysteme
DIN 55928 Teil 8 Korrosionsschutz von Stahlbauten durch Beschichtungen und Überzüge, Korrosionsschutz von tragenden dünnwandigen Bauteilen

DAST-Richtlinie 016 Bemessung und konstruktive Gestaltung von Tragwerken aus dünnwandigen kaltgeformten Bauteilen
Landesbauordnung der Bundesländer Bauaufsichtliche Zulassung für Verbindungselemente zur Verwendung bei Konstruktionen mit "Kaltprofilen" aus Stahlblech - insbesondere mit Stahlprofiltafeln, Zulassungs-Nr. Z-14.1-4

Bauaufsichtliche Zulassung für Verbindungselemente zur Verwendung bei Konstruktionen mit Sandwichelementen, Zulassung Z-14.4-401

Unfallverhütungsvorschriften–Bauberufsgenossenschaft

Allgemeine Vorschriften BGV A1, bisherige VBG 1; Bauarbeiten BGV C 22, bisherige VBG 37; BG- Information "Montage von Profiltafeln und Porenbetonplatten" BGI 815, bisherige ZH 1/166; Leitern und Tritte BGV D 36, bisherige VBG 74

IFBS-Richtlinie - Dachdeckung - für die Planung und Ausführung einschalig ungedämmter Stahltrapezprofildächer

IFBS-Richtlinie für die Montage von Stahlprofiltafeln für Dach-, Wand- und Deckenkonstruktionen

Güte- und Prüfbestimmungen der Gütegemeinschaft Bauelemente aus Stahlblech e.V, RAL-RG 617

Fachregeln des Dachdeckerhandwerks, insbesondere: Hinweise für Deckungen und Bekleidungen mit profilierten Blechtafeln und -bändern und industriell vorgefertigten Elementen

**4.3.10 Verlegeplan**
*** Pauschalposition
Verlegeplan gemäß Anforderung der DIN 18807 Teil 3
für die Ausführung der Stahl-Trapezprofile, in digitaler Ausfertigung, vor Montagebeginn zur Genehmigung dem Auftraggeber vorzulegen.
Menge: 1,000 psch

**4.3.20 Statische Berechnung**
*** Pauschalposition
Prüffähige statische Berechnung für die Ausführung der Stahl-Trapezprofile nach DIN 18807, einschl. des statischen Nachweises der Auswechslungen im Bereich der Dachöffnungen und Verbindungen der Profiltafeln mit der Unterkonstruktion,
in digitaler Ausfertigung, vor Montagebeginn zur Genehmigung dem Auftraggeber vorzulegen.
Menge: 1,000 psch

**4.3.30 Aufdopplung auf Nagelbrettbindern**
Liefern und Montage einer Aufdopplung auf der Oberseite der Nagelplattenbinder von First zu Traufe zur Erzielung einer größeren Höhe der Dachfläche, NH C24, Sortierklasse S10, 80x60 mm.
Menge: 429,000 m

**4.3.40 Unterspannbahn**
Unterspannbahn als regensichernde Zusatzmaßnahme gemäß Klasse 4 (verklebte Unterdeckung/Unterspannung) der Fachregeln des Zentralverbandes des Deutschen Dachdeckerhandwerks liefern und fachgerecht verlegen. Die Verlegehinweise des Bahnenherstellers sind zu beachten.

Hochreißfestes PES- BiCo-Spezialvlies mit oberseitiger diffusionsoffener PU-Beschichtung (Active Membrane System) mit Selbstkleberändern in beiden Überdeckungsbereichen.

Mit 30 Jahren Garantie.

- ZVDH-Produktdatenblatt: Klasse UDB / USB
- Langzeitbeständigkeit (EAD 030218-01-0402): > 25 Jahre
- Brandverhalten (EN 13501-1): Klasse B-s1, d2
- Reißkraft (EN 12311-1+2): ca. 450/300 N/5 cm
- Widerstand gegen Wasserdurchgang (EN 1928): Klasse W 1
- Sd-Wert (EN ISO 12572): ca. 0,17 m
- Temperaturbeständigkeit: -40 °C bis +80 °C
- Temperaturbeständigkeit kurzzeitig: +120 °C
- Flächengewicht: ca. 190 g/m²

Angebotenes Fabrikat:
'..................................................' vom Bieter einzutragen
,
Menge: 410,400 m²

**4.3.50 Durchdringungen**
Durchdringungen (Rohre, Kabel usw.) mit Klebeband nach Herstellervorgabe / im System (einseitig klebendes, hochdehnfähiges Butyl-Kautschuk-Klebeband) anschließen, einschließlich aller erforderlichen Nebenarbeiten. Die Verarbeitungshinweise des Herstellers sind zu beachten.

Angebotenes Fabrikat:
'..................................................' vom Bieter einzutragen
,
Menge: 20,000 Stck

**4.3.60 Anschluss an Traufe**
Anschlüsse der Unterdeckbahn an Trauf- bzw. Tropfblech mit Selbstkleberand, MS-Polymer-basiertem Hybridkleber) oder Spezial-Kautschuk-Kartuschenkleber  nach Herstellervorgabe / im System) ausführen, einschließlich aller erforderlichen Nebenarbeiten. Die Verarbeitungshinweise des Bahnen- bzw. Klebemittelherstellers sind zu beachten.

Angebotenes Fabrikat:
'..................................................' vom Bieter einzutragen
,
Menge: 76,000 m

**4.3.70 Konterlattung**
Dachfläche mit Latten als Konterlattung 60x40 mm,
Sortierklasse S 10 TS nach DIN 4074-1, Abstand ca. 1000 mm liefern und einlatten.
Menge: 410,400 m²

**4.3.80 Traglattung**
Dachfläche mit Latten 60x80 mm, Sortierklasse S 10 TS nach DIN 4074-1 liefern und fluchtgerecht einlatten.
Lattenabstand nach Hersteller-Verarbeitungsvorschriften.
An der Traufe Doppellatte / Traufbohle anbringen.
Menge: 410,400 m²

**4.3.90 Profilblech Trapezblech 35/207**
Stahltrapezprofile nach DIN EN 1090
als Dacheindeckung für ein einschaliges ungedämmtes Dach, güteüberwacht, liefern und nach den Fachregeln des IFBS auf vorhandener Unterkonstruktion aus Traglattung der Vorposition in Negativlage (obenliegende Längsstoßüberdeckung), Verlegung First zu Traufe, montieren, Befestigung auf dem Obergurt

und einschl. liefern und montieren aller nach statischer Berechnung erforderlicher bauaufsichtlich zugelassener nichtrostender Verbindungselemente:

Befestigung im Obergurt

Trapezprofil Typ: 35/207
Mindeststahlgüte: S320 GD+Z nach DIN EN 10346
Baubreite der Profiltafeln: 1035 mm
Maximale Länge der Profiltafeln in [m]: 18,00

Nennblechdicke / Gewicht: 0,88 mm / 0,082 kN/m²

Korrosionsschutzsystem:
verzinkt ZM120 nach DIN EN 10346 / abZ Z-30.11-61
und zusätzlich mit organischer Beschichtung:

Oberseite (Witterungsseite, F2/N): Polyester 25 µm
Farbton: graualuminium / anthrazitgrau / nach Wahl des AG
Unterseite (Raumseite, F1/P): RSL Rückseitenschutzlack
Menge: 410,400 m²

**4.3.100 Ortgang**
Zuschnitt bis 750 mm. 6fach gekantet
aus bandverzinktem Stahlblech, einschließlich der erforderlichen
Dichtbänder und Verbindungsmittel, liefern und montieren.
Materialbeschaffenheit in Anlehnung an Position 4.3.90, t =
0,75 mm

Farbton wie Dacheindeckung.
Menge: 22,000 m

**4.3.110 Rinneneinlauf / Traufblech**
Rinneneinlauf / Traufblech 250 mm, 3 Kantungen aus Titanzink, einschließlich der erforderlichen Dichtbänder und Verbindungsmittel, liefern und montieren.
Materialbeschaffenheit in Anlehnung an Position 4.3.90, t =
0,75 mm
Menge: 76,000 m

**4.3.120 Profilfüllerleiste für Traufe**
PE- Schaumstoff Profilfüllerleiste zum Auffüllen und Abdichten der Sicken in Negativlage der Profilbleche der Position 4.3.90 liefern und montieren inkl. erforderlicher Befestigungsmittel.
Menge: 76,000 m

**4.3.130 Profilfüllerstück für First**
PE- Schaumstoff Profilfüllerleiste zum Auffüllen und Abdichten der Sicken in Negativlage der Profilbleche der Position 4.3.90 liefern und montieren inkl. erforderlicher Befestigungsmittel.
Menge: 76,000 m

**4.3.140 Zahnblech**
Einmal gekantetes Zahnblech passend zur Position 4.3.120 in Negativlage als Schutz für Profilfüllerleiste liefern und montieren inkl. erforderlicher zugelassener Befestigungsmittel.
Menge: 76,000 m

**4.3.150 Lüfterfirst**
Lüfterfirst mit eingebautem Streckgitter aus Titan-Zink
Lüftungsquerschnitt: ca. 300 qcm
mit zusätzlichem Schnee- und Regenabweiser,
mit Farbbeschichtung,
liefern und fachgerecht gemäß der Verlegeanleitung des Herstellers anbringen.
Die Lüfterfirste sind nach den derzeit gültigen DIN Normen sowie den Qualitätsmerkmalen IA hergestellt.
Die bauseits angebrachte Lattung muss mindestens 40 mm vom Firstscheitelpunkt entfernt angebracht sein.
Auf Dacheindeckung aus Profilblech wird anschließend der Lüfterfirst fachgerecht aufgebracht und mechanisch befestigt (DIN 1055, Teil 4, beachten). Nach Aufbringen des Lüfterfirstes ist die Schutzfolie zu entfernen. Die Stöße sind mit Verbindungselementen abzudecken. An den Ortgängen sind Firstabschlussstücke fachgerecht anzubringen. Über den Befestigungsflanschen des Lüfterfirstes ist anschließend bis  Innenkante Lüfter die jeweilige Eindeckung vorzunehmen.
Menge: 38,000 m

**4.3.160 Aero Traufelement liefern und montieren**
Aero-Traufelement als Lüftungselement für die Traufe mit integriertem Traufgitter als flexible Absperrung gegen Vogeleinflug liefern und anbringen.
Menge: 76,000 m

**4.3.170 Traufentlüftungsgitter PE**
Traufentlüftungsgitter aus wetterfestem Kunststoff als Schutz vor Vogel- und Insekteneinflug liefern und an den Sparrenköpfen montieren.
Menge: 76,000 m

**4.3.180 Rinneneinhangblech, Zn**
Rinneneinhangblech mit Tropfkante, 3-fach gekantet
Zuschnitt  : 333 mm
Material  : Zink
Blechdicke  : 0,6 mm
liefern und befestigen in fertiger Leistung
Menge: 76,000 m

**4.3.190 Zn-Außendachrinnen, halbrund, 333x0.7**
Außendachrinne,
an Traufe von Steildach, als Hängedachrinne, DIN EN 612, halbrund, aus legiertem Zink DIN EN 988, Titanzink, Oberfläche vorbewittert,
Nenngröße  : 333,
Materialdicke : 0,70 mm,
Nahtausbildung, weichgelötet, mit Dilatationsstück, Rinne im Gefälle, Befestigen mit Rinnenhaltern, auf Holz.
Inkl. erforderlicher Systembauteile wie Dehnungsausgleicher etc., liefern und montieren.
Menge: 76,000 m

**4.3.200 Fallrohr, rund, Zn, DN 100**
Fallrohr, rund, für Dachentwässerungsanlagen,
Dachrinnen etc., inkl. der Rohrschellen mit doppeltem Scharnier, sowie aller Zubehör- und Befestigungsteile, in Mauerwerk, Beton o. dgl.
Inkl. erforderlicher Anpassungsarbeiten.
Material  : Titanzink
Nenngröße  : DN 100
Ausführung  : Klasse Y
Menge: 25,000 m

**4.3.210 Ablaufstutzen DN 100, Zn**
Ablaufstutzen für Dachrinnen, DN 100, inkl. der oberen Randverstärkung und der Befestigungen.
Material  : Titanzink
Menge: 6,000 Stck

**4.3.220 Fallrohrbogen, einf., rund, Zn, DN 100, Zul**
Fallrohrbogen, einfach, rund, als Teil der Verbindung zwischen der Dachrinne und dem runden Fallrohr, als Zulage.
Material  : Titanzink
Nenngröße  : DN 100
Menge: 13,100 Stck

**4.3.230 Gesimskasten, Sichtschalung**
Gesimskasten aus Glattkantbrettern, d=18 mm, inkl. Holzunterkonstruktion liefern und montieren.
Abwicklung  : ca. 600 mm
Inkl. aller erforderlichen Vor- und Nebenarbeiten sowie Befestigungsmittel.
Menge: 76,000 m

**4.3.240 Holzflächen streichen**
Holzflächen der Vorposition mit Holzschutzlasur behandeln (2 Anstriche). Inkl. Lieferung.
Farbe nach Wahl des AG.
Menge: 45,600 m²

### Bereich 5 Gerüstbauarbeiten

*Hinweis*
Ausschreibungsgegenstand sind die für die vorbeschriebenen Leistungen Holzbau und Dachdeckerarbeiten erforderlichen Gerüstarbeiten im Rahmen des Neubaus des Funktionsgebäudes und des Umkleidebereichs Kegelbahn/Hausmeisterstützpunkt.

Der Auf-, Um- und Abbau erfolgt in Teilabschnitten, angepasst an
den Bauablauf der durchzuführenden Arbeiten.

Der Bieter ist verpflichtet, die im Leistungsverzeichnis beschriebenen Positionen auf fachliche Ausführbarkeit und Eignung für den vorgesehenen Verwendungszweck zu überprüfen. Dies gilt auch besonders im Hinblick auf die vorgesehene Verbindung mit dem Bauwerk und die zu erwartenden Beanspruchungen. Die angegebenen Maße sind vom AN vor Ort zu überprüfen, und den Gegebenheiten eigenverantwortlich anzupassen. Für die Überprüfung vor Ort erfolgt keine gesonderte Vergütung.

Die Sicherung von Bauzwischenständen ist Sache des AN. Insbesondere das Einsetzen von temporären Absturzsicherungen ist in der Art und Weise sicherzustellen, dass jederzeit alle auf dem Bau tätigen Personen ausreichend gesichert sind.
Es wird auf die Verpflichtung des AN hingewiesen, gemäß VOB/B bis zur Abnahme für den Schutz der von ihm ausgeführten Leistungen vor Beschädigung und Diebstahl zu sorgen. Bei Transport und Lagerung von Bauteilen sind ebenfalls die notwendigen Schutzmaßnahmen durchzuführen.

Dieser Leistungsbeschreibung liegt die VOB mit ihren Teilen A, "Allgemeine Bestimmungen für die Vergabe von Bauleistungen", Teil B „DIN 1961 Allgemeine Vertragsbedingungen für die Ausführung von Bauleistungen“ und C „DIN 18299 Allgemeine Regelungen für Bauarbeiten jeder Art“ zugrunde. Ergänzend gelten die „allgemeinen anerkannten Regeln der Technik (aaRdT)“, die für die Ausführung der Leistungen geltenden DIN-Normen, Richtlinien und sonstige technischen und gesetzlichen Vorschriften in ihrer jeweils gültigen Fassung.

Allgemeine Hinweise

Verankerungselemente aus Stahl, die in das einzurüstende Bauwerk eingehen, müssen korrosionsgeschützt sein.
Rüstungen sind generell als typgeprüfte Stahlrohr- Rahmenrüstungssysteme anzubieten und aufzubauen. Weichen Konstruktionen von den typgeprüften Zulassungen der Hersteller ab, hat der Auftragnehmer unaufgefordert zu seinen Lasten den entsprechenden statischen Nachweis aufzustellen und erforderlichenfalls prüfen zu lassen.

Rüstungen sind entsprechend dem eigenen Baufortschritt ab- oder umzubauen. Rüstungen sind spätestens drei Tage nach Freimeldung zu demontieren/ umzubauen und unverzüglich abzufahren. Nach diesem Termin geht die Gefahrtragung für die Beschädigung noch eingerüsteter Bauteile auf den Auftragnehmer über.
Die Kennzeichnung der Fassaden-, Raum- und Stützgerüste mit der Bezeichnung der aufstellenden Firma einschl. Telefonnummer sowie des flächenbezogenen Nutzungsgewichtes ist unverzichtbar. Die Anbringung jeglicher Werbeflächen an der Rüstung, auch für den Betrieb des Auftragnehmers, sind untersagt.
Bei Arbeitsgerüsten als Standgerüste mit längenorientierten Gerüstlagen (Fassadengerüste) sind alle Arbeitslagen, bei Standgerüsten mit flächenorientierten Gerüstlagen (Raumgerüste) ist eine Arbeitslage mit Gerüstbelägen auszustatten.

Die Rüstung und sämtliche Sicherheitsvorrichtungen (z. B. Beleuchtung, Abschrankungen, Brustwehr) sind in mindestens wöchentlichen Abständen vom Auftragnehmer zu kontrollieren.

Bohlen und Abdeckungen sind gegen Verschieben zu sichern. Sämtliche Etagen des Gerüstes sind mit vollständigem Bohlenbelag, Rückenlehnen, Schutzgeländern, Bordbrettern sowie mit Leitergängen zu versehen.
In Abständen von höchstens 20 m ist jeweils ein Leitergang vorzusehen, so dass abschnittweise abgerüstet werden kann.

Metallgerüste sind gegen statische Aufladung zu erden.

#### Abschnitt 5.1 Gerüstbauarbeiten Gebäudeteil 3

**5.1.10 Standsicherheitsnachweis, Gerüst**
*** Pauschalposition
Standsicherheitsnachweis für Gerüst-Konstruktion sowie für die daran zu verankernden Hebezeuge, Bauaufzüge u.dgl., unter Berücksichtigung der am Gebäude gegebenen Verankerungsmöglichkeiten. Die statische Berechnung ist dem Bauherrn in 2-facher Ausfertigung vorzulegen.
Art des Gerüsts: Arbeit- und Schutzgerüst der Folgepositionen, freistehend
Menge: 1,000 psch

**5.1.20 Fassadengerüst LK 3, W09, freistehend, Aufbau**
Arbeits- und Schutzgerüst nach DIN EN 12811-1 und
DIN 4420-1
Fassadengerüst als Standgerüst, längenorientiert, freistehend mit systemintegriertem vorlaufenden Geländer gemäß TRBS 2121-1 und Aufbau- und Verwendungsanleitung / statischem Einzelnachweis.
Gerüstkonstruktion mit Belägen, die Um- bzw. Ausbau jederzeit ohne technischen Mehraufwand ermöglichen,

Lastklasse  : 3
  (gleichmäßig verteilte Last=2,00 kN/m²,
Breitenklasse: W 09,
Höhenabstand der Gerüstlagen 2 m,

alle Gerüstlagen genutzt, genutzte Gerüstlagen mit zusätzlichem, innenliegendem zweiteiligen Seitenschutz,

Verankerung am Bauwerk nicht möglich.

Ausbildung als kranbare Einheit.

Gerüstkonstruktion für Zimmerer-, Dachdecker- und Fassadenarbeiten sowie zur Montage der Lüftungsanlage auf dem Dach Gebäudeteil 3.
Höhe der obersten Gerüstlage ca. 4,00 m,
Standfläche waagerecht, über Lastverteiler belastbar,

Gerüstkonstruktion bekleidet mit Staubschutznetz.

Aufbau erfolgt abschnittsweise entsprechend eigenem Baufortschritt.

Das Gerüst wird auch von anderen Gewerken genutzt.

Aufstellort  : Gebäudeteil 3
Im Bereich der Zugänge zum Gebäude ist die untere Gerüstlage jeweils zu unterbrechen / überrüsten, um dieZugänglichkeit zu gewährleisten.
Menge: 428,000 m²

**5.1.30 Gebrauchsüberlassung Fassadengerüst LK3**
Gebrauchsüberlassung
des Fassadengerüstes der Vorposition je m² und Woche.
Abrechnung erfolgt nach Abstimmung und Aufmaß mit AG.
Abrechnung nach Quadratmeter x Wochen.
Gebrauchsüberlassung: 38 Wochen
Menge: 16264,000 m²Wo

**5.1.40 Gerüstbekleidung, Staubschutznetz/Schutzgewebe, Montage**
Liefern, montieren und Abbauen vollflächiger Gerüstbekleidung
gemäß DIN 4420-1 als Sicht-, Witterungs- und Staubschutz mit Schutznetz. Ausführung mit hochfestem Polypropylen (PP) nach DIN EN 1263-1,
Energieaufnahme: 4,2 kJ
Farbe  : beliebig
Baustoffklasse: nach DIN 4102-1 B1
Menge: 428,000 m²

**5.1.50 Gebrauchsüberlassung, Staubschutznetz/Schutzgewebe**
Gebrauchsüberlassung des Schutznetzes.
Abrechnung nach Quadratmeter x Wochen.
Gebrauchsüberlassung: 38 Wochen
Menge: 16264,000 m²

**5.1.60 Gerüstbekleidung, PE-Folie**
*** Bedarfsposition ohne GB
Liefern, montieren und Abbauen vollflächiger Gerüstbekleidung mit Plane aus wetterfester, UV-stabilisierter, gitterverstärkter PE-Folie.

Reißkraft  : 500N je 5cm
Menge: 428,000 m²

**5.1.70 Gebrauchsüberlassung, PE-Folie**
*** Bedarfsposition ohne GB
Gebrauchsüberlassung der Gerüstbekleidung.
Abrechnung nach Quadratmeter x Wochen.
Gebrauchsüberlassung: 38 Wochen
Menge: 16264,000 m²

**5.1.80 30-er Konsolen, wandseitig**
Liefern, montieren und abbauen von wandseitiger Belagsverbreiterung,
bestehend aus Gerüstbelag und Konsolen für längenorientierte Standgerüste der Vorpositionen
Konsolbreite : 30 cm
Einbauort  :umlaufend zur Montage der Fassadenbekleidung entsprechend der Stärke aufzubringender Fassadenbekleidung
Menge: 214,000 m

**5.1.90 Gebrauchsüberlassung Konsole**
Gebrauchsüberlassung der Konsole.
Abrechnung nach Meter x Wochen.
Gebrauchsüberlassung: 38 Wochen
Menge: 8132,000 mWo

**5.1.100 Gitterträgerüberbauung**
Liefern, montieren und abbauen von Gitterträgerüberbauung zur Aufnahme des Fassadengerüstes über Durchgängen und nicht tragfähigen Dächern.

Ort  : Überbrückung Windfänge, Breite je ca. 5,00 m
Menge: 30,000 m

**5.1.110 Gebrauchsüberlassung Gitterträger**
Gebrauchsüberlassung für vorbeschriebene Gitterträger Abrechnung nach Meter x Wochen.
Gebrauchsüberlassung: 38 Wochen
Menge: 1140,000 mWo

**5.1.120 Hauseingangsüberdachung**
Liefern, montieren und abbauen von Hauseingangs- überdachung, nach DIN 4420Teil 1 / DIN EN 12811-1.
Eingangsbreite : ca. 1,2 m
Menge: 7,000 Stck

**5.1.130 Gebrauchsüberlassung Hauseingangsüberdachung**
Gebrauchsüberlassung für vorbeschriebene Hauseingangs- überdachung.
Abrechnung nach Stück x Wochen.
Gebrauchsüberlassung: 38 Wochen
Menge: 266,000 StWo

**5.1.140 Treppenaufgänge am Gerüst, LK 3**
Liefern, montieren und abbauen von Treppenaufgängen für Gerüste, als Aufstieg zum Erreichen hoch- gelegener Arbeitsplätze.
Aufbau gem. Aufbau- und Verwendungsanleitung/ statischem Nachweis gem. TRBS2121-1 als Zugang für alle Gerüstnutzer. Lastklasse gem. Gerüst aus Pos. 6.1.20.

Verankerung am Gerüst, Treppenaufgang von Standfläche bis zur obersten Gerüstlage.
Höhe oberer Gerüstlage : ca. 4,00 m,
Laufbreite (Stufenlänge) : über 0,5 bis 0,75 m,
mit Podesten alle 2 m Höhe.
3 Stück.
Menge: 12,000 stgm

**5.1.150 Gebrauchsüberlassung Treppenaufgänge**
Gebrauchsüberlassung der Treppenaufgänge der Vorposition je stgm. und Woche.
Abrechnung nach Steigemeter x Wochen.
Gebrauchsüberlassung: 38 Wochen
Menge: 456,000 mWo

**5.1.160 Fassadengerüst LK 3, W09, freistehend, Abbau**
Abbau / Demontage des aufgestellten Fassadengerüst LK 3, W09.
Menge: 428,000 m²

#### Abschnitt 5.2 Gerüstbauarbeiten Gebäudeteil 1

**5.2.10 Standsicherheitsnachweis, Gerüst**
*** Pauschalposition
Standsicherheitsnachweis für Gerüst-Konstruktion sowie für die daran zu verankernden Hebezeuge, Bauaufzüge u.dgl., unter Berücksichtigung der am Gebäude gegebenen Verankerungsmöglichkeiten. Die statische Berechnung ist dem Bauherrn in 2-facher Ausfertigung vorzulegen.
Art des Gerüsts: Arbeit- und Schutzgerüst der Folgepositionen, freistehend
Menge: 1,000 psch

**5.2.20 Fassadengerüst LK 3, W09, freistehend, Aufbau**
Arbeits- und Schutzgerüst nach DIN EN 12811-1 und
DIN 4420-1
Fassadengerüst als Standgerüst, längenorientiert, freistehend mit systemintegriertem vorlaufenden Geländer gemäß TRBS 2121-1 und Aufbau- und Verwendungsanleitung / statischem Einzelnachweis.
Gerüstkonstruktion mit Belägen, die Um- bzw. Ausbau jederzeit ohne technischen Mehraufwand ermöglichen,

Lastklasse  : 3
  (gleichmäßig verteilte Last=2,00 kN/m²,
Breitenklasse: W 09,
Höhenabstand der Gerüstlagen 2 m,

alle Gerüstlagen genutzt, genutzte Gerüstlagen mit zusätzlichem, innenliegendem zweiteiligen Seitenschutz,

Verankerung am Bauwerk nicht möglich.

Ausbildung als kranbare Einheit.

Gerüstkonstruktion für Zimmerer-, Dachdecker- und Fassadenarbeiten.
Höhe der obersten Gerüstlage ca. 4,00 m,
Standfläche waagerecht, über Lastverteiler belastbar,

Gerüstkonstruktion bekleidet mit Staubschutznetz.

Aufbau erfolgt abschnittsweise entsprechend eigenem Baufortschritt.

Das Gerüst wird auch von anderen Gewerken genutzt.

Aufstellort  : Gebäudeteil 1
Im Bereich der Zugänge zum Gebäude ist die untere Gerüstlage jeweils zu unterbrechen / überrüsten, um dieZugänglichkeit zu gewährleisten.
Menge: 200,000 m²

**5.2.30 Gebrauchsüberlassung Fassadengerüst LK3**
Gebrauchsüberlassung
des Fassadengerüstes der Vorposition je m² und Woche.
Abrechnung erfolgt nach Abstimmung und Aufmaß mit AG.
Abrechnung nach Quadratmeter x Wochen.
Gebrauchsüberlassung: 23 Wochen
Menge: 4600,000 m²Wo

**5.2.40 Gerüstbekleidung, Staubschutznetz/Schutzgewebe, Montage**
Liefern, montieren und Abbauen vollflächiger Gerüstbekleidung
gemäß DIN 4420-1 als Sicht-, Witterungs- und Staubschutz mit Schutznetz. Ausführung mit hochfestem Polypropylen (PP) nach DIN EN 1263-1,
Energieaufnahme: 4,2 kJ
Farbe  : beliebig
Baustoffklasse: nach DIN 4102-1 B1
Menge: 200,000 m²

**5.2.50 Gebrauchsüberlassung, Staubschutznetz/Schutzgewebe**
Gebrauchsüberlassung des Schutznetzes.
Abrechnung nach Quadratmeter x Wochen.
Gebrauchsüberlassung: 23 Wochen
Menge: 4600,000 m²

**5.2.60 Gerüstbekleidung, PE-Folie**
*** Bedarfsposition ohne GB
Liefern, montieren und Abbauen vollflächiger Gerüstbekleidung mit Plane aus wetterfester, UV-stabilisierter, gitterverstärkter PE-Folie.

Reißkraft  : 500N je 5cm
Menge: 200,000 m²

**5.2.70 Gebrauchsüberlassung, PE-Folie**
*** Bedarfsposition ohne GB
Gebrauchsüberlassung der Gerüstbekleidung.
Abrechnung nach Quadratmeter x Wochen.
Gebrauchsüberlassung: 23 Wochen
Menge: 4600,000 m²

**5.2.80 30-er Konsolen, wandseitig**
Liefern, montieren und abbauen von wandseitiger Belagsverbreiterung,
bestehend aus Gerüstbelag und Konsolen für längenorientierte Standgerüste der Vorpositionen
Konsolbreite : 30 cm
Einbauort  :umlaufend zur Montage der Fassadenbekleidung entsprechend der Stärke aufzubringender Fassadenbekleidung
Menge: 100,000 m

**5.2.90 Gebrauchsüberlassung Konsole**
Gebrauchsüberlassung der Konsole.
Abrechnung nach Meter x Wochen.
Gebrauchsüberlassung: 23 Wochen
Menge: 2300,000 mWo

**5.2.100 Hauseingangsüberdachung**
Liefern, montieren und abbauen von Hauseingangs- überdachung, nach DIN 4420Teil 1 / DIN EN 12811-1.
Eingangsbreite : ca. 1,2 m
Menge: 4,000 Stck

**5.2.110 Gebrauchsüberlassung Hauseingangsüberdachung**
Gebrauchsüberlassung für vorbeschriebene Hauseingangs- überdachung.
Abrechnung nach Stück x Wochen.
Gebrauchsüberlassung: 23 Wochen
Menge: 92,000 StWo

**5.2.120 Treppenaufgänge am Gerüst, LK 3**
Liefern, montieren und abbauen von Treppenaufgängen für Gerüste, als Aufstieg zum Erreichen hoch- gelegener Arbeitsplätze.
Aufbau gem. Aufbau- und Verwendungsanleitung/ statischem Nachweis gem. TRBS2121-1 als Zugang für alle Gerüstnutzer. Lastklasse gem. Gerüst aus Pos. 6.1.40.

Verankerung am Gerüst, Treppenaufgang von Standfläche bis zur obersten Gerüstlage.
Höhe oberer Gerüstlage : ca. 4,00 m,
Laufbreite (Stufenlänge) : über 0,5 bis 0,75 m,
mit Podesten alle 2 m Höhe.
1 Stück.
Menge: 4,000 stgm

**5.2.130 GebrauchsüberlassungTreppenaufgänge**
Gebrauchsüberlassung der Treppenaufgänge der Vorposition je stgm. und Woche.
Abrechnung nach Steigemeter x Wochen.
Gebrauchsüberlassung: 23 Wochen
Menge: 92,000 mWo

**5.2.140 Fassadengerüst LK 3, W09, freistehend, Abbau**
Abbau / Demontage des aufgestellten Fassadengerüst LK 3, W09.
Menge: 200,000 m²

#### Abschnitt 5.3 Gerüstbauarbeiten Gebäudeteil 2

**5.3.10 Standsicherheitsnachweis, Gerüst**
*** Pauschalposition
Standsicherheitsnachweis für Gerüst-Konstruktion sowie für die daran zu verankernden Hebezeuge, Bauaufzüge u.dgl., unter Berücksichtigung der am Gebäude gegebenen Verankerungsmöglichkeiten. Die statische Berechnung ist dem Bauherrn in 2-facher Ausfertigung vorzulegen.
Art des Gerüsts: Arbeit- und Schutzgerüst der Folgepositionen, freistehend
Menge: 1,000 psch

**5.3.20 Fassadengerüst LK 3, W09, freistehend, Aufbau**
Arbeits- und Schutzgerüst nach DIN EN 12811-1 und
DIN 4420-1
Fassadengerüst als Standgerüst, längenorientiert, freistehend mit systemintegriertem vorlaufenden Geländer gemäß TRBS 2121-1 und Aufbau- und Verwendungsanleitung / statischem Einzelnachweis.
Gerüstkonstruktion mit Belägen, die Um- bzw. Ausbau jederzeit ohne technischen Mehraufwand ermöglichen,

Lastklasse  : 3
  (gleichmäßig verteilte Last=2,00 kN/m²,
Breitenklasse: W 09,
Höhenabstand der Gerüstlagen 2 m,

alle Gerüstlagen genutzt, genutzte Gerüstlagen mit zusätzlichem, innenliegendem zweiteiligen Seitenschutz,

Verankerung am Bauwerk nicht möglich.

Ausbildung als kranbare Einheit.

Gerüstkonstruktion für Zimmerer-, Dachdecker- und Fassadenarbeiten.
Höhe der obersten Gerüstlage ca. 4,00 m,
Standfläche waagerecht, über Lastverteiler belastbar,

Gerüstkonstruktion bekleidet mit Staubschutznetz.

Aufbau erfolgt abschnittsweise entsprechend eigenem Baufortschritt.

Das Gerüst wird auch von anderen Gewerken genutzt.

Aufstellort  : Gebäudeteil 1
Im Bereich der Zugänge zum Gebäude ist die untere Gerüstlage jeweils zu unterbrechen / überrüsten, um dieZugänglichkeit zu gewährleisten.
Menge: 128,000 m²

**5.3.30 Gebrauchsüberlassung Fassadengerüst LK3**
Gebrauchsüberlassung
des Fassadengerüstes der Vorposition je m² und Woche.
Abrechnung erfolgt nach Abstimmung und Aufmaß mit AG.
Abrechnung nach Quadratmeter x Wochen.
Gebrauchsüberlassung: 20 Wochen
Menge: 2560,000 m²Wo

**5.3.40 Gerüstbekleidung, Staubschutznetz/Schutzgewebe, Montage**
Liefern, montieren und Abbauen vollflächiger Gerüstbekleidung
gemäß DIN 4420-1 als Sicht-, Witterungs- und Staubschutz mit Schutznetz. Ausführung mit hochfestem Polypropylen (PP) nach DIN EN 1263-1,
Energieaufnahme: 4,2 kJ
Farbe  : beliebig
Baustoffklasse: nach DIN 4102-1 B1
Menge: 128,000 m²

**5.3.50 Gebrauchsüberlassung, Staubschutznetz/Schutzgewebe**
Gebrauchsüberlassung des Schutznetzes.
Abrechnung nach Quadratmeter x Wochen.
Gebrauchsüberlassung: 23 Wochen
Menge: 2560,000 m²

**5.3.60 Gerüstbekleidung, PE-Folie**
*** Bedarfsposition ohne GB
Liefern, montieren und Abbauen vollflächiger Gerüstbekleidung mit Plane aus wetterfester, UV-stabilisierter, gitterverstärkter PE-Folie.

Reißkraft  : 500N je 5cm
Menge: 128,000 m²

**5.3.70 Gebrauchsüberlassung, PE-Folie**
*** Bedarfsposition ohne GB
Gebrauchsüberlassung der Gerüstbekleidung.
Abrechnung nach Quadratmeter x Wochen.
Gebrauchsüberlassung: 23 Wochen
Menge: 2560,000 m²

**5.3.80 30-er Konsolen, wandseitig**
Liefern, montieren und abbauen von wandseitiger Belagsverbreiterung,
bestehend aus Gerüstbelag und Konsolen für längenorientierte Standgerüste der Vorpositionen
Konsolbreite : 30 cm
Einbauort  :umlaufend zur Montage der Fassadenbekleidung entsprechend der Stärke aufzubringender Fassadenbekleidung
Menge: 64,000 m

**5.3.90 Gebrauchsüberlassung Konsole**
Gebrauchsüberlassung der Konsole.
Abrechnung nach Meter x Wochen.
Gebrauchsüberlassung: 23 Wochen
Menge: 1280,000 mWo

**5.3.100 Fassadengerüst LK 3, W09, freistehend, Abbau**
Abbau / Demontage des aufgestellten Fassadengerüst LK 3, W09.
Menge: 128,000 m²

### Bereich 6 Stundenlohnarbeiten

#### Abschnitt 6.1 Stundenlohnarbeiten

**6.1.10 Vorarbeiter**
Menge: 1,000 h

**6.1.20 Facharbeiter**
Menge: 1,000 h

**6.1.30 Helfer**
Menge: 1,000 h
